# Condicionament de les carreteres TP-2044 i TV-2048 del Vendrell a Sant Vicenç de Calders.

- Propietat de l'arxiu: RIB Spain
- Format: FIEBDC-3/2016
- Programa: Presto 18.04
- Tipus: pressupost
- Data dels preus: 07/12/1994
- Divisa: EUR
- Codi: P01-2021
Import: 623535.65

## 01 TREBALLS PREVIS I DEMOLICIONS
Import: 49804.31

**E03131** m2 Esbrossada i tala de vegetació en qualsevol tipus de terreny
10507.36 m2 × 0.68 = 7145.00
Esbrossada de vegetació i tala d'arbres de qualsevol diàmetre i alçària en qualsevol tipus de terreny i zona, inclòs arrancat de soques i arrels, poda, trituració de branques, arbusts, arrels, restes vegetals i runes, aplec de la brossa generada, neteja i adequació de la superfície, càrrega i transport a planta de compostatge o abocador autoritzat, cànon d'abocador i condicionament del mateix, desplaçaments, despeses de maquinària, trasllats parcials dels equips d'acord amb l'avanç de l'obra i tots els elements auxiliars, mà d'obra, maquinària, materials i senyalització provisional d'obra.

| Codi | Ut | Descripció | Rendiment | Preu | Import |
|---|---|---|---|---|---|
| O0101 | h | Cap de colla (mà d'obra; 23/07/1998) | 0.001 | 20.6 | 0.02 |
| O0110 | h | Peó (mà d'obra; 23/07/1998) | 0.004 | 16.75 | 0.07 |
| M0207 | h | Retroexcavadora (maquinària; 23/07/1998) | 0.001 | 59.41 | 0.06 |
| M0205 | h | Pala carregadora sobre orugues (maquinària; 23/07/1998) | 0.001 | 73.35 | 0.07 |
| M0212B | h | Camió de trabuc de 20 t (maquinària; 23/07/1998) | 0.001 | 37.33 | 0.04 |
| M0214 | h | Camió grua (maquinària; 12/01/2009) | 0.002 | 42.073368 | 0.08 |
| M1336 | h | Motoserra 80 cm³ (maquinària; 11/11/2019) | 0.004 | 5.8 | 0.02 |
| M1337 | h | Trituradora forestal rotor polser (maquinària; 11/11/2019) | 0.002 | 62 | 0.12 |
| P1613 | u | Cànon d'abocador (23/07/1998) | 0.2 | 0.8 | 0.16 |
| %1613 | % | Despeses indirectes | 6 % | 0.64 | 0.04 |
|  |  | Total |  |  | 0.68 |

| Amidament | Uts. | Llarg | Parcial |
|---|---|---|---|
| segons amidaments auxiliars: |  |  |  |
| desmunt | 1 | 8062 | 8062.00 |
| terraplè | 1 | 2445.36 | 2445.36 |
| Total |  |  | 10507.36 |

**E1181** u Transplantament d'arbre dins de l'obra
2 u × 268.31 = 536.62
Transplantament dins de l'obra d'arbre, inclou repicat amb retroexcavadora i mitjans manuals, formació de pa de terra amb mitjans manuals, excavació de clot de plantació de 120x120x60 cm amb retroexcavadora, plantació amb camió grua en el nou lloc d'ubicació, reblert del clot amb sorra, terra i compost, primer reg i càrrega de les terres sobrants a camió.

| Codi | Ut | Descripció | Rendiment | Preu | Import |
|---|---|---|---|---|---|
| O0101 | h | Cap de colla | 0.25 | 20.6 | 5.15 |
| O0102 | h | Oficial 1ª (mà d'obra; 23/07/1998) | 2 | 20.46 | 40.92 |
| O0110 | h | Peó | 4 | 16.75 | 67.00 |
| P1503 | m3 | Terra veg. adobada i garbell. (material; 12/01/2009) | 0.5 | 11.187972 | 5.59 |
| BR3A2000 | kg | Adob mineral simple, sulfat amoni (material; 12/01/2009) | 1.1 | 0.123624 | 0.14 |
| P1601 | m3 | Aigua (material; 23/07/1998) | 0.25 | 0.65 | 0.16 |
| M0207 | h | Retroexcavadora | 1.5 | 59.41 | 89.12 |
| M0215 | h | Grua autopropulsada de 12 t (maquinària; 12/01/2009) | 0.6 | 50.181042 | 30.11 |
| M0212B | h | Camió de trabuc de 20 t | 0.4 | 37.33 | 14.93 |
| vg | % | Despeses indirectes | 2.531 | 6 | 15.19 |
|  |  | Total |  |  | 268.31 |

| Amidament | Uts. | Parcial |
|---|---|---|
| Eix 1 PK 0+628 ME | 1 | 1.00 |
| Eix 1 PK 0+641 ME | 1 | 1.00 |
| Total |  | 2 |

**E0203** m3 Enderroc murs de contenció de pedra, inclòs transport a abocador
431.2 m3 × 32.36 = 13953.63
Enderroc de murs i marges de pedra de qualsevol tipus, inclòs càrrega i transport dels materials a l'abocador, cànon i condicionament del mateix.

| Codi | Ut | Descripció | Rendiment | Preu | Import |
|---|---|---|---|---|---|
| O0102 | h | Oficial 1ª | 0.1 | 20.46 | 2.05 |
| O0110 | h | Peó | 0.5 | 16.75 | 8.38 |
| M0207B | h | Retroexcavadora amb martell trencador (maquinària; 23/07/1998) | 0.21 | 68.89 | 14.47 |
| M0212B | h | Camió de trabuc de 20 t | 0.125 | 37.33 | 4.67 |
| P1613 | u | Cànon d'abocador | 1.2 | 0.8 | 0.96 |
| %1613 | % | Despeses indirectes | 6 % | 30.53 | 1.83 |
|  |  | Total |  |  | 32.36 |

| Amidament | Uts. | Llarg | Ample | Alt | Parcial |
|---|---|---|---|---|---|
| Eix 1 PK 0+720 MD | 1 | 96 | 0.7 | 0.75 | 50.40 |
| Eix 1 PK 0+800 ME | 1 | 117 | 0.7 | 0.5 | 40.95 |
| Eix 1 PK 0+940 ME | 1 | 135 | 0.7 | 1 | 94.50 |
| Eix 1 PK 1+060 ME | 1 | 90 | 0.7 | 1 | 63.00 |
| Eix 2 PK 0+110 ME | 1 | 10 | 0.7 | 1 | 7.00 |
| Eix 2 PK 0+140 MD | 1 | 55 | 0.7 | 0.5 | 19.25 |
| Eix 2 PK 0+190 ME | 2 | 3 | 0.7 | 1 | 4.20 |
| Eix 2 PK 0+270 ME | 1 | 2 | 0.7 | 1 | 1.40 |
| Eix 2 PK 0+460 ME | 1 | 20 | 0.7 | 0.5 | 7.00 |
| Eix 2 PK 0+520 ME | 1 | 100 | 0.7 | 1 | 70.00 |
| Eix 2 PK 0+620 ME | 1 | 105 | 0.7 | 1 | 73.50 |
| Total |  |  |  |  | 431.2 |

**E0222** m3 Demolició pas salvacunetes
8 m3 × 17.91 = 143.28
Demolició de pas salvacunetes, tub de drenatge o sanejament existent de qualsevol diàmetre o material, en volum aparent, inclòs cànons, càrrega i transport de la runa a l'abocador.

| Codi | Ut | Descripció | Rendiment | Preu | Import |
|---|---|---|---|---|---|
| O0102 | h | Oficial 1ª | 0.1 | 20.46 | 2.05 |
| O0110 | h | Peó | 0.3 | 16.75 | 5.03 |
| M0201 | h | Compressor amb dos martells (maquinària; 12/01/2009) | 0.1 | 21.088194 | 2.11 |
| M0204 | h | Pala carregadora neumàtics (maquinària; 12/01/2009) | 0.06 | 58.268112 | 3.50 |
| M0229 | h | Electrobomba sumergible 20 kW (maquinària; 12/01/2009) | 0.06 | 7.05687 | 0.42 |
| M0212B | h | Camió de trabuc de 20 t | 0.08 | 37.33 | 2.99 |
| P1613 | u | Cànon d'abocador | 1 | 0.8 | 0.80 |
| vg | % | Despeses indirectes | 0.169 | 6 | 1.01 |
|  |  | Total |  |  | 17.91 |

| Amidament | Uts. | Llarg | Ample | Alt | Parcial |
|---|---|---|---|---|---|
| Eix 1 PK 0+590 ME | 1 | 6 | 1 | 0.5 | 3.00 |
| Eix 1 PK 1+082 MD | 1 | 4.5 | 1 | 0.5 | 2.25 |
| Eix 1 PK 1+150 MD | 1 | 5.5 | 1 | 0.5 | 2.75 |
| Total |  |  |  |  | 8 |

**E0211B** m2 Demolició de cuneta de formigó, transport abocador
474 m2 × 4.48 = 2123.52
Demolició de cuneta revestida de formigó de qualsevol tipus i gruix, inclòs cànon i transport dels materials de runa a l'abocador.

| Codi | Ut | Descripció | Rendiment | Preu | Import |
|---|---|---|---|---|---|
| O0110 | h | Peó | 0.05 | 16.75 | 0.84 |
| M0203 | h | Retroexcavadora amb martell trencador (maquinària; 12/01/2009) | 0.015 | 66.767262 | 1.00 |
| M0212B | h | Camió de trabuc de 20 t | 0.015 | 37.33 | 0.56 |
| M0204 | h | Pala carregadora neumàtics | 0.015 | 58.268112 | 0.87 |
| P1613 | u | Cànon d'abocador | 1.2 | 0.8 | 0.96 |
| %1613 | % | Despeses indirectes | 6 % | 4.23 | 0.25 |
|  |  | Total |  |  | 4.48 |

| Amidament | Uts. | Llarg | Ample | Parcial |
|---|---|---|---|---|
| Eix 1 PK 0+620 ME | 1 | 80 | 1.2 | 96.00 |
| Eix 1 PK 0+720 ME | 1 | 125 | 1.2 | 150.00 |
| Eix 1 PK 1+080 ME | 1 | 43 | 1.2 | 51.60 |
| Eix 1 PK 1+070 MD | 1 | 20 | 1.2 | 24.00 |
| Eix 1 PK 1+100 MD | 1 | 63 | 1.2 | 75.60 |
| Eix 1 PK 1+170 MD | 1 | 64 | 1.2 | 76.80 |
| Total |  |  |  | 474 |

**E0201** m3 Enderroc elements de formigó en massa o armat, inclòs transport a abocador
20.36 m3 × 49.97 = 1017.39
Enderroc d'elements i estructures de formigó en massa o armat, amb mitjans mecànics i manuals, inclòs càrrega i transport dels materials a l'abocador, cànon i condicionament del mateix.

| Codi | Ut | Descripció | Rendiment | Preu | Import |
|---|---|---|---|---|---|
| O0102 | h | Oficial 1ª | 0.2 | 20.46 | 4.09 |
| O0110 | h | Peó | 1 | 16.75 | 16.75 |
| M0207B | h | Retroexcavadora amb martell trencador | 0.3 | 68.89 | 20.67 |
| M0212B | h | Camió de trabuc de 20 t | 0.125 | 37.33 | 4.67 |
| P1613 | u | Cànon d'abocador | 1.2 | 0.8 | 0.96 |
| %1613 | % | Despeses indirectes | 6 % | 47.14 | 2.83 |
|  |  | Total |  |  | 49.97 |

| Amidament | Uts. | Llarg | Ample | Alt | Parcial |
|---|---|---|---|---|---|
| Eix 1 PK 0+585 ME | 1 | 3.8 | 0.2 | 1.8 | 1.37 |
|  | 1 | 6.1 | 0.2 | 1.4 | 1.71 |
| Eix 1 PK 0+620 ME | 1 | 72 | 0.2 | 1.2 | 17.28 |
| Total |  |  |  |  | 20.36 |

**E0210** m Demolició de vorada i rigola, inclosa la fonamentació, i transport
104 m × 6.12 = 636.48
Demolició de vorada i rigola de qualsevol tipus, inclòs la fonamentació, càrrega i transport a l'abocador, cànon i condicionament del mateix.

| Codi | Ut | Descripció | Rendiment | Preu | Import |
|---|---|---|---|---|---|
| O0110 | h | Peó | 0.2 | 16.75 | 3.35 |
| M0207 | h | Retroexcavadora | 0.02 | 59.41 | 1.19 |
| M0212B | h | Camió de trabuc de 20 t | 0.02 | 37.33 | 0.75 |
| P1613 | u | Cànon d'abocador | 0.6 | 0.8 | 0.48 |
| %1613 | % | Despeses indirectes | 6 % | 5.77 | 0.35 |
|  |  | Total |  |  | 6.12 |

| Amidament | Uts. | Llarg | Parcial |
|---|---|---|---|
| Eix 1 PK 0+585 ME vorada | 1 | 10.5 | 10.50 |
| Eix 1 PK 0+585 ME vorada arbre | 1 | 7.7 | 7.70 |
| Eix 1 PK 0+600 ME vorada interior | 1 | 34.7 | 34.70 |
| Eix 1 PK 0+600 ME vorada interior | 1 | 37.6 | 37.60 |
| Eix 1 PK 0+650 MD vorada | 1 | 13.5 | 13.50 |
| Total |  |  | 104 |

**E0212** m2 Demolició de paviment de panots de morter de ciment, transport abocador
10.6 m2 × 5.17 = 54.80
Demolició de paviment de panots i rajola de qualsevol tipus, inclosa la base de formigó, transport dels materials de runa a l'abocador, cànon i condicionament del mateix.

| Codi | Ut | Descripció | Rendiment | Preu | Import |
|---|---|---|---|---|---|
| O0110 | h | Peó | 0.06 | 16.75 | 1.01 |
| M0207B | h | Retroexcavadora amb martell trencador | 0.02 | 68.89 | 1.38 |
| M0212B | h | Camió de trabuc de 20 t | 0.016 | 37.33 | 0.60 |
| M0204 | h | Pala carregadora neumàtics | 0.016 | 58.268112 | 0.93 |
| P1613 | u | Cànon d'abocador | 1.2 | 0.8 | 0.96 |
| vg | % | Despeses indirectes | 0.049 | 6 | 0.29 |
|  |  | Total |  |  | 5.17 |

| Amidament | Uts. | Llarg | Parcial |
|---|---|---|---|
| Eix 1 PK 0+585 ME | 1 | 10.6 | 10.60 |
| Total |  |  | 10.6 |

**E0334** m Tall serra disc paviment mescles bituminoses, formigó o panot, fins 25 cm
2019 m × 1.75 = 3533.25
Tall amb serra de disc de paviment de mescles bituminoses, formigó o panot, fins a una fondària de 25 cm.

| Codi | Ut | Descripció | Rendiment | Preu | Import |
|---|---|---|---|---|---|
| O0101 | h | Cap de colla | 0.01 | 20.6 | 0.21 |
| O0110 | h | Peó | 0.05 | 16.75 | 0.84 |
| M0334 | h | Serra de disc (maquinària; 10/07/2006) | 0.05 | 12 | 0.60 |
| %1613 | % | Despeses indirectes | 6 % | 1.65 | 0.10 |
|  |  | Total |  |  | 1.75 |

| Amidament | Uts. | Llarg | Parcial |
|---|---|---|---|
| solapaments i sobrants: |  |  |  |
| Eix 1 PK 0+578 al 1+075 ME | 1 | 497 | 497.00 |
| Eix 1 PK 1+075 al 1+104 ME | 1 | 29 | 29.00 |
| Eix 2 PK 0+095 al 0+135 ME | 1 | 40 | 40.00 |
| Eix 2 PK 0+190 al 0+210 ME | 1 | 20 | 20.00 |
| Eix 2 PK 0+240 al 0+350 ME | 1 | 110 | 110.00 |
| Eix 2 PK 0+370 al 0+674 ME | 1 | 304 | 304.00 |
| Eix 1 PK 0+710 al 0+780 MD | 1 | 70 | 70.00 |
| Eix 1 PK 0+780 al 0+845 MD | 1 | 65 | 65.00 |
| Eix 1 PK 0+845 al 0+875 MD | 1 | 30 | 30.00 |
| Eix 1 PK 0+875 al 1+150 MD | 1 | 275 | 275.00 |
| Eix 2 PK 0+120 al 0+470 MD | 1 | 350 | 350.00 |
| Eix 1 PK 0+470 al 0+674 MD | 1 | 214 | 214.00 |
| Interior rotonda nova | 1 | 15 | 15.00 |
| Total |  |  | 2019 |

**E0213** m2 Demolició paviment de mescla bituminosa, mitjans mecànics, fondària 25 cm
1710.75 m2 × 6.45 = 11034.34
Demolició de paviment de mescla bituminosa amb mitjans mecànics i manuals, fins a una profunditat de 25 cm., inclòs càrrega i transport dels materials de runa a l'abocador, cànon i condicionament del mateix.

| Codi | Ut | Descripció | Rendiment | Preu | Import |
|---|---|---|---|---|---|
| O0110 | h | Peó | 0.04 | 16.75 | 0.670 |
| M0201 | h | Compressor amb dos martells | 0.03 | 21.088194 | 0.633 |
| M0204 | h | Pala carregadora neumàtics | 0.04 | 58.268112 | 2.331 |
| M0212B | h | Camió de trabuc de 20 t | 0.04 | 37.33 | 1.493 |
| P1613 | u | Cànon d'abocador | 1.2 | 0.8 | 0.960 |
| %1613 | % | Despeses indirectes | 6 % | 6.087 | 0.365 |
|  |  | Total |  |  | 6.45 |

| Amidament | Uts. | Llarg | Ample | Parcial |
|---|---|---|---|---|
| Eix 1 PK 0+620 ME interior | 1 | 520 |  | 520.00 |
| solapaments i sobrants: |  |  |  |  |
| Eix 1 PK 0+578 al 1+075 ME | 1 | 497 | 0.25 | 124.25 |
| Eix 1 PK 1+075 al 1+104 ME | 1 | 16 |  | 16.00 |
| Eix 2 PK 0+095 al 0+135 ME | 1 | 40 | 0.25 | 10.00 |
| Eix 2 PK 0+190 al 0+210 ME | 1 | 20 | 0.25 | 5.00 |
| Eix 2 PK 0+240 al 0+350 ME | 1 | 117 |  | 117.00 |
| Eix 2 PK 0+370 al 0+674 ME | 1 | 304 | 0.25 | 76.00 |
| Eix 1 PK 0+710 al 0+780 MD | 1 | 70 | 0.25 | 17.50 |
| Eix 1 PK 0+780 al 0+845 MD | 1 | 62 |  | 62.00 |
| Eix 1 PK 0+845 al 0+875 MD | 1 | 30 | 0.25 | 7.50 |
| Eix 1 PK 0+875 al 1+150 MD | 1 | 316 |  | 316.00 |
| Eix 2 PK 0+120 al 0+470 MD | 1 | 350 | 0.25 | 87.50 |
| Eix 1 PK 0+470 al 0+674 MD | 1 | 285 |  | 285.00 |
| Interior rotonda nova | 1 | 67 |  | 67.00 |
| Total |  |  |  | 1710.75 |

**E063311** m2 Fresatge paviment asfàltic fins 15 cm
3214.68 m2 × 1.81 = 5818.57
Fresatge mecànic de paviment asfàltic fins una profunditat màxima de 15 cm amb fresadora de càrrega automàtica, inclòs encaixos laterals i finals, talls i entregues a tapes i reixes amb compressor, càrrega i transport de runes a l'abocador, cànon d'abocament i escombrat i neteja de la superfície fresada.

| Codi | Ut | Descripció | Rendiment | Preu | Import |
|---|---|---|---|---|---|
| O0101 | h | Cap de colla | 0.006 | 20.6 | 0.12 |
| O0110 | h | Peó | 0.012 | 16.75 | 0.20 |
| M0242 | h | Fresadora (maquinària; 12/01/2009) | 0.006 | 133.009122 | 0.80 |
| M0212B | h | Camió de trabuc de 20 t | 0.006 | 37.33 | 0.22 |
| M0220 | h | Escombradora autopropulsada (maquinària; 12/01/2009) | 0.006 | 42.145482 | 0.25 |
| P1613 | u | Cànon d'abocador | 0.15 | 0.8 | 0.12 |
| %1613 | % | Despeses indirectes | 6 % | 1.71 | 0.10 |
|  |  | Total |  |  | 1.81 |

| Amidament | Uts. | Llarg | Ample | Parcial |
|---|---|---|---|---|
| fresat carretera existent | 1 | 2092.4 |  | 2092.40 |
| Eix 1 PK 0+585 pas elevat | 1 | 8.15 | 6 | 48.90 |
| Eix 2 PK 0+653 esquena d'ase | 1 | 5.7 | 4 | 22.80 |
| encaix traçat nou-existents: |  |  |  |  |
| ctra. Sant Vicenç | 1 | 5 | 9.7 | 48.50 |
| c/ Martí Franques i Salvador Estalella | 1 | 220 |  | 220.00 |
| rotonda existent | 2 | 5 | 9.5 | 95.00 |
| camí de la Costa Roja | 1 | 534 |  | 534.00 |
| imprevists | 0.05 | 3061.6 |  | 153.08 |
| Total |  |  |  | 3214.68 |

**E0219** m Desmuntatge tanca metàl·lica, inclòs transport a abocador
8.9 m × 6.9 = 61.41
Desmuntatge de tanca metàl·lica existent, inclòs càrrega i transport dels materials i cànon de l'abocador autoritzat.

| Codi | Ut | Descripció | Rendiment | Preu | Import |
|---|---|---|---|---|---|
| O0102 | h | Oficial 1ª | 0.03 | 20.46 | 0.61 |
| O0110 | h | Peó | 0.2 | 16.75 | 3.35 |
| M0201 | h | Compressor amb dos martells | 0.01 | 21.088194 | 0.21 |
| M0226 | h | Grup electrògen de 20/30 kVA (maquinària; 12/01/2009) | 0.01 | 4.73892 | 0.05 |
| M0212B | h | Camió de trabuc de 20 t | 0.04 | 37.33 | 1.49 |
| P1613 | u | Cànon d'abocador | 1 | 0.8 | 0.80 |
| %1613 | % | Despeses indirectes | 6 % | 6.51 | 0.39 |
|  |  | Total |  |  | 6.9 |

| Amidament | Uts. | Llarg | Parcial |
|---|---|---|---|
| Eix 1 PK 0+657 ME | 1 | 8.9 | 8.90 |
| Total |  |  | 8.9 |

**E0224** u Demolició de pou de diàmetre 100 cm, de parets de 30 cm de maó, amb mitjans mecànics i càrrega sobre camió
2 u × 66.68 = 133.36
Demolició de pou de diàmetre 100 cm, de parets de 30 cm de maó, amb mitjans mecànics i càrrega sobre camió, inclòs transport a abocador, cànon i condicionament del mateix.

| Codi | Ut | Descripció | Rendiment | Preu | Import |
|---|---|---|---|---|---|
| O0102 | h | Oficial 1ª | 0.7 | 20.46 | 14.32 |
| O0110 | h | Peó | 0.7 | 16.75 | 11.73 |
| M0207 | h | Retroexcavadora | 0.45 | 59.41 | 26.73 |
| M0212B | h | Camió de trabuc de 20 t | 0.25 | 37.33 | 9.33 |
| P1613 | u | Cànon d'abocador | 1 | 0.8 | 0.80 |
| vg | % | Despeses indirectes | 0.629 | 6 | 3.77 |
|  |  | Total |  |  | 66.68 |

| Amidament | Uts. | Parcial |
|---|---|---|
| Eix 1 PK 0+581 ME | 1 | 1.00 |
| Eix 1 PK 0+587 ME | 1 | 1.00 |
| Total |  | 2 |

**E0892** u Anul·lació d'embornal existent
2 u × 108.9 = 217.80
Anul·lació d'embornal existent, inclòs la connexió amb el col·lector, totalment acabat.

| Codi | Ut | Descripció | Rendiment | Preu | Import |
|---|---|---|---|---|---|
| O0102 | h | Oficial 1ª | 2 | 20.46 | 40.92 |
| O0110 | h | Peó | 2 | 16.75 | 33.50 |
| P0504 | m3 | Formigó HM-20 posat a l'obra (material; 10/07/2006) | 0.15 | 52 | 7.80 |
| E0515 | m2 | Encofrat de fusta per a fonaments i/o formigó ocult | 0.8 | 24.49 | 19.59 |
| P0805 | u | Maó massís 29x14x5 cm. a rev. (material; 23/07/1998) | 6 | 0.12 | 0.72 |
| M0225 | h | Vibrador (maquinària; 12/01/2009) | 0.1 | 2.091306 | 0.21 |
| %1613 | % | Despeses indirectes | 6 % | 102.74 | 6.16 |
|  |  | Total |  |  | 108.9 |

| Amidament | Uts. | Parcial |
|---|---|---|
| Eix 1 PK 0+587 | 2 | 2.00 |
| Total |  | 2 |

**E0223** m Demolició de col·lector existent de fins a 800 mm de diàmetre
6 m × 6.91 = 41.46
Demolició de col·lector existent de fins a 800 mm de diàmetre de qualsevol material, amb mitjans mecànics i càrrega sobre camió, inclòs transport a abocador, cànon i condicionament del mateix.

| Codi | Ut | Descripció | Rendiment | Preu | Import |
|---|---|---|---|---|---|
| O0102 | h | Oficial 1ª | 0.04 | 20.46 | 0.82 |
| O0110 | h | Peó | 0.08 | 16.75 | 1.34 |
| M0201 | h | Compressor amb dos martells | 0.06 | 21.088194 | 1.27 |
| M0204 | h | Pala carregadora neumàtics | 0.02 | 58.268112 | 1.17 |
| M0212B | h | Camió de trabuc de 20 t | 0.03 | 37.33 | 1.12 |
| P1613 | u | Cànon d'abocador | 1 | 0.8 | 0.80 |
| vg | % | Despeses indirectes | 0.065 | 6 | 0.39 |
|  |  | Total |  |  | 6.91 |

| Amidament | Uts. | Llarg | Parcial |
|---|---|---|---|
| Eix 1 PK 0+581 al 0+587 ME | 1 | 6 | 6.00 |
| Total |  |  | 6 |

**E0226N** u Demolició d'armari de comptador individual
2 u × 91.64 = 183.28
Demolició d'armari de comptador individual amb mitjans mecànics i manuals, inclòs càrrega i transport dels materials a l'abocador, cànon i condicionament del mateix.

| Codi | Ut | Descripció | Rendiment | Preu | Import |
|---|---|---|---|---|---|
| O0102 | h | Oficial 1ª | 0.5 | 20.46 | 10.23 |
| O0110 | h | Peó | 0.5 | 16.75 | 8.38 |
| M0207 | h | Retroexcavadora | 0.5 | 59.41 | 29.71 |
| M0212B | h | Camió de trabuc de 20 t | 1 | 37.33 | 37.33 |
| P1613 | u | Cànon d'abocador | 1 | 0.8 | 0.80 |
| %1613 | % | Despeses indirectes | 6 % | 86.45 | 5.19 |
|  |  | Total |  |  | 91.64 |

| Amidament | Uts. | Parcial |
|---|---|---|
| Quadre elèctric Eix 1 PK 0+615 ME | 1 | 1.00 |
| Armari inst. semafòrica St. Vicenç | 1 | 1.00 |
| Total |  | 2 |

**E02251** m Desmuntatge de canalitzacions, conduccions i tubs de servei de qualsevol diàmetre
28 m × 1.75 = 49.00
Desmuntatge de canalitzacions, conduccions i tubs de servei de qualsevol tipus i diàmetre, inclòs part proporcional d'accessoris i arquetes de la instal·lació superficial o soterrada, amb mitjans mecànics i manuals, inclòs càrrega i transport a abocador, cànon i condicionament del mateix.

| Codi | Ut | Descripció | Rendiment | Preu | Import |
|---|---|---|---|---|---|
| O0102 | h | Oficial 1ª | 0.001 | 20.46 | 0.02 |
| O0110 | h | Peó | 0.02 | 16.75 | 0.34 |
| M0207 | h | Retroexcavadora | 0.005 | 59.41 | 0.30 |
| M0212B | h | Camió de trabuc de 20 t | 0.005 | 37.33 | 0.19 |
| P1613 | u | Cànon d'abocador | 1 | 0.8 | 0.80 |
| %1613 | % | Despeses indirectes | 6 % | 1.65 | 0.10 |
|  |  | Total |  |  | 1.75 |

| Amidament | Uts. | Llarg | Parcial |
|---|---|---|---|
| Instal·lació semafòrica St. Vicenç | 1 | 28 | 28.00 |
| Total |  |  | 28 |

**E102151** u Retirada llumenera, inclòs columna, demolició de la fonamentació
2 u × 95.53 = 191.06
Retirada de llumenera, inclòs columna, demolició de la fonamentació, càrrega i transport de les runes, fanal, cablejat i de tots els elements a l'abocador controlat, inclòs cànons.

| Codi | Ut | Descripció | Rendiment | Preu | Import |
|---|---|---|---|---|---|
| O0101 | h | Cap de colla | 0.05 | 20.6 | 1.03 |
| O0110 | h | Peó | 1.1 | 16.75 | 18.43 |
| O0102 | h | Oficial 1ª | 0.25 | 20.46 | 5.12 |
| M0201 | h | Compressor amb dos martells | 0.015 | 21.088194 | 0.32 |
| M0204 | h | Pala carregadora neumàtics | 0.06 | 58.268112 | 3.50 |
| M0212B | h | Camió de trabuc de 20 t | 0.18 | 37.33 | 6.72 |
| M0214 | h | Camió grua | 1.1 | 42.073368 | 46.28 |
| P1609 | m3 | Excavació de terres (12/01/2009) | 0.64 | 11.118 | 7.12 |
| P1613 | u | Cànon d'abocador | 2 | 0.8 | 1.60 |
| %1613 | % | Despeses indirectes | 6 % | 90.12 | 5.41 |
|  |  | Total |  |  | 95.53 |

| Amidament | Uts. | Parcial |
|---|---|---|
| Inst. semafòrica St. Vicenç (semàfors) | 2 | 2.00 |
| Total |  | 2 |

**E99301** u Desmuntatge i posterior col·locació de porta existent a nova ubicació
2 u × 1465.03 = 2930.06
Desmuntatge, manteniment, conservació i posterior col·locació de porta existent de qualsevol tipus a l'ubicació definitiva, segons inidicacions de la D.F., tot inclòs.

| Codi | Ut | Descripció | Rendiment | Preu | Import |
|---|---|---|---|---|---|
| O0101 | h | Cap de colla | 1 | 20.6 | 20.60 |
| O0102 | h | Oficial 1ª | 8 | 20.46 | 163.68 |
| O0110 | h | Peó | 16 | 16.75 | 268.00 |
| M0201 | h | Compressor amb dos martells | 1.5 | 21.088194 | 31.63 |
| M0207 | h | Retroexcavadora | 3 | 59.41 | 178.23 |
| M0212 | h | Camió de 12 t (maquinària; 23/07/1998) | 4 | 37.33 | 149.32 |
| M0214 | h | Camió grua | 2.5 | 42.073368 | 105.18 |
| M0225 | h | Vibrador | 0.5 | 2.091306 | 1.05 |
| P0506 | m3 | Formigó HA-25 posat a l'obra (material; 10/07/2006) | 2.5 | 55 | 137.50 |
| P10209 | pp | Petit material (material; 17/06/2019) | 10 | 29.83 | 298.30 |
| P1609 | m3 | Excavació de terres | 2.5 | 11.118 | 27.80 |
| P1613 | u | Cànon d'abocador | 1 | 0.8 | 0.80 |
| %1613 | % | Despeses indirectes | 6 % | 1382.09 | 82.93 |
|  |  | Total |  |  | 1465.03 |

| Amidament | Uts. | Parcial |
|---|---|---|
| Eix 1 PK 0+660 ME porta accés finca | 1 | 1.00 |
| Eix 2 PK 0+190 ME | 1 | 1.00 |
| Total |  | 2 |

## 02 MOVIMENT DE TERRES
Import: 50066.85

**E0314** m3 Excavació de terra vegetal, càrrega i transport.
3947.43 m3 × 3.33 = 13144.94
Excavació de terra vegetal, inclos càrrega i transport a l'abocador, aplec o lloc d'ús i manteniment fins la seva utilització, inclòs cànon d'abocament i manteniment de l'abocador.

| Codi | Ut | Descripció | Rendiment | Preu | Import |
|---|---|---|---|---|---|
| O0101 | h | Cap de colla | 0.008 | 20.6 | 0.16 |
| O0110 | h | Peó | 0.02 | 16.75 | 0.34 |
| M0207 | h | Retroexcavadora | 0.01 | 59.41 | 0.59 |
| M0212B | h | Camió de trabuc de 20 t | 0.02 | 37.33 | 0.75 |
| P1613 | u | Cànon d'abocador | 1 | 0.8 | 0.80 |
| P1615 | u | Condicionament de l'abocador (05/07/2010) | 1 | 0.5 | 0.50 |
| %1613 | % | Despeses indirectes | 6 % | 3.14 | 0.19 |
|  |  | Total |  |  | 3.33 |

| Amidament | Uts. | Llarg | Ample | Alt | Parcial |
|---|---|---|---|---|---|
| segons amidaments auxiliars: |  |  |  |  |  |
| desmunt | 1 | 2418.6 |  |  | 2418.60 |
| terraplè | 1 | 733.61 |  |  | 733.61 |
| imprevistos a justificar | 0.1 | 3152.21 |  |  | 315.22 |
| camins i accessos | 16 | 25 | 4 | 0.3 | 480.00 |
| Total |  |  |  |  | 3947.43 |

**E0301** m3 Excavació en desmunt en qualsevol tipus de terreny, abocador i condicionament
2377.07 m3 × 3.24 = 7701.71
Excavació en desmunt en qualsevol tipus de terreny, amb càrrega i transport a l'interior d'obra o abocador controlat, inclòs canon d'abocador i condicionament del mateix.

| Codi | Ut | Descripció | Rendiment | Preu | Import |
|---|---|---|---|---|---|
| O0101 | h | Cap de colla | 0.008 | 20.6 | 0.165 |
| O0110 | h | Peó | 0.016 | 16.75 | 0.268 |
| M0207 | h | Retroexcavadora | 0.012 | 59.41 | 0.713 |
| M0212B | h | Camió de trabuc de 20 t | 0.012 | 37.33 | 0.448 |
| P1613 | u | Cànon d'abocador | 1.2 | 0.8 | 0.960 |
| P1615 | u | Condicionament de l'abocador | 1 | 0.5 | 0.500 |
| %1613 | % | Despeses indirectes | 6 % | 3.054 | 0.183 |
|  |  | Total |  |  | 3.24 |

| Amidament | Uts. | Llarg | Ample | Alt | Parcial |
|---|---|---|---|---|---|
| segons amidaments auxiliars | 1 | 1127.07 |  |  | 1127.07 |
| Subtotal |  |  |  |  | 1127.07 |
| camins i accessos | 16 | 25 | 4 | 0.5 | 800.00 |
| condicionament camí de la Costa Roja | 1 | 900 |  | 0.5 | 450.00 |
| Total |  |  |  |  | 2377.07 |

**E03281** m3 Terraplè amb compactació, material préstec, inclòs càrrega i transport
3005.03 m3 × 8.78 = 26384.16
Terraplenat i piconatge amb material seleccionat procedent de préstec, en tongades de més de 25 cm i fins a 50 cm amb un grau de compactació segons capa i amb base l'assaig de referència, inclòs cànon d'extracció i transport.

| Codi | Ut | Descripció | Rendiment | Preu | Import |
|---|---|---|---|---|---|
| O0101 | h | Cap de colla | 0.006 | 20.6 | 0.12 |
| O0102 | h | Oficial 1ª | 0.01 | 20.46 | 0.20 |
| O0110 | h | Peó | 0.025 | 16.75 | 0.42 |
| P03071 | m3 | sòl seleccionat de préstec (material; 23/07/1998) | 1 | 3.4 | 3.40 |
| M0208 | h | Motonivelladora (maquinària; 12/01/2009) | 0.013 | 73.35024 | 0.95 |
| M0213 | h | Camió cisterna de 8 m3 (maquinària; 12/01/2009) | 0.013 | 47.997018 | 0.62 |
| M0209 | h | Corró vibratori autop. 8 a 10 t (maquinària; 12/01/2009) | 0.015 | 46.25598 | 0.69 |
| M0204 | h | Pala carregadora neumàtics | 0.015 | 58.268112 | 0.87 |
| M0212B | h | Camió de trabuc de 20 t | 0.027 | 37.33 | 1.01 |
| %1613 | % | Despeses indirectes | 6 % | 8.28 | 0.50 |
|  |  | Total |  |  | 8.78 |

| Amidament | Uts. | Llarg | Ample | Alt | Parcial |
|---|---|---|---|---|---|
| segons amidaments auxiliars | 1 | 2004.57 |  |  | 2004.57 |
| imprevistos a justificar | 0.1 | 2004.57 |  |  | 200.46 |
| camins i accessos | 16 | 25 | 4 | 0.5 | 800.00 |
| Total |  |  |  |  | 3005.03 |

**E03431** m2 Repàs i piconatge de la base del terraplè i del fons de caixa amb compactació
4726.74 m2 × 0.6 = 2836.04
Repàs i piconatge de la base del terraplens i dels fons de caixa amb mitjans mecànics i compactació amb base l'assaig de referència.

| Codi | Ut | Descripció | Rendiment | Preu | Import |
|---|---|---|---|---|---|
| O0101 | h | Cap de colla | 0.001 | 20.6 | 0.021 |
| O0102 | h | Oficial 1ª | 0.003 | 20.46 | 0.061 |
| O0110 | h | Peó | 0.003 | 16.75 | 0.050 |
| M0208 | h | Motonivelladora | 0.002 | 73.35024 | 0.147 |
| M0209 | h | Corró vibratori autop. 8 a 10 t | 0.003 | 46.25598 | 0.139 |
| M0213 | h | Camió cisterna de 8 m3 | 0.003 | 47.997018 | 0.144 |
| %1613 | % | Despeses indirectes | 6 % | 0.562 | 0.034 |
|  |  | Total |  |  | 0.6 |

| Amidament | Uts. | Llarg | Parcial |
|---|---|---|---|
| segons amidaments auxiliars: |  |  |  |
| assentament terraplens | 1 | 3478.85 | 3478.85 |
| imprevistos a justificar | 0.1 | 3478.85 | 347.89 |
| condicionament camí de la Costa Roja | 1 | 900 | 900.00 |
| Total |  |  | 4726.74 |

## 03 AFERMATS
Import: 225074.47

**E06021** m3 Base granular de tot-u artificial, amb motoanivelladora
2514.78 m3 × 19.48 = 48987.91
Base granular de tot-u artificial, estesa i col·locada amb motonivelladora, humectada i compactada en dues tongades amb base l'assaig de referència.

| Codi | Ut | Descripció | Rendiment | Preu | Import |
|---|---|---|---|---|---|
| O0101 | h | Cap de colla | 0.002 | 20.6 | 0.04 |
| O0102 | h | Oficial 1ª | 0.003 | 20.46 | 0.06 |
| O0110 | h | Peó | 0.013 | 16.75 | 0.22 |
| P1601 | m3 | Aigua | 0.05 | 0.65 | 0.03 |
| P0306 | m3 | Tot-u artificial (material; 23/07/1998) | 1.15 | 15 | 17.25 |
| M0208 | h | Motonivelladora | 0.005 | 73.35024 | 0.37 |
| M0213 | h | Camió cisterna de 8 m3 | 0.001 | 47.997018 | 0.05 |
| M0210 | h | Corró vibratori autop. 10 a 12 t (maquinària; 12/01/2009) | 0.007 | 51.540906 | 0.36 |
| %1613 | % | Despeses indirectes | 6 % | 18.38 | 1.10 |
|  |  | Total |  |  | 19.48 |

| Amidament | Uts. | Llarg | Ample | Alt | Parcial |
|---|---|---|---|---|---|
| segons amidaments auxiliars | 1 | 1595.25 |  |  | 1595.25 |
| imprevistos a justificar | 0.1 | 1595.25 |  |  | 159.53 |
| camins i accessos | 16 | 25 | 4 | 0.25 | 400.00 |
| condicionament camí de la Costa Roja | 1 | 900 |  | 0.4 | 360.00 |
| Total |  |  |  |  | 2514.78 |

**E0603A1** t Paviment de MBC tipus AC16 surf S (S-12) (d= 2,45 t/m3)
1782.8 t × 50.04 = 89211.31
Paviment de mescla bituminosa en calent tipus AC16 surf B 50/70 S amb granulat granític, estesa i compactada.

| Codi | Ut | Descripció | Rendiment | Preu | Import |
|---|---|---|---|---|---|
| O0101 | h | Cap de colla | 0.014 | 20.6 | 0.29 |
| O0110 | h | Peó | 0.063 | 16.75 | 1.06 |
| P0414 | t | M.B.C. tipus AC16 surf S en obra (material; 23/07/1998) | 1 | 43.48 | 43.48 |
| M0236 | h | Estenedora per a mescles (maquinària; 12/01/2009) | 0.009 | 70.661418 | 0.64 |
| M0239 | h | Corró de llanda metàl·lica (maquinària; 12/01/2009) | 0.009 | 41.56857 | 0.37 |
| M0237 | h | Piconadora de pneumàtics 15 t (maquinària; 12/01/2009) | 0.009 | 62.358006 | 0.56 |
| M0220 | h | Escombradora autopropulsada | 0.009 | 42.145482 | 0.38 |
| M0213 | h | Camió cisterna de 8 m3 | 0.009 | 47.997018 | 0.43 |
| %1613 | % | Despeses indirectes | 6 % | 47.21 | 2.83 |
|  |  | Total |  |  | 50.04 |

| Amidament | Uts. | Llarg | Parcial |
|---|---|---|---|
| segons amidaments auxiliars | 1259.3 |  | 1259.300 |
| imprevistos a justificar | 0.05 | 1259.3 | 62.965 |
| camins i accessos | 47.285 |  | 47.285 |
| encaix traçat nou-existents: |  |  |  |
| ctra. Sant Vicenç | 5.94125 |  | 5.941 |
| c/ Martí Franques i Salvador Estalella | 26.95 |  | 26.950 |
| rotonda existent | 302.6975 |  | 302.698 |
| camí de la Costa Roja | 77.665 |  | 77.665 |
| Total |  |  | 1782.8 |

**E0606A1** t Paviment de MBC. tipus AC22 base G (G-20) amb 10% material reciclat
1328.5 t × 46.04 = 61164.14
Paviment de mescla bituminosa en calent tipus AC22 base B 50/70 G, estesa en capa base, intermitja, saneigs, apedaçats i/o regularitzacions, amb un 10% de material reciclat 30 kg/m2, estesa i compactada.

| Codi | Ut | Descripció | Rendiment | Preu | Import |
|---|---|---|---|---|---|
| O0101 | h | Cap de colla | 0.012 | 20.6 | 0.247 |
| O0110 | h | Peó | 0.055 | 16.75 | 0.921 |
| P0417A | t | M.B.C. tipus AC22 base G en obra amb 10% de material reciclat (material; 23/07/1998) | 1 | 40.15 | 40.150 |
| M0236 | h | Estenedora per a mescles | 0.008 | 70.661418 | 0.565 |
| M0239 | h | Corró de llanda metàl·lica | 0.008 | 41.56857 | 0.333 |
| M0237 | h | Piconadora de pneumàtics 15 t | 0.008 | 62.358006 | 0.499 |
| M0220 | h | Escombradora autopropulsada | 0.008 | 42.145482 | 0.337 |
| M0213 | h | Camió cisterna de 8 m3 | 0.008 | 47.997018 | 0.384 |
| %1613 | % | Despeses indirectes | 6 % | 43.436 | 2.606 |
|  |  | Total |  |  | 46.04 |

| Amidament | Uts. | Llarg | Parcial |
|---|---|---|---|
| segons amidaments auxiliars: |  |  |  |
| en capa base | 566.979 |  | 566.98 |
| en capa de reguralització | 592.0915 |  | 592.09 |
| Subtotal |  |  | 1159.07 |
| imprevistos a justificar | 0.05 | 1159.07 | 57.95 |
| condicionament camí de la Costa Roja | 111.475 |  | 111.48 |
| Total |  |  | 1328.5 |

**E0603B1** t Paviment de MBC tipus AC11, àrid granític (reductors)
26.28 t × 51.12 = 1343.43
Paviment de mescla bituminosa tipus AC11 surf B 35/50 D amb granulat granític per a capa de trànsit, estesa i compactada.

| Codi | Ut | Descripció | Rendiment | Preu | Import |
|---|---|---|---|---|---|
| O0101 | h | Cap de colla | 0.014 | 20.6 | 0.29 |
| O0110 | h | Peó | 0.063 | 16.75 | 1.06 |
| P0414B | t | M.B.C. tipus D8 amb àrid granític en obra (material; 23/07/1998) | 1 | 44.5 | 44.50 |
| M0236 | h | Estenedora per a mescles | 0.009 | 70.661418 | 0.64 |
| M0239 | h | Corró de llanda metàl·lica | 0.009 | 41.56857 | 0.37 |
| M0237 | h | Piconadora de pneumàtics 15 t | 0.009 | 62.358006 | 0.56 |
| M0220 | h | Escombradora autopropulsada | 0.009 | 42.145482 | 0.38 |
| M0213 | h | Camió cisterna de 8 m3 | 0.009 | 47.997018 | 0.43 |
| vg | % | Despeses indirectes | 0.482 | 6 | 2.89 |
|  |  | Total |  |  | 51.12 |

| Amidament | Uts. | Parcial |
|---|---|---|
| pas elevat eix 1 PK 0+592: |  |  |
| encaix rampes reductores de velocitat | 2.38875 | 2.39 |
| rampes reductores de velocitat | 1.194375 | 1.19 |
| plataforma de vianants | 9.555 | 9.56 |
| pas elevat eix 2 PK 0+665: |  |  |
| encaix rampes reductores de velocitat | 1.1025 | 1.10 |
| rampes reductores de velocitat | 0.55125 | 0.55 |
| plataforma de vianants | 4.41 | 4.41 |
| encaix rampes reductores de velocitat | 1.28625 | 1.29 |
| rampes reductores de velocitat | 0.643125 | 0.64 |
| plataforma de vianants | 5.145 | 5.15 |
| Total |  | 26.28 |

**E0611D1** m2 Reg emprimació tipus C50BF4 IMP (dotació 1,5 kg/m2)
3691.36 m2 × 0.37 = 1365.80
Reg d'emprimació amb emulsió bituminosa catiònica tipus C50BF4 IMP(dotació 1,50 kg/m2).

| Codi | Ut | Descripció | Rendiment | Preu | Import |
|---|---|---|---|---|---|
| O0102 | h | Oficial 1ª | 0.001 | 20.46 | 0.02 |
| O0110 | h | Peó | 0.001 | 16.75 | 0.02 |
| P0412 | kg | Emulsió catiònica tipus ECI (material; 23/07/1998) | 1.5 | 0.17 | 0.26 |
| M0217 | h | Camió cisterna reg asfàltic (maquinària; 12/01/2009) | 0.001 | 50.68584 | 0.05 |
| %1613 | % | Despeses indirectes | 6 % | 0.35 | 0.02 |
|  |  | Total |  |  | 0.37 |

| Amidament | Uts. | Llarg | Parcial |
|---|---|---|---|
| eixos | 1 | 2815.36 | 2815.36 |
| Subtotal |  |  | 2815.36 |
| camins i accessos | 1 | 226 | 226.00 |
| condicionament camí de la Costa Roja | 1 | 650 | 650.00 |
| Total |  |  | 3691.36 |

**E0612C1** m2 Reg d'adherència termoadherent C60B3 TER (dotació 0,5 kg/m2)
13334.75 m2 × 0.34 = 4533.82
Reg d'adherència amb emulsió bituminosa catiònica termoadherent tipus C60B3 TER (dotació 0,50 kg/m2).

| Codi | Ut | Descripció | Rendiment | Preu | Import |
|---|---|---|---|---|---|
| O0102 | h | Oficial 1ª | 0.001 | 20.46 | 0.02 |
| O0110 | h | Peó | 0.001 | 16.75 | 0.02 |
| P0406 | kg | Emulsió termoadherent catiònica tipus ECR-1d (material; 23/07/1998) | 0.5 | 0.38 | 0.19 |
| M0217 | h | Camió cisterna reg asfàltic | 0.001 | 50.68584 | 0.05 |
| M0220 | h | Escombradora autopropulsada | 0.001 | 42.145482 | 0.04 |
| %1613 | % | Despeses indirectes | 6 % | 0.32 | 0.02 |
|  |  | Total |  |  | 0.34 |

| Amidament | Uts. | Llarg | Ample | Parcial |
|---|---|---|---|---|
| eixos | 1 | 9961.25 |  | 9961.25 |
| encaix traçat nou-existents: |  |  |  |  |
| ctra. Sant Vicenç | 1 | 5 | 9.7 | 48.50 |
| c/ Martí Franques i Salvador Estalella | 1 | 220 |  | 220.00 |
| rotonda existent | 1 | 2471 |  | 2471.00 |
| camí de la Costa Roja | 1 | 634 |  | 634.00 |
| Total |  |  |  | 13334.75 |

**E06211** m Vorada de peces de formigó 17x28 cm (tipus T-3)
146.14 m × 20.84 = 3045.56
Vorada prefabricada de peces de formigó bicapa de 17x28 cm tipus T-3, col·locada, inclòs l'excavació, talls, base de formigó tipus HM-20 i rejuntada amb morter de ciment.

| Codi | Ut | Descripció | Rendiment | Preu | Import |
|---|---|---|---|---|---|
| O0101 | h | Cap de colla | 0.05 | 20.6 | 1.03 |
| O0102 | h | Oficial 1ª | 0.1 | 20.46 | 2.05 |
| O0110 | h | Peó | 0.12 | 16.75 | 2.01 |
| P1609 | m3 | Excavació de terres | 0.09 | 11.118 | 1.00 |
| P0504 | m3 | Formigó HM-20 posat a l'obra | 0.08 | 52 | 4.16 |
| E0108 | m3 | Morter de ciment elaborat a l'obra (23/07/1998) | 0.023 | 50.96 | 1.17 |
| P1009 | m | Vorada pref. form. 17x28cm. (material; 23/07/1998) | 1 | 8.24 | 8.24 |
| %1613 | % | Despeses indirectes | 6 % | 19.66 | 1.18 |
|  |  | Total |  |  | 20.84 |

| Amidament | Uts. | Llarg | Parcial |
|---|---|---|---|
| Eix 1 PK 0+580 al 0+660 ME | 1 | 4.1 | 4.10 |
|  | 1 | 73.4 | 73.40 |
| Eix 1 PK 0+640 al 0+660 MD | 1 | 27.82 | 27.82 |
| Eix 1 PK 0+680 MD | 1 | 11.31 | 11.31 |
| Exterior rotonda nova | 1 | 29.51 | 29.51 |
| Total |  |  | 146.14 |

**E06261** m Vorada remuntable de formigó de 25x13 cm estriada (tipus americà)
73.49 m × 16.97 = 1247.13
Vorada remuntable prefabricada de formigó bicapa de 25x13 cm amb la superfície estriada, tipus americà, per illots i rotondes, col·locada, inclòs l'excavació, talls, base de formigó tipus HM-20 i rejuntada amb morter de ciment.

| Codi | Ut | Descripció | Rendiment | Preu | Import |
|---|---|---|---|---|---|
| O0101 | h | Cap de colla | 0.033 | 20.6 | 0.68 |
| O0102 | h | Oficial 1ª | 0.07 | 20.46 | 1.43 |
| O0110 | h | Peó | 0.14 | 16.75 | 2.35 |
| P1609 | m3 | Excavació de terres | 0.052 | 11.118 | 0.58 |
| P0504 | m3 | Formigó HM-20 posat a l'obra | 0.038 | 52 | 1.98 |
| E0108 | m3 | Morter de ciment elaborat a l'obra | 0.003 | 50.96 | 0.15 |
| P1020 | m | Vorada munta. form. 25x13 cm. (material; 01/04/2009) | 1 | 8.8375 | 8.84 |
| %1613 | % | Despeses indirectes | 6 % | 16.01 | 0.96 |
|  |  | Total |  |  | 16.97 |

| Amidament | Uts. | Llarg | Parcial |
|---|---|---|---|
| Vorera resguard rotonda nova (exterior) | 1 | 37.69 | 37.69 |
| Illots rotonda nova | 1 | 23 | 23.00 |
|  | 1 | 12.8 | 12.80 |
| Total |  |  | 73.49 |

**E1108** m Vorada de peces de formigó de 8x20 cm tipus jardí
28.27 m × 15.73 = 444.69
Vorada prefabricada de peces de formigó bicapa de 8x20 cm de cantó arrodonit, tipus jardí, col·locada, inclòs l'excavació, talls, base de formigó tipus HM-20 i rejuntada amb morter de ciment.

| Codi | Ut | Descripció | Rendiment | Preu | Import |
|---|---|---|---|---|---|
| O0101 | h | Cap de colla | 0.03 | 20.6 | 0.62 |
| O0102 | h | Oficial 1ª | 0.06 | 20.46 | 1.23 |
| O0110 | h | Peó | 0.18 | 16.75 | 3.02 |
| P1609 | m3 | Excavació de terres | 0.06 | 11.118 | 0.67 |
| P1007 | m | Vorada pref. form. 8x20 cm. tipus jardí (material; 23/07/1998) | 1 | 3.14 | 3.14 |
| P0504 | m3 | Formigó HM-20 posat a l'obra | 0.04 | 52 | 2.08 |
| E0108 | m3 | Morter de ciment elaborat a l'obra | 0.08 | 50.96 | 4.08 |
| %1613 | % | Despeses indirectes | 6 % | 14.84 | 0.89 |
|  |  | Total |  |  | 15.73 |

| Amidament | Uts. | Llarg | Parcial |
|---|---|---|---|
| Vorera resguard rotonda nova (interior) | 1 | 28.27 | 28.27 |
| Total |  |  | 28.27 |

**E06231** m2 Paviment de panot 9 pastilles de color gris de 20x20x4 cm.
360.12 m2 × 22.81 = 8214.34
Paviment de panot ratllat, decorat o de pastilles a determinar per la D.F., de qualsevol color, de dimensions 20x20x4 cm., col·locat sobre solera de formigó HM-20 i base de sorra-ciment pòrtland humit de 200 kg/m3, inclòs la beurada amb morter de ciment pòrtland.

| Codi | Ut | Descripció | Rendiment | Preu | Import |
|---|---|---|---|---|---|
| O0101 | h | Cap de colla | 0.08 | 20.6 | 1.65 |
| O0102 | h | Oficial 1ª | 0.1 | 20.46 | 2.05 |
| O0110 | h | Peó | 0.2 | 16.75 | 3.35 |
| P0504 | m3 | Formigó HM-20 posat a l'obra | 0.1 | 52 | 5.20 |
| P0812 | m2 | Rajola hidr. gris 20x20x4 cm. (material; 23/07/1998) | 1 | 7.69 | 7.69 |
| E0108 | m3 | Morter de ciment elaborat a l'obra | 0.031 | 50.96 | 1.58 |
| %1613 | % | Despeses indirectes | 6 % | 21.52 | 1.29 |
|  |  | Total |  |  | 22.81 |

| Amidament | Uts. | Llarg | Parcial |
|---|---|---|---|
| Eix 1 PK 0+580 al 0+660 ME | 1 | 136.7 | 136.70 |
|  | 1 | 88.82 | 88.82 |
| Eix 1 PK 0+640 al 0+660 MD | 1 | 19.08 | 19.08 |
| Eix 1 PK 0+680 MD | 1 | 11.05 | 11.05 |
| Exterior rotonda nova | 1 | 64.22 | 64.22 |
| Vorera resguard rotonda nova | 1 | 40.25 | 40.25 |
| Total |  |  | 360.12 |

**E06311** m2 Paviment de llambordins de formigó de 20x10x8 cm.
56.47 m2 × 40.6 = 2292.68
Paviment de llambordins de formigó prefabricat bicapa de 20x10x8 cm de color vermell, col·locats sobre llit de morter de ciment de 2 cm de gruix amb rebliment de junts amb sorra fina i compactació del paviment acabat, inclòs solera de formigó tipus HA-25 de 25 cm de gruix.

| Codi | Ut | Descripció | Rendiment | Preu | Import |
|---|---|---|---|---|---|
| O0101 | h | Cap de colla | 0.1 | 20.6 | 2.06 |
| O0102 | h | Oficial 1ª | 0.2 | 20.46 | 4.09 |
| O0110 | h | Peó | 0.35 | 16.75 | 5.86 |
| M0211 | h | Picó vibrant amb placa 60 cm. (maquinària; 12/01/2009) | 0.15 | 9.611766 | 1.44 |
| P0320 | m3 | Sorra de pedrera (material; 12/01/2009) | 0.005 | 9.591162 | 0.05 |
| P1025 | u | Llambordí de formigó 20x10x8 cm. (material; 23/07/1998) | 50 | 0.28 | 14.00 |
| E0108 | m3 | Morter de ciment elaborat a l'obra | 0.05 | 50.96 | 2.55 |
| P0506 | m3 | Formigó HA-25 posat a l'obra | 0.15 | 55 | 8.25 |
| %1613 | % | Despeses indirectes | 6 % | 38.30 | 2.30 |
|  |  | Total |  |  | 40.6 |

| Amidament | Uts. | Llarg | Parcial |
|---|---|---|---|
| Gorgera rotonda nova | 1 | 36.47 | 36.47 |
| altres | 1 | 20 | 20.00 |
| Total |  |  | 56.47 |

**E06291** m Rigola blanca de 20x20x8 cm.
124.06 m × 13.11 = 1626.43
Rigola blanca prefabricada de formigó de 20x20x8 cm, inclòs l'excavació, la base de formigó HM-20 i la beurada, totalment col·locada.

| Codi | Ut | Descripció | Rendiment | Preu | Import |
|---|---|---|---|---|---|
| O0101 | h | Cap de colla | 0.005 | 20.6 | 0.10 |
| O0102 | h | Oficial 1ª | 0.06 | 20.46 | 1.23 |
| O0110 | h | Peó | 0.25 | 16.75 | 4.19 |
| P1902 | u | Rigola blanca 20x20x8 cm (material; 23/07/1998) | 5 | 0.8 | 4.00 |
| E0108 | m3 | Morter de ciment elaborat a l'obra | 0.005 | 50.96 | 0.25 |
| P0504 | m3 | Formigó HM-20 posat a l'obra | 0.05 | 52 | 2.60 |
| vg | % | Despeses indirectes | 0.124 | 6 | 0.74 |
|  |  | Total |  |  | 13.11 |

| Amidament | Uts. | Llarg | Parcial |
|---|---|---|---|
| Eix 1 PK 0+580 al 0+660 ME | 1 | 79.45 | 79.45 |
| Gorgera rotonda nova | 1 | 44.61 | 44.61 |
| Total |  |  | 124.06 |

**E0517A** m2 Malla electrosoldada en acer corrugat B 500 T, de 20x20 cm i 8 mm
54.5 m2 × 3.68 = 200.56
Subministrament i col·locació de malla electrosoldada en acer corrugat B 500 T de 20x20 cm i 8 mm de diàmetre.

| Codi | Ut | Descripció | Rendiment | Preu | Import |
|---|---|---|---|---|---|
| O0101 | h | Cap de colla | 0.001 | 20.6 | 0.02 |
| O0102 | h | Oficial 1ª | 0.003 | 20.46 | 0.06 |
| O0110 | h | Peó | 0.003 | 16.75 | 0.05 |
| P0602 | kg | Filferro recuit (material; 12/01/2009) | 0.008 | 1.565904 | 0.01 |
| P0610A | m2 | Malla electrosoldada en acer corrugat B 500 T, de 20x20 cm i 8 mm de diàmetre (material; 23/07/1998) | 1 | 3.31 | 3.31 |
| M0245 | h | Cisalla elèctrica (maquinària; 12/01/2009) | 0.002 | 3.729324 | 0.01 |
| M0246 | h | Màquina de doblegar rodó d'acer (maquinària; 12/01/2009) | 0.002 | 2.997882 | 0.01 |
| %1613 | % | Despeses indirectes | 6 % | 3.47 | 0.21 |
|  |  | Total |  |  | 3.68 |

| Amidament | Uts. | Llarg | Parcial |
|---|---|---|---|
| Gorgera rotonda nova | 1 | 54.5 | 54.50 |
| Total |  |  | 54.5 |

**E0501B1** m2 Paviment de formigó HM-20 pintat gris RAL 7042
15.85 m2 × 16.93 = 268.34
Paviment de formigó en massa tipus HM-20 elaborat en planta de 20 cm de gruix, col·locat, reglejat, remolinat i juntes de treball i de dilatació, acabat amb 2 capes de pintura per a exteriors en color gris RAL 7042.

| Codi | Ut | Descripció | Rendiment | Preu | Import |
|---|---|---|---|---|---|
| O0101 | h | Cap de colla | 0.02 | 20.6 | 0.41 |
| O0102 | h | Oficial 1ª | 0.09 | 20.46 | 1.84 |
| O0110 | h | Peó | 0.16 | 16.75 | 2.68 |
| M0225 | h | Vibrador | 0.09 | 2.091306 | 0.19 |
| P0504 | m3 | Formigó HM-20 posat a l'obra | 0.2 | 52 | 10.40 |
| P1422 | kg | Pintura (material; 12/01/2009) | 0.2 | 2.26644 | 0.45 |
| %1613 | % | Despeses indirectes | 6 % | 15.97 | 0.96 |
|  |  | Total |  |  | 16.93 |

| Amidament | Uts. | Llarg | Parcial |
|---|---|---|---|
| Illots rotonda nova | 1 | 11.51 | 11.51 |
|  | 1 | 4.34 | 4.34 |
| Total |  |  | 15.85 |

**E0681** m Gual vehicles o vianants, 570x400x100 mm, peça central
3.2 m × 53.8 = 172.16
Gual per a vehicles o vianants de formigó, format per peces de 570x400x100 mm, sobre una base de formigó HM-20 de 25 cm de gruix i la seva excavació, ambdues incloses, i rejuntat amb morter de ciment, segons plànols, col·locat

| Codi | Ut | Descripció | Rendiment | Preu | Import |
|---|---|---|---|---|---|
| O0101 | h | Cap de colla | 0.05 | 20.6 | 1.03 |
| O0102 | h | Oficial 1ª | 0.25 | 20.46 | 5.12 |
| O0110 | h | Peó | 0.25 | 16.75 | 4.19 |
| P1609 | m3 | Excavació de terres | 0.16 | 11.118 | 1.78 |
| P10093 | u | Gual vehicles, peça central de 570x400x100 mm (material; 23/07/1998) | 2.5 | 11.72 | 29.30 |
| E0108 | m3 | Morter de ciment elaborat a l'obra | 0.03 | 50.96 | 1.53 |
| P0504 | m3 | Formigó HM-20 posat a l'obra | 0.15 | 52 | 7.80 |
| vg | % | Despeses indirectes | 0.508 | 6 | 3.05 |
|  |  | Total |  |  | 53.8 |

| Amidament | Uts. | Llarg | Parcial |
|---|---|---|---|
| Eix 1 PK 0+587 ME | 1 | 3.2 | 3.20 |
| Total |  |  | 3.2 |

**E0682** u Peça de cantonada per a gual vehicles ó vianants, 570x400x280 mm
2 u × 57.32 = 114.64
Peça de cantonada de 570x400x280 mm, per gual de vehicles o vianants, sobre una base de formigó HM-20 de 25 cm de gruix i la seva excavació, ambdues incloses, i rejuntat amb morter de ciment, segons plànols, col·locat

| Codi | Ut | Descripció | Rendiment | Preu | Import |
|---|---|---|---|---|---|
| O0101 | h | Cap de colla | 0.05 | 20.6 | 1.03 |
| O0102 | h | Oficial 1ª | 0.15 | 20.46 | 3.07 |
| O0110 | h | Peó | 0.25 | 16.75 | 4.19 |
| P1609 | m3 | Excavació de terres | 0.05 | 11.118 | 0.56 |
| P0504 | m3 | Formigó HM-20 posat a l'obra | 0.05 | 52 | 2.60 |
| E0108 | m3 | Morter de ciment elaborat a l'obra | 0.017 | 50.96 | 0.87 |
| P10094 | u | Peça cantonada 570x400x280 mm per a gual de vehicles ó vianants (material; 23/07/1998) | 1 | 41.75 | 41.75 |
| vg | % | Despeses indirectes | 0.541 | 6 | 3.25 |
|  |  | Total |  |  | 57.32 |

| Amidament | Uts. | Parcial |
|---|---|---|
| Eix 1 PK 0+587 ME | 2 | 2.00 |
| Total |  | 2 |

**E0673** m2 Paviment lloseta tàctil indicador d'advertència o proximitat de perill
10.2 m2 × 30.93 = 315.49
Paviment de lloseta tàctil indicador d'advertència o proximitat de perill, prefabricada de formigó 20x20 cm. amb botons de 2,5 cm. de diàmetre exterior, 0,5 cm. d'alçada i separats 5 cm. entre els seus centres, de color diferenciat de la resta del paviment, col·locat sobre solera de formigó (inclosa), totalment acabat.

| Codi | Ut | Descripció | Rendiment | Preu | Import |
|---|---|---|---|---|---|
| O0102 | h | Oficial 1ª | 0.4 | 20.46 | 8.18 |
| O0110 | h | Peó | 0.4 | 16.75 | 6.70 |
| E0108 | m3 | Morter de ciment elaborat a l'obra | 0.015 | 50.96 | 0.76 |
| E0199 | kg | Ciment Portland, a peu d'obra (03/02/2006) | 3 | 0.11 | 0.33 |
| P1601 | m3 | Aigua | 0.01 | 0.65 | 0.01 |
| P0504 | m3 | Formigó HM-20 posat a l'obra | 0.1 | 52 | 5.20 |
| P0673 | m2 | Lloseta tàctil de botons (material; 23/07/1998) | 1 | 8 | 8.00 |
| vg | % | Despeses indirectes | 0.292 | 6 | 1.75 |
|  |  | Total |  |  | 30.93 |

| Amidament | Uts. | Llarg | Ample | Parcial |
|---|---|---|---|---|
| pas elevat eix 1 PK 0+592 | 2 | 4 | 0.6 | 4.80 |
| pas vianants eix 1 PK 0+650 | 2 | 2.5 | 0.6 | 3.00 |
| pas elevat eix 2 PK 0+665 | 1 | 4 | 0.6 | 2.40 |
| Total |  |  |  | 10.2 |

**E0674** m2 Paviment lloseta tàctil indicador direccional
9.91 m2 × 30.4 = 301.26
Paviment de lloseta tàctil indicador direccional, prefabricada de formigó de 20x20 cm. amb 4 línies de 2,5 cm. d'ample i 0,5 cm. de ressalt , de color diferenciat de la resta del paviment, col·locat sobre solera de formigó (inclosa), totalment acabat.

| Codi | Ut | Descripció | Rendiment | Preu | Import |
|---|---|---|---|---|---|
| O0102 | h | Oficial 1ª | 0.4 | 20.46 | 8.18 |
| O0110 | h | Peó | 0.4 | 16.75 | 6.70 |
| E0108 | m3 | Morter de ciment elaborat a l'obra | 0.015 | 50.96 | 0.76 |
| E0199 | kg | Ciment Portland, a peu d'obra | 3 | 0.11 | 0.33 |
| P1601 | m3 | Aigua | 0.01 | 0.65 | 0.01 |
| P0504 | m3 | Formigó HM-20 posat a l'obra | 0.1 | 52 | 5.20 |
| P0674 | m2 | Lloseta tàctil de línies (material; 23/07/1998) | 1 | 7.5 | 7.50 |
| vg | % | Despeses indirectes | 0.287 | 6 | 1.72 |
|  |  | Total |  |  | 30.4 |

| Amidament | Uts. | Llarg | Ample | Parcial |
|---|---|---|---|---|
| pas elevat eix 1 PK 0+592 | 1 | 3.08 | 0.8 | 2.46 |
|  | 1 | 2.11 | 0.8 | 1.69 |
| pas vianants eix 1 PK 0+650 | 1 | 1.65 | 0.8 | 1.32 |
|  | 1 | 3.75 | 0.8 | 3.00 |
| pas elevat eix 2 PK 0+665 | 1 | 1.8 | 0.8 | 1.44 |
| Total |  |  |  | 9.91 |

**E1107** m Vorada de peces de formigó de 8x20 cm tipus tauló
14.4 m × 15.61 = 224.78
Vorada prefabricada de peces de formigó bicapa de 8x20 cm tipus tauló, col·locada, inclòs l'excavació, base de formigó tipus HM-20 i rejuntat amb morter de ciment.

| Codi | Ut | Descripció | Rendiment | Preu | Import |
|---|---|---|---|---|---|
| O0101 | h | Cap de colla | 0.03 | 20.6 | 0.62 |
| O0102 | h | Oficial 1ª | 0.06 | 20.46 | 1.23 |
| O0110 | h | Peó | 0.18 | 16.75 | 3.02 |
| P1609 | m3 | Excavació de terres | 0.06 | 11.118 | 0.67 |
| P1006 | m | Vorada pref. form. 8x20 cm. tipus tauló (material; 23/07/1998) | 1 | 3.03 | 3.03 |
| P0504 | m3 | Formigó HM-20 posat a l'obra | 0.04 | 52 | 2.08 |
| E0108 | m3 | Morter de ciment elaborat a l'obra | 0.08 | 50.96 | 4.08 |
| %1613 | % | Despeses indirectes | 6 % | 14.73 | 0.88 |
|  |  | Total |  |  | 15.61 |

| Amidament | Uts. | Llarg | Parcial |
|---|---|---|---|
| escocell arbres PK 0+628 i 0+641 ME | 8 | 1.8 | 14.40 |
| Total |  |  | 14.4 |

## 04 DRENATGE
Import: 69000.4

### 041 DRENATGE LONGITUDINAL
Import: 59747.51

**E0329N** m Neteja de cunetes existents, inclòs càrrega i transport
230 m × 5.02 = 1154.60
Neteja de cunetes existents, inclòs càrrega i transport dels materials de runa a l'abocador.

| Codi | Ut | Descripció | Rendiment | Preu | Import |
|---|---|---|---|---|---|
| O0101 | h | Cap de colla | 0.005 | 20.6 | 0.10 |
| O0110 | h | Peó | 0.025 | 16.75 | 0.42 |
| M0208 | h | Motonivelladora | 0.025 | 73.35024 | 1.83 |
| M0204 | h | Pala carregadora neumàtics | 0.025 | 58.268112 | 1.46 |
| M0212B | h | Camió de trabuc de 20 t | 0.025 | 37.33 | 0.93 |
| %1613 | % | Despeses indirectes | 6 % | 4.74 | 0.28 |
|  |  | Total |  |  | 5.02 |

| Amidament | Uts. | Llarg | Parcial |
|---|---|---|---|
| Cuneta formigó rotonda existent | 1 | 34 | 34.00 |
| Subtotal |  |  | 34.00 |
|  | 1 | 59 | 59.00 |
|  | 1 | 27 | 27.00 |
|  | 1 | 94 | 94.00 |
|  | 1 | 16 | 16.00 |
| Total |  |  | 230 |

**E0334** m Tall serra disc paviment mescles bituminoses, formigó o panot, fins 25 cm
1109.9 m × 1.75 = 1942.33

| Amidament | Uts. | Llarg | Parcial |
|---|---|---|---|
| tall longitud. encaix AC22 per cuneta: |  |  |  |
| eix 1 PK 0+682 al 1+104 MD | 1 | 422 | 422.00 |
| rotonda existent | 1 | 85 | 85.00 |
| eix 2 PK 0+160 al 0+662 MD | 1 | 502 | 502.00 |
| Creuaments calçada: |  |  |  |
| Eix 1 PK 0+596 | 2 | 8.15 | 16.30 |
| Eix 1 PK 0+683 | 2 | 6.8 | 13.60 |
| Rotonda nova | 2 | 30 | 60.00 |
| Reixa interceptor aigües St. Vicenç | 2 | 5.5 | 11.00 |
| Total |  |  | 1109.9 |

**E0213** m2 Demolició paviment de mescla bituminosa, mitjans mecànics, fondària 25 cm
42.51 m2 × 6.45 = 274.19

| Amidament | Uts. | Llarg | Ample | Parcial |
|---|---|---|---|---|
| Creuaments calçada: |  |  |  |  |
| Eix 1 PK 0+596 | 1 | 8.15 | 0.7 | 5.71 |
| Eix 1 PK 0+683 | 1 | 6.8 | 1 | 6.80 |
| Rotonda nova | 1 | 30 | 1 | 30.00 |
| Total |  |  |  | 42.51 |

**E0211** m2 Demolició de paviment de formigó, transport abocador
3.85 m2 × 4.69 = 18.06
Demolició de paviment de formigó, inclòs transport dels materials de runa a l'abocador, cànon i condicionament del mateix.

| Codi | Ut | Descripció | Rendiment | Preu | Import |
|---|---|---|---|---|---|
| O0110 | h | Peó | 0.05 | 16.75 | 0.84 |
| M0207B | h | Retroexcavadora amb martell trencador | 0.016 | 68.89 | 1.10 |
| M0212B | h | Camió de trabuc de 20 t | 0.016 | 37.33 | 0.60 |
| M0204 | h | Pala carregadora neumàtics | 0.016 | 58.268112 | 0.93 |
| P1613 | u | Cànon d'abocador | 1.2 | 0.8 | 0.96 |
| vg | % | Despeses indirectes | 0.044 | 6 | 0.26 |
|  |  | Total |  |  | 4.69 |

| Amidament | Uts. | Llarg | Ample | Parcial |
|---|---|---|---|---|
| Reixa interceptor aigües St. Vicenç | 1 | 5.5 | 0.7 | 3.85 |
| Total |  |  |  | 3.85 |

**E03251** m Formació i reperfilat de cunetes en qualsevol tipus de terreny
1059 m × 2.31 = 2446.29

| Codi | Ut | Descripció | Rendiment | Preu | Import |
|---|---|---|---|---|---|
| O0101 | h | Cap de colla | 0.01 | 20.6 | 0.21 |
| O0110 | h | Peó | 0.02 | 16.75 | 0.34 |
| M0204 | h | Pala carregadora neumàtics | 0.004 | 58.268112 | 0.23 |
| M0208 | h | Motonivelladora | 0.017 | 73.35024 | 1.25 |
| M0212B | h | Camió de trabuc de 20 t | 0.004 | 37.33 | 0.15 |
| %1613 | % | Despeses indirectes | 6 % | 2.18 | 0.13 |
|  |  | Total |  |  | 2.31 |

| Amidament | Uts. | Llarg | Parcial |
|---|---|---|---|
| cuneta transitable: |  |  |  |
| eix 1 PK 0+682 al 1+104 MD | 1 | 422 | 422.00 |
| rotonda existent | 1 | 85 | 85.00 |
| eix 2 PK 0+160 al 0+662 MD | 1 | 502 | 502.00 |
| cuneta de peu de terraplè: |  |  |  |
| eix 2 PK 0+110 al 0+160 MD | 1 | 50 | 50.00 |
| Total |  |  | 1059 |

**E0880** m3 Formigó en revestiment de cunetes
192.62 m3 × 117.29 = 22592.40
Formigó en revestiment de cunetes amb formigó tipus HM-20-P-12-I-AI, àrid 12 mm i additiu airejant, executada amb mitjans mecànics o de forma manual, inclòs vibrat, motlles, regles i guies, remolinat, totalment acabada.

| Codi | Ut | Descripció | Rendiment | Preu | Import |
|---|---|---|---|---|---|
| O0101 | h | Cap de colla | 0.025 | 20.6 | 0.515 |
| O0102 | h | Oficial 1ª | 0.06 | 20.46 | 1.228 |
| O0110 | h | Peó | 0.1 | 16.75 | 1.675 |
| P0509 | m3 | Formigó HM-20-P-12-I-AI, posat a l'obra en revest. cunetes (material; 12/01/2009) | 1.02 | 85.71264 | 87.427 |
| M0225 | h | Vibrador | 0.1 | 2.091306 | 0.209 |
| E0515 | m2 | Encofrat de fusta per a fonaments i/o formigó ocult | 0.8 | 24.49 | 19.592 |
| %1613 | % | Despeses indirectes | 6 % | 110.646 | 6.639 |
|  |  | Total |  |  | 117.29 |

| Amidament | Uts. | Parcial |
|---|---|---|
| cuneta transitable: |  |  |
| eix 1 PK 0+682 al 1+104 MD | 75.96 | 75.96 |
| rotonda existent | 15.3 | 15.30 |
| eix 2 PK 0+160 al 0+662 MD | 90.36 | 90.36 |
| cuneta de peu de terraplè: |  |  |
| eix 2 PK 0+110 al 0+160 MD | 11 | 11.00 |
| Total |  | 192.62 |

**E0305** m3 Excavació rases i pous, mitjans mecànics, cànon abocador
373.43 m3 × 11.12 = 4152.54
Excavació en rases, pous o fonaments, amb mitjans mecànics i manuals en qualsevol tipus de terreny, inclòs càrrega i transport a l'interior d'obra o abocador controlat, inclòs el seu cànon.

| Codi | Ut | Descripció | Rendiment | Preu | Import |
|---|---|---|---|---|---|
| O0101 | h | Cap de colla | 0.02 | 20.6 | 0.41 |
| O0102 | h | Oficial 1ª | 0.06 | 20.46 | 1.23 |
| O0110 | h | Peó | 0.12 | 16.75 | 2.01 |
| M0207 | h | Retroexcavadora | 0.06 | 59.41 | 3.56 |
| M0228 | h | Electrobomba sumergible 20 kW (maquinària; 12/01/2009) | 0.02 | 3.801438 | 0.08 |
| M0212B | h | Camió de trabuc de 20 t | 0.06 | 37.33 | 2.24 |
| P1613 | u | Cànon d'abocador | 1.2 | 0.8 | 0.96 |
| %1613 | % | Despeses indirectes | 6 % | 10.49 | 0.63 |
|  |  | Total |  |  | 11.12 |

| Amidament | Uts. | Llarg | Ample | Alt | Parcial |
|---|---|---|---|---|---|
| Guals accessos cuneta | 6 | 30 |  | 0.2 | 36.00 |
| Zona urbana Vendrell: |  |  |  |  |  |
| D630 | 1 | 107 | 1 | 1.6 | 171.20 |
| D315 | 1 | 10 | 0.7 | 1 | 7.00 |
| Pous | 3 | 1.2 | 1.2 | 1.6 | 6.91 |
| Embornal | 2 | 1 | 0.7 | 1 | 1.40 |
| Arqueta drenatge cuneta | 1 | 1.9 | 1.9 | 1.6 | 5.78 |
| Zona urbana St. Vicenç: |  |  |  |  |  |
| D630 | 1 | 73 | 1 | 1.6 | 116.80 |
| D315 | 1 | 10 | 0.7 | 1 | 7.00 |
| Pous | 3 | 1.2 | 1.2 | 1.6 | 6.91 |
| Reixa interceptor aigües | 1 | 5.5 | 0.7 | 1 | 3.85 |
| Arqueta drenatge cuneta | 1 | 1.9 | 1.9 | 1.6 | 5.78 |
| Embocadura prefabricada | 1 | 2 | 1.5 | 1.6 | 4.80 |
| Total |  |  |  |  | 373.43 |

**E0505** m3 Formigó HA-25 fonaments i soleres
36 m3 × 65.96 = 2374.56
Formigó tipus HA-25 en fonaments i soleres, elaborat en planta, vibrat, col·locat.

| Codi | Ut | Descripció | Rendiment | Preu | Import |
|---|---|---|---|---|---|
| O0101 | h | Cap de colla | 0.025 | 20.6 | 0.52 |
| O0102 | h | Oficial 1ª | 0.1 | 20.46 | 2.05 |
| O0110 | h | Peó | 0.2 | 16.75 | 3.35 |
| P0506 | m3 | Formigó HA-25 posat a l'obra | 1.02 | 55 | 56.10 |
| M0225 | h | Vibrador | 0.1 | 2.091306 | 0.21 |
| %1613 | % | Despeses indirectes | 6 % | 62.23 | 3.73 |
|  |  | Total |  |  | 65.96 |

| Amidament | Uts. | Llarg | Alt | Parcial |
|---|---|---|---|---|
| Guals accessos cuneta | 6 | 30 | 0.2 | 36.00 |
| Total |  |  |  | 36 |

**E0517A** m2 Malla electrosoldada en acer corrugat B 500 T, de 20x20 cm i 8 mm
180 m2 × 3.68 = 662.40

| Amidament | Uts. | Llarg | Parcial |
|---|---|---|---|
| Guals accessos cuneta | 6 | 30 | 180.00 |
| Total |  |  | 180 |

**E0502** m3 Formigó HM-20 fonaments
81.9 m3 × 62.85 = 5147.42
Formigó en massa tipus HM-20 en fonaments i soleres, elaborat en planta, vibrat, col·locat.

| Codi | Ut | Descripció | Rendiment | Preu | Import |
|---|---|---|---|---|---|
| O0101 | h | Cap de colla | 0.025 | 20.6 | 0.52 |
| O0102 | h | Oficial 1ª | 0.1 | 20.46 | 2.05 |
| O0110 | h | Peó | 0.2 | 16.75 | 3.35 |
| P0504 | m3 | Formigó HM-20 posat a l'obra | 1.02 | 52 | 53.04 |
| M0225 | h | Vibrador | 0.16 | 2.091306 | 0.33 |
| %1613 | % | Despeses indirectes | 6 % | 59.29 | 3.56 |
|  |  | Total |  |  | 62.85 |

| Amidament | Uts. | Llarg | Ample | Alt | Parcial |
|---|---|---|---|---|---|
| Zona urbana Vendrell: |  |  |  |  |  |
| D630 | 1 | 84 | 1 | 1 | 84.00 |
| a deduir tub 630 | -1 | 84 | 0.312 |  | -26.21 |
| D315 | 1 | 10 | 0.7 | 1 | 7.00 |
| a deduir tub 315 | -1 | 10 | 0.078 |  | -0.78 |
| Zona urbana St. Vicenç: |  |  |  |  |  |
| D630 | 1 | 26 | 1 | 1 | 26.00 |
| a deduir tub 630 | -1 | 26 | 0.312 |  | -8.11 |
| Total |  |  |  |  | 81.9 |

**E0317** m3 Rebliment i piconatge rasa, material préstec, inclòs càrrega i transport
110.1 m3 × 8.11 = 892.91
Rebliment i piconatge de rasa amb compactació amb base a l'assaig de referència amb material procedent de préstec, inclòs càrrega i transport.

| Codi | Ut | Descripció | Rendiment | Preu | Import |
|---|---|---|---|---|---|
| O0101 | h | Cap de colla | 0.01 | 20.6 | 0.21 |
| O0102 | h | Oficial 1ª | 0.03 | 20.46 | 0.61 |
| O0110 | h | Peó | 0.07 | 16.75 | 1.17 |
| P03071 | m3 | sòl seleccionat de préstec | 1 | 3.4 | 3.40 |
| M0207 | h | Retroexcavadora | 0.03 | 59.41 | 1.78 |
| M0211 | h | Picó vibrant amb placa 60 cm. | 0.05 | 9.611766 | 0.48 |
| %1613 | % | Despeses indirectes | 6 % | 7.65 | 0.46 |
|  |  | Total |  |  | 8.11 |

| Amidament | Uts. | Llarg | Ample | Alt | Parcial |
|---|---|---|---|---|---|
| Zona urbana Vendrell: |  |  |  |  |  |
| D630 | 1 | 107 | 1 | 0.6 | 64.20 |
| Zona urbana St. Vicenç: |  |  |  |  |  |
| D630 | 1 | 73 | 1 | 0.6 | 43.80 |
| D315 | 1 | 10 | 0.7 | 0.3 | 2.10 |
| Total |  |  |  |  | 110.1 |

**E03221** m3 Sorra de riu en recobriment de tubs
54.38 m3 × 19.49 = 1059.87
Sorra de riu en reblert de rases i recobriment de tubs de D<5mm, rentada, neta, solta i exempta de substàncies orgàniques, argila o partícules terrosses, en tongades de 20 cm com a màxim, inclòs càrrega, transport i piconatge.

| Codi | Ut | Descripció | Rendiment | Preu | Import |
|---|---|---|---|---|---|
| O0101 | h | Cap de colla | 0.05 | 20.6 | 1.03 |
| O0110 | h | Peó | 0.16 | 16.75 | 2.68 |
| P0315 | m3 | Sorra de riu a peu d'obra (material; 23/07/1998) | 1 | 13.19 | 13.19 |
| M0207 | h | Retroexcavadora | 0.025 | 59.41 | 1.49 |
| %1613 | % | Despeses indirectes | 6 % | 18.39 | 1.10 |
|  |  | Total |  |  | 19.49 |

| Amidament | Uts. | Llarg | Ample | Alt | Parcial |
|---|---|---|---|---|---|
| Zona urbana Vendrell: |  |  |  |  |  |
| D630 | 1 | 23 | 1 | 1 | 23.00 |
| a deduir tub 630 | -1 | 23 | 0.312 |  | -7.18 |
| Zona urbana St. Vicenç: |  |  |  |  |  |
| D630 | 1 | 47 | 1 | 1 | 47.00 |
| a deduir tub 630 | -1 | 47 | 0.312 |  | -14.66 |
| D315 | 1 | 10 | 0.7 | 1 | 7.00 |
| a deduir tub 315 | -1 | 10 | 0.078 |  | -0.78 |
| Total |  |  |  |  | 54.38 |

**E0874** m Tub de PP corrugat doble capa Ø315 mm
20 m × 21.33 = 426.60
Tub de PP corrugat doble capa de 315 mm. de diàmetre nominal i SN 8 kN/m2, inclòs part proporcional de peces especials i accessoris, col·locat.

| Codi | Ut | Descripció | Rendiment | Preu | Import |
|---|---|---|---|---|---|
| O0101 | h | Cap de colla | 0.03 | 20.6 | 0.62 |
| O0102 | h | Oficial 1ª | 0.14 | 20.46 | 2.86 |
| O0110 | h | Peó | 0.14 | 16.75 | 2.35 |
| P1241 | m | Tub de pp DN315 mm., SN 8 kN/m2 (material; 23/07/1998) | 1 | 10.99 | 10.99 |
| P%1615 | % | Part proporcional accessoris (10/08/1999) | 30 % | 10.99 | 3.30 |
| vg | % | Despeses indirectes | 0.201 | 6 | 1.21 |
|  |  | Total |  |  | 21.33 |

| Amidament | Uts. | Llarg | Parcial |
|---|---|---|---|
| Zona urbana Vendrell | 1 | 10 | 10.00 |
| Zona urbana St. Vicenç | 1 | 10 | 10.00 |
| Total |  |  | 20 |

**E0877** m Tub de PP corrugat doble capa Ø630 mm
180 m × 44.95 = 8091.00
Tub de PP corrugat doble capa de 630 mm de diàmetre nominal i SN 8 kN/m2, inclòs part proporcional de peces especials i accessoris, col·locat.

| Codi | Ut | Descripció | Rendiment | Preu | Import |
|---|---|---|---|---|---|
| O0101 | h | Cap de colla | 0.05 | 20.6 | 1.03 |
| O0102 | h | Oficial 1ª | 0.25 | 20.46 | 5.12 |
| O0110 | h | Peó | 0.25 | 16.75 | 4.19 |
| P1244 | m | Tub de pp DN630 mm., SN 8 kN/m2 (material; 23/07/1998) | 1 | 24.66 | 24.66 |
| P%1615 | % | Part proporcional accessoris | 30 % | 24.66 | 7.40 |
| %1613 | % | Despeses indirectes | 6 % | 42.40 | 2.54 |
|  |  | Total |  |  | 44.95 |

| Amidament | Uts. | Llarg | Parcial |
|---|---|---|---|
| Zona urbana Vendrell | 1 | 107 | 107.00 |
| Zona urbana St. Vicenç | 1 | 73 | 73.00 |
| Total |  |  | 180 |

**E0891N** u Connexió col·lector a pou existent
1 u × 186.32 = 186.32
Connexió de col·lector a pou existent, inclòs la totalitat de l'obra civil necessària i mitjans auxiliars, càrrega i transport de les runes a l'abocador, cànon i condicionament del mateix.

| Codi | Ut | Descripció | Rendiment | Preu | Import |
|---|---|---|---|---|---|
| O0101 | h | Cap de colla | 0.5 | 20.6 | 10.30 |
| O0102 | h | Oficial 1ª | 2 | 20.46 | 40.92 |
| O0110 | h | Peó | 2 | 16.75 | 33.50 |
| M0201 | h | Compressor amb dos martells | 1 | 21.088194 | 21.09 |
| M0204 | h | Pala carregadora neumàtics | 0.1 | 58.268112 | 5.83 |
| M0212B | h | Camió de trabuc de 20 t | 1 | 37.33 | 37.33 |
| P0504 | m3 | Formigó HM-20 posat a l'obra | 0.5 | 52 | 26.00 |
| P1613 | u | Cànon d'abocador | 1 | 0.8 | 0.80 |
| %1613 | % | Despeses indirectes | 6 % | 175.77 | 10.55 |
|  |  | Total |  |  | 186.32 |

| Amidament | Uts. | Parcial |
|---|---|---|
| Zona urbana Vendrell | 1 | 1.00 |
| Total |  | 1 |

**E0843B** u Embocadura prefabricada D 600 mm
1 u × 229.98 = 229.98
Embocadura armada prefabricada diàmetre 600, inclou tots els treballs d'adequació, anivellament, excavació i rebliments, totalment col·locada
.

| Codi | Ut | Descripció | Rendiment | Preu | Import |
|---|---|---|---|---|---|
| O0101 | h | Cap de colla | 0.02 | 20.6 | 0.41 |
| O0102 | h | Oficial 1ª | 1.5 | 20.46 | 30.69 |
| O0110 | h | Peó | 2 | 16.75 | 33.50 |
| P1609 | m3 | Excavació de terres | 1.5 | 11.118 | 16.68 |
| P0504 | m3 | Formigó HM-20 posat a l'obra | 0.2 | 52 | 10.40 |
| M0263B | u | Embocadura armada D 600 (material; 26/09/2017) | 1 | 110 | 110.00 |
| P03071 | m3 | sòl seleccionat de préstec | 1 | 3.4 | 3.40 |
| M0207 | h | Retroexcavadora | 0.2 | 59.41 | 11.88 |
| vg | % | Despeses indirectes | 2.17 | 6 | 13.02 |
|  |  | Total |  |  | 229.98 |

| Amidament | Uts. | Parcial |
|---|---|---|
| Zona urbana St. Vicenç | 1 | 1.00 |
| Total |  | 1 |

**E0870C** u Arqueta drenatge per recollida de cunetes, Hmax=2,00 m - 2 reixes (amb tapa reixa gran)
2 u × 1038.3 = 2076.60
Arqueta de drenatge per a recollida de les aigües pluvials provinents de les cunetes de fins a 2,00 m d'alçària amb tapa tipus tràmex forat de 3 cm, 2 reixes i bastiment de fosa classe D-400 segons plànols, de formigó armat, inclòs excavació, base de formigó de neteja i encofrat, totalment acabada.

| Codi | Ut | Descripció | Rendiment | Preu | Import |
|---|---|---|---|---|---|
| O0101 | h | Cap de colla | 0.18 | 20.6 | 3.71 |
| O0102 | h | Oficial 1ª | 1.8 | 20.46 | 36.83 |
| O0110 | h | Peó | 3.6 | 16.75 | 60.30 |
| P1609 | m3 | Excavació de terres | 5.5 | 11.118 | 61.15 |
| P0500 | m3 | Formigó HL-150 posat a l'obra (material; 23/07/1998) | 0.16 | 50.5 | 8.08 |
| P0504 | m3 | Formigó HM-20 posat a l'obra | 2.5 | 52 | 130.00 |
| E0515 | m2 | Encofrat de fusta per a fonaments i/o formigó ocult | 11 | 24.49 | 269.39 |
| E0516 | m2 | Encofrat de fusta per a formigó vist | 3.55 | 30.52 | 108.35 |
| P0632 | m2 | Tapa tràmex de 0.03x0.03m (material; 12/01/2009) | 0.493 | 71.104404 | 35.05 |
| P0616B0 | u | Reixa i bastiment 973x490x70 mm (material; 23/07/1998) | 2 | 132 | 264.00 |
| P1242 | m | Tub de pp DN400 mm., SN 8 kN/m2 (material; 23/07/1998) | 0.21 | 12.65 | 2.66 |
| %1613 | % | Despeses indirectes | 6 % | 979.52 | 58.77 |
|  |  | Total |  |  | 1038.3 |

| Amidament | Uts. | Parcial |
|---|---|---|
| Zona urbana Vendrell: |  |  |
| Eix 1 PK 0+683 MD | 1 | 1.00 |
| Zona urbana St. Vicenç: |  |  |
| Eix 2 PK 0+660 MD | 1 | 1.00 |
| Total |  | 2 |

**E08621** m Interceptor d'aigües pluvials amb reixa de fosa grisa 750x495x70 mm
6 m × 319.72 = 1918.32
Interceptor d'aigües pluvials amb reixes talla-aigües de fosa dúctil de 975x490x70 mm classe D-400, inclòs canal, excavació, marcs angulars i perfil laterals, juntes insonoritzants, col·locada i empotrada amb dau armat amb formigó HA-25 al voltant de la canal amb un gruix mínim de parets i base de 25 cm, totalment connectada i acabada.

| Codi | Ut | Descripció | Rendiment | Preu | Import |
|---|---|---|---|---|---|
| O0101 | h | Cap de colla | 0.4 | 20.6 | 8.24 |
| O0102 | h | Oficial 1ª | 2 | 20.46 | 40.92 |
| O0110 | h | Peó | 2 | 16.75 | 33.50 |
| P1609 | m3 | Excavació de terres | 0.7 | 11.118 | 7.78 |
| E0515 | m2 | Encofrat de fusta per a fonaments i/o formigó ocult | 1.8 | 24.49 | 44.08 |
| P0504 | m3 | Formigó HM-20 posat a l'obra | 0.4 | 52 | 20.80 |
| P0616B | u | Reixa i bastiment 750x495x70 mm. (material; 23/07/1998) | 1.33 | 110 | 146.30 |
| vg | % | Despeses indirectes | 3.016 | 6 | 18.10 |
|  |  | Total |  |  | 319.72 |

| Amidament | Uts. | Llarg | Parcial |
|---|---|---|---|
| Zona urbana St. Vicenç | 1 | 6 | 6.00 |
| Total |  |  | 6 |

**E0820BU** u Embornal amb bústia i reixa fosa grisa 973x490x70 mm.
3 u × 289.68 = 869.04
Embornal amb bústia, inclòs reixa de fosa dúctil grisa de 973x490x70 mm classe D-400 per 40Tn de càrrega de ruptura i marc angular, totalment acabada.

| Codi | Ut | Descripció | Rendiment | Preu | Import |
|---|---|---|---|---|---|
| O0101 | h | Cap de colla | 0.12 | 20.6 | 2.47 |
| O0102 | h | Oficial 1ª | 1.1 | 20.46 | 22.51 |
| O0110 | h | Peó | 1.1 | 16.75 | 18.43 |
| P1609 | m3 | Excavació de terres | 1.2 | 11.118 | 13.34 |
| P0504 | m3 | Formigó HM-20 posat a l'obra | 0.462 | 52 | 24.02 |
| E0515 | m2 | Encofrat de fusta per a fonaments i/o formigó ocult | 2.07 | 24.49 | 50.69 |
| P0616B0 | u | Reixa i bastiment 973x490x70 mm | 1 | 132 | 132.00 |
| P1005 | m | Vorada pref. form. tipus bústia. (material; 01/04/2009) | 1 | 9.8172 | 9.82 |
| vg | % | Despeses indirectes | 2.733 | 6 | 16.40 |
|  |  | Total |  |  | 289.68 |

| Amidament | Uts. | Parcial |
|---|---|---|
| Zona urbana Vendrell | 3 | 3.00 |
| Total |  | 3 |

**E0836** u Connexió embornal o bunera a col·lector general
4 u × 158.13 = 632.52
Connexió d'embornal o bunera a col·lector general.

| Codi | Ut | Descripció | Rendiment | Preu | Import |
|---|---|---|---|---|---|
| O0102 | h | Oficial 1ª | 2 | 20.46 | 40.92 |
| O0110 | h | Peó | 2 | 16.75 | 33.50 |
| P0504 | m3 | Formigó HM-20 posat a l'obra | 0.4 | 52 | 20.80 |
| M0225 | h | Vibrador | 0.04 | 2.091306 | 0.08 |
| E0515 | m2 | Encofrat de fusta per a fonaments i/o formigó ocult | 2.2 | 24.49 | 53.88 |
| vg | % | Despeses indirectes | 1.492 | 6 | 8.95 |
|  |  | Total |  |  | 158.13 |

| Amidament | Uts. | Parcial |
|---|---|---|
| Zona urbana Vendrell | 3 | 3.00 |
| Zona urbana St. Vicenç | 1 | 1.00 |
| Total |  | 4 |

**E0837B** u Pou registre DN1000 formigó pref, tapa Ø650 i bastiment fosa i pates, Hmax=2,00 m
6 u × 433.26 = 2599.56
Pou de registre Ø1000 de formigó prefabricat de fins a 2,80 m d'alçària, inclòs tapa de fosa de Ø650 mm exterior, estanca i insonora, marc Ø800, amb bastiment de fosa grisa, fins 1 bar de pressió d'aigua i graons d'acer revestits de polipropilè.

| Codi | Ut | Descripció | Rendiment | Preu | Import |
|---|---|---|---|---|---|
| O0101 | h | Cap de colla | 0.025 | 20.6 | 0.52 |
| O0102 | h | Oficial 1ª | 2 | 20.46 | 40.92 |
| O0110 | h | Peó | 2.5 | 16.75 | 41.88 |
| P1609 | m3 | Excavació de terres | 2.2 | 11.118 | 24.46 |
| P0652 | u | Con reductor asimètric 1000x690 mm (material; 23/07/1998) | 1 | 70 | 70.00 |
| P0504 | m3 | Formigó HM-20 posat a l'obra | 0.6 | 52 | 31.20 |
| E0515 | m2 | Encofrat de fusta per a fonaments i/o formigó ocult | 2.44 | 24.49 | 59.76 |
| M0225 | h | Vibrador | 0.03 | 2.091306 | 0.06 |
| P0620B | u | Tapa fosa Ø650 mm. exterior, marc Ø800 mm., classe D-400 (material; 23/07/1998) | 1 | 123.5 | 123.50 |
| P0651 | u | Graó d'acer revestit de polipropilè, 40 cm d'amplada (material; 23/07/1998) | 3 | 5.48 | 16.44 |
| %1613 | % | Despeses indirectes | 6 % | 408.74 | 24.52 |
|  |  | Total |  |  | 433.26 |

| Amidament | Uts. | Parcial |
|---|---|---|
| Zona urbana Vendrell | 3 | 3.00 |
| Zona urbana St. Vicenç | 3 | 3.00 |
| Total |  | 6 |

### 042 DRENATGE TRANSVERSAL
Import: 9252.89

#### 0421 OD Eix 2 PK 0+110
Import: 3177.32

**E0328N** m Neteja d'obres de drenatge transversal
17 m × 27.68 = 470.56
Neteja d'obres de drenatge transversal de qualsevol tipus en forma de calaix, volta, clavegueró, tub, etc., amb mitjans mecànics i manuals, inclòs càrrega i transport a l'abocador de les runes, cànon d'abocament i manteniment de l'abocador.

| Codi | Ut | Descripció | Rendiment | Preu | Import |
|---|---|---|---|---|---|
| O0101 | h | Cap de colla | 0.1 | 20.6 | 2.06 |
| O0110 | h | Peó | 0.15 | 16.75 | 2.51 |
| M0204 | h | Pala carregadora neumàtics | 0.15 | 58.268112 | 8.74 |
| M0212B | h | Camió de trabuc de 20 t | 0.15 | 37.33 | 5.60 |
| M0213 | h | Camió cisterna de 8 m3 | 0.15 | 47.997018 | 7.20 |
| %1613 | % | Despeses indirectes | 6 % | 26.11 | 1.57 |
|  |  | Total |  |  | 27.68 |

**E0305** m3 Excavació rases i pous, mitjans mecànics, cànon abocador
4.8 m3 × 11.12 = 53.38

| Amidament | Uts. | Llarg | Ample | Alt | Parcial |
|---|---|---|---|---|---|
| ampliació OD | 1 | 8 | 2 | 0.3 | 4.80 |
| Total |  |  |  |  | 4.8 |

**E0502** m3 Formigó HM-20 fonaments
1.2 m3 × 62.85 = 75.42

| Amidament | Uts. | Llarg | Ample | Alt | Parcial |
|---|---|---|---|---|---|
| base | 1 | 6 | 2 | 0.1 | 1.20 |
| Total |  |  |  |  | 1.2 |

**E0505** m3 Formigó HA-25 fonaments i soleres
3.6 m3 × 65.96 = 237.46

| Amidament | Uts. | Llarg | Ample | Alt | Parcial |
|---|---|---|---|---|---|
| base | 1 | 6 | 2 | 0.2 | 2.40 |
| llosa pas itinerari ciclistes | 1 | 3 | 2 | 0.2 | 1.20 |
| Subtotal |  |  |  |  | 3.60 |
| Total |  |  |  |  | 3.6 |

**E0508** m3 Formigó HA-25 alçats
4.14 m3 × 71.75 = 297.05
Formigó tipus HA-25 en alçats, elaborat en planta, vibrat, col·locat.

| Codi | Ut | Descripció | Rendiment | Preu | Import |
|---|---|---|---|---|---|
| O0101 | h | Cap de colla | 0.03 | 20.6 | 0.62 |
| O0102 | h | Oficial 1ª | 0.08 | 20.46 | 1.64 |
| O0110 | h | Peó | 0.12 | 16.75 | 2.01 |
| P0506 | m3 | Formigó HA-25 posat a l'obra | 1.02 | 55 | 56.10 |
| M0225 | h | Vibrador | 0.1 | 2.091306 | 0.21 |
| M0234 | h | Camió amb bomba de formigonar (maquinària; 12/01/2009) | 0.08 | 88.916562 | 7.11 |
| %1613 | % | Despeses indirectes | 6 % | 67.69 | 4.06 |
|  |  | Total |  |  | 71.75 |

| Amidament | Uts. | Llarg | Ample | Alt | Parcial |
|---|---|---|---|---|---|
| frontal boca sortida | 2 | 2 | 0.25 | 1.25 | 1.25 |
| Subtotal |  |  |  |  | 1.25 |
| frontal esglaons | 2 | 2 | 0.25 | 0.2 | 0.20 |
| lateral zona esglaons | 2 | 2.65 | 0.25 |  | 1.33 |
| laterals llosa pas itinerari ciclistes | 2 | 2 | 0.2 | 0.2 | 0.16 |
| Subtotal |  |  |  |  | 1.69 |
| suport pas itinerari ciclistes | 2 | 3 | 0.25 | 0.8 | 1.20 |
| Total |  |  |  |  | 4.14 |

**E0515** m2 Encofrat de fusta per a fonaments i/o formigó ocult
18.09 m2 × 24.49 = 443.02
Encofrat de fusta per a fonaments i formigó ocult, col·locat.

| Codi | Ut | Descripció | Rendiment | Preu | Import |
|---|---|---|---|---|---|
| O0101 | h | Cap de colla | 0.02 | 20.6 | 0.41 |
| O0102 | h | Oficial 1ª | 0.11 | 20.46 | 2.25 |
| O0110 | h | Peó | 0.11 | 16.75 | 1.84 |
| P0602 | kg | Filferro recuit | 0.3 | 1.565904 | 0.47 |
| P0604 | kg | Claus d'acer (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.05 | 1.59681 | 0.08 |
| M0214 | h | Camió grua | 0.025 | 42.073368 | 1.05 |
| %1613 | % | Despeses indirectes | 6 % | 23.10 | 1.39 |
|  |  | Total |  |  | 24.49 |

| Amidament | Uts. | Llarg | Ample | Alt | Parcial |
|---|---|---|---|---|---|
| base | 2 | 6 |  | 0.2 | 2.40 |
|  | 3 | 2 |  | 0.2 | 1.20 |
| llosa pas itinerari ciclistes | 2 | 3 |  | 0.2 | 1.20 |
| Subtotal |  |  |  |  | 4.80 |
| frontal boca sortida | 2 |  | 0.25 | 1.25 | 0.63 |
| Subtotal |  |  |  |  | 0.63 |
| frontal esglaons | 2 | 2 |  | 0.2 | 0.80 |
|  | 4 |  | 0.25 | 0.2 | 0.20 |
| lateral zona esglaons | 2 | 2.65 |  |  | 5.30 |
|  | 4 |  | 0.25 | 1 | 1.00 |
| laterals llosa pas itinerari ciclistes | 4 |  | 0.2 | 0.2 | 0.16 |
| Subtotal |  |  |  |  | 7.46 |
| suport pas itinerari ciclistes | 2 | 3 |  | 0.8 | 4.80 |
| Subtotal |  |  |  |  | 4.80 |
|  | 2 |  | 0.25 | 0.8 | 0.40 |
| Total |  |  |  |  | 18.09 |

**E0516** m2 Encofrat de fusta per a formigó vist
19.5 m2 × 30.52 = 595.14
Encofrat de fusta per a formigó vist, col·locat.

| Codi | Ut | Descripció | Rendiment | Preu | Import |
|---|---|---|---|---|---|
| O0101 | h | Cap de colla | 0.02 | 20.6 | 0.41 |
| O0102 | h | Oficial 1ª | 0.2 | 20.46 | 4.09 |
| O0110 | h | Peó | 0.2 | 16.75 | 3.35 |
| P0602 | kg | Filferro recuit | 0.3 | 1.565904 | 0.47 |
| P0604 | kg | Claus d'acer | 0.15 | 1.710132 | 0.26 |
| P0701 | m | Tauló de fusta de pi | 2 | 0.422382 | 0.84 |
| P0702 | m3 | Llata de fusta de pi | 0.001 | 288.456 | 0.29 |
| P0704 | m2 | Tauler de fusta de pi 22 mm. | 1 | 15.049 | 15.05 |
| P0706 | u | Puntal telescòpic. | 0.05 | 11.290992 | 0.56 |
| P0707 | l | Desencofrant | 0.06 | 1.59681 | 0.10 |
| M0214 | h | Camió grua | 0.08 | 42.073368 | 3.37 |
| %1613 | % | Despeses indirectes | 6 % | 28.79 | 1.73 |
|  |  | Total |  |  | 30.52 |

| Amidament | Uts. | Llarg | Ample | Alt | Parcial |
|---|---|---|---|---|---|
| base | 2 | 2 |  | 0.2 | 0.80 |
| llosa pas itinerari ciclistes | 2 | 2 |  | 0.2 | 0.80 |
| Subtotal |  |  |  |  | 1.60 |
| frontal boca sortida | 2 | 2 |  | 1.25 | 5.00 |
| Subtotal |  |  |  |  | 5.00 |
| frontal esglaons | 2 | 2 |  | 0.2 | 0.80 |
| lateral zona esglaons | 2 | 2.65 |  |  | 5.30 |
| laterals llosa pas itinerari ciclistes | 4 | 2 |  | 0.2 | 1.60 |
| Subtotal |  |  |  |  | 7.70 |
| suport pas itinerari ciclistes | 2 | 3 |  | 0.8 | 4.80 |
| Subtotal |  |  |  |  | 4.80 |
|  | 2 |  | 0.25 | 0.8 | 0.40 |
| Total |  |  |  |  | 19.5 |

**E0517** kg Acer especial B-500S de límit elàstic 500 N/mm2 en barres corrugades
300 kg × 0.97 = 291.00
Subministrament d'acer B 500 S de límit elàstic 500 n/mm2 en barres corrugades, inclòs muntatge, distanciadors i col·locació.

| Codi | Ut | Descripció | Rendiment | Preu | Import |
|---|---|---|---|---|---|
| O0101 | h | Cap de colla | 0.001 | 20.6 | 0.0206 |
| O0102 | h | Oficial 1ª | 0.004 | 20.46 | 0.0818 |
| O0110 | h | Peó | 0.004 | 16.75 | 0.0670 |
| P0602 | kg | Filferro recuit | 0.008 | 1.565904 | 0.0125 |
| P0607 | kg | Acer corrugat B-500s en barres (material; 01/04/2009) | 1 | 0.7171 | 0.7171 |
| M0245 | h | Cisalla elèctrica | 0.003 | 3.729324 | 0.0112 |
| M0246 | h | Màquina de doblegar rodó d'acer | 0.003 | 2.997882 | 0.0090 |
| %1613 | % | Despeses indirectes | 6 % | 0.9192 | 0.0552 |
|  |  | Total |  |  | 0.97 |

**E08911** u Connexió amb obra de drenatge existent
1 u × 334.96 = 334.96
Connexió amb l'obra de drenatge transversal existent, completament acabada.

| Codi | Ut | Descripció | Rendiment | Preu | Import |
|---|---|---|---|---|---|
| O0102 | h | Oficial 1ª | 4 | 20.46 | 81.84 |
| O0110 | h | Peó | 4 | 16.75 | 67.00 |
| P0506 | m3 | Formigó HA-25 posat a l'obra | 1 | 55 | 55.00 |
| M0225 | h | Vibrador | 0.04 | 2.091306 | 0.08 |
| E0515 | m2 | Encofrat de fusta per a fonaments i/o formigó ocult | 2.2 | 24.49 | 53.88 |
| E0517 | kg | Acer especial B-500S de límit elàstic 500 N/mm2 en barres corrugades | 60 | 0.97 | 58.20 |
| %1613 | % | Despeses indirectes | 6 % | 316.00 | 18.96 |
|  |  | Total |  |  | 334.96 |

**E04141** m2 Emmacat de pedra, rejuntat de formigó HM-20
6.6 m2 × 49.96 = 329.74
Emmacat de pedra de la zona, col.locada de forma irregualr sense juntes sobre base de formigó tipus HM-20 de 10 cm de gruix, inclòs l'excavació, rebaix i encaixonat de les terres, totalment col.locada.

| Codi | Ut | Descripció | Rendiment | Preu | Import |
|---|---|---|---|---|---|
| O0101 | h | Cap de colla | 0.1 | 20.6 | 2.06 |
| O0102 | h | Oficial 1ª | 0.6 | 20.46 | 12.28 |
| O0110 | h | Peó | 1.2 | 16.75 | 20.10 |
| P0327 | m3 | Matacà de pedra gran. fonaments (material; 12/01/2009) | 0.242 | 13.979814 | 3.38 |
| E0108 | m3 | Morter de ciment elaborat a l'obra | 0.05 | 50.96 | 2.55 |
| P0504 | m3 | Formigó HM-20 posat a l'obra | 0.13 | 52 | 6.76 |
| %1613 | % | Despeses indirectes | 6 % | 47.13 | 2.83 |
|  |  | Total |  |  | 49.96 |

| Amidament | Uts. | Llarg | Ample | Parcial |
|---|---|---|---|---|
| boca entrada | 1 | 2 | 1.5 | 3.00 |
| boca sortida | 1 | 1.8 | 2 | 3.60 |
| Total |  |  |  | 6.6 |

**E0519** m3 Muntatge i desmuntatge de cindri amb apuntalament metàl·lic (23/07/1998)
4.32 m3 × 11.48 = 49.59
Muntatge i desmuntatge de cindri amb apuntalament metàl·lic, totalment instal·lat, inclòs la preparació de la base.

| Codi | Ut | Descripció | Rendiment | Preu | Import |
|---|---|---|---|---|---|
| M0215 | h | Grua autopropulsada de 12 t | 0.01 | 50.181042 | 0.50 |
| O0101 | h | Cap de colla | 0.04 | 20.6 | 0.82 |
| O0110 | h | Peó | 0.15 | 16.75 | 2.51 |
| O0102 | h | Oficial 1ª | 0.1 | 20.46 | 2.05 |
| P0708 | m3 | Bastida metàl·lica. (material; 29/06/2020) | 1 | 4.95 | 4.95 |
| VGZ | % | Despeses indirectes (vg) (29/06/2020) | 0.108 | 6 | 0.65 |
|  |  | Total |  |  | 11.48 |

#### 0422 OD Eix 4 PK 0+090
Import: 6075.57

**E0305** m3 Excavació rases i pous, mitjans mecànics, cànon abocador
59.54 m3 × 11.12 = 662.08

| Amidament | Uts. | Llarg | Ample | Alt | Parcial |
|---|---|---|---|---|---|
| OD | 1 | 12 | 1.2 | 1.4 | 20.16 |
| arqueta | 1 | 1.5 | 1.5 | 1.5 | 3.38 |
| pou drenant | 1 | 3 | 3 | 4 | 36.00 |
| Total |  |  |  |  | 59.54 |

**E0502** m3 Formigó HM-20 fonaments
14.12 m3 × 62.85 = 887.44

| Amidament | Uts. | Llarg | Ample | Alt | Parcial |
|---|---|---|---|---|---|
| OD | 1 | 12 | 1.2 | 1.4 | 20.16 |
| a deduir tub | -6.036 |  |  |  | -6.04 |
| Total |  |  |  |  | 14.12 |

**E0505** m3 Formigó HA-25 fonaments i soleres
1.42 m3 × 65.96 = 93.66

| Amidament | Uts. | Llarg | Ample | Alt | Parcial |
|---|---|---|---|---|---|
| D800 boca entrada/sortida aletes | 2 | 1.35 | 1.05 | 0.5 | 1.42 |
| Total |  |  |  |  | 1.42 |

**E0508** m3 Formigó HA-25 alçats
2.12 m3 × 71.75 = 152.11

| Amidament | Uts. | Llarg | Ample | Alt | Parcial |
|---|---|---|---|---|---|
| D800 boca entrada/sortida aletes | 2 | 0.68 | 0.25 | 1 | 0.34 |
| D800 boca entrada/sortida frontal | 1 | 2.6 | 0.4 | 1.9 | 1.98 |
| a deduir tub | -1 | 0.16 | 3.14 | 0.4 | -0.20 |
| Total |  |  |  |  | 2.12 |

**E0878** m Tub de PP corrugat doble capa Ø800 mm
12 m × 72.45 = 869.40
Tub de PP corrugat doble capa de 800 mm. de diàmetre nominal i SN 8 kN/m2, inclòs part proporcional de peces especials i accessoris, col·locat.

| Codi | Ut | Descripció | Rendiment | Preu | Import |
|---|---|---|---|---|---|
| O0101 | h | Cap de colla | 0.06 | 20.6 | 1.24 |
| O0102 | h | Oficial 1ª | 0.25 | 20.46 | 5.12 |
| O0110 | h | Peó | 0.25 | 16.75 | 4.19 |
| P1245 | m | Tub de pp DN800 mm., SN 8 kN/m2 (material; 23/07/1998) | 1 | 44.45 | 44.45 |
| P%1615 | % | Part proporcional accessoris | 30 % | 44.45 | 13.34 |
| %1613 | % | Despeses indirectes | 6 % | 68.34 | 4.10 |
|  |  | Total |  |  | 72.45 |

| Amidament | Uts. | Llarg | Parcial |
|---|---|---|---|
| OD | 1 | 12 | 12.00 |
| Total |  |  | 12 |

**E0515** m2 Encofrat de fusta per a fonaments i/o formigó ocult
21.4 m2 × 24.49 = 524.09

| Amidament | Uts. | Llarg | Ample | Alt | Parcial |
|---|---|---|---|---|---|
| D800 dau connexió amb existent | 2 | 0.4 |  | 1.6 | 1.28 |
| D800 dau connexió amb existent | 2 |  | 2.4 | 1.6 | 7.68 |
| D800 boca entrada/sortida entre aletes | 1 | 3.9 |  | 0.7 | 2.73 |
| D800 boca entrada/sortida entre aletes | 2 | 1.35 |  | 0.7 | 1.89 |
| D800 boca entrada/sortida aletes | 2 | 0.68 |  | 1 | 1.36 |
| D800 boca entrada/sortida frontal | 1 | 2.6 |  | 1.9 | 4.94 |
| D800 boca entrada/sortida frontal | 2 |  | 0.4 | 1.9 | 1.52 |
| Total |  |  |  |  | 21.4 |

**E0516** m2 Encofrat de fusta per a formigó vist
6.3 m2 × 30.52 = 192.28

| Amidament | Uts. | Llarg | Alt | Parcial |
|---|---|---|---|---|
| D800 boca entrada/sortida aletes | 2 | 0.68 | 1 | 1.36 |
| D800 boca entrada/sortida frontal | 1 | 2.6 | 1.9 | 4.94 |
| Total |  |  |  | 6.3 |

**E0517** kg Acer especial B-500S de límit elàstic 500 N/mm2 en barres corrugades
212.4 kg × 0.97 = 206.03

| Amidament | Uts. | Llarg | Ample | Parcial |
|---|---|---|---|---|
| D800 boca entrada/sortida fonaments | 1 | 1.42 | 60 | 85.20 |
| D800 boca entrada/sortida alçats | 1 | 2.12 | 60 | 127.20 |
| Total |  |  |  | 212.4 |

**E0870** u Arqueta drenatge per recollida de cunetes, Hmax=1,60m - 3 reixes
1 u × 1333.38 = 1333.38
Arqueta drenatge per recollida de cunetes, fins 1,60 m d'alçada, amb tapa tipus tràmex forat de 3 cm, 3 reixes i bastiment de fosa segons plànols, de formigó armat, inclòs excavació, base de formigó de neteja i encofrat, totalment acabada.

| Codi | Ut | Descripció | Rendiment | Preu | Import |
|---|---|---|---|---|---|
| O0101 | h | Cap de colla | 0.2 | 20.6 | 4.12 |
| O0102 | h | Oficial 1ª | 2 | 20.46 | 40.92 |
| O0110 | h | Peó | 4 | 16.75 | 67.00 |
| P0616B | u | Reixa i bastiment 750x495x70 mm. | 3 | 110 | 330.00 |
| P0632 | m2 | Tapa tràmex de 0.03x0.03m | 0.704 | 71.104404 | 50.06 |
| P0504 | m3 | Formigó HM-20 posat a l'obra | 3.3 | 52 | 171.60 |
| P0500 | m3 | Formigó HL-150 posat a l'obra | 0.21 | 50.5 | 10.61 |
| P1609 | m3 | Excavació de terres | 7.3 | 11.118 | 81.16 |
| P1242 | m | Tub de pp DN400 mm., SN 8 kN/m2 | 0.21 | 12.65 | 2.66 |
| VGZ | % | Despeses indirectes | 12.579 | 6 | 75.47 |
| E0515 | m2 | Encofrat de fusta per a fonaments i/o formigó ocult | 14.55 | 24.49 | 356.33 |
| E0516 | m2 | Encofrat de fusta per a formigó vist | 4.7 | 30.52 | 143.44 |
|  |  | Total |  |  | 1333.38 |

**E1107** m Vorada de peces de formigó de 8x20 cm tipus tauló
10 m × 15.61 = 156.10

| Amidament | Uts. | Parcial |
|---|---|---|
| pou drenant | 10 | 10.00 |
| Total |  | 10 |

**E0324** m3 Còdol de riu de 70 a 100 mm per a rebliment de pous filtrants (23/07/1998)
36 m3 × 27.75 = 999.00
Còdol de riu de 75 a 100 mm, escampat amb retroexcavadora, inclòs càrrega i transport.

| Codi | Ut | Descripció | Rendiment | Preu | Import |
|---|---|---|---|---|---|
| M0207 | h | Retroexcavadora | 0.025 | 59.41 | 1.49 |
| O0101 | h | Cap de colla | 0.05 | 20.6 | 1.03 |
| O0102 | h | Oficial 1ª | 0.09 | 20.46 | 1.84 |
| O0110 | h | Peó | 0.15 | 16.75 | 2.51 |
| P0310 | m3 | Còdol de riu de 70 a 100 mm (material; 29/06/2020) | 1 | 19.31 | 19.31 |
| VGZ | % | Despeses indirectes | 0.262 | 6 | 1.57 |
|  |  | Total |  |  | 27.75 |

| Amidament | Uts. | Llarg | Ample | Parcial |
|---|---|---|---|---|
| pou drenant | 3 | 3 | 4 | 36.00 |
| Total |  |  |  | 36 |

## 05 REPOSICIÓ DE SERVEIS
Import: 9641.97

**E034001** u Cales per a localització serveis
16 u × 53.8 = 860.80
Cales pera a la localització dels serveis existents.

| Codi | Ut | Descripció | Rendiment | Preu | Import |
|---|---|---|---|---|---|
| O0101 | h | Cap de colla | 0.1 | 20.6 | 2.06 |
| O0102 | h | Oficial 1ª | 0.4 | 20.46 | 8.18 |
| O0110 | h | Peó | 1 | 16.75 | 16.75 |
| M0207 | h | Retroexcavadora | 0.4 | 59.41 | 23.76 |
| %1613 | % | Despeses indirectes | 6 % | 50.75 | 3.05 |
|  |  | Total |  |  | 53.8 |

| Amidament | Uts. | Parcial |
|---|---|---|
| Zona urbana Vendrell | 8 | 8.00 |
| Tram eix 1 sota cuneta transitable | 4 | 4.00 |
| Zona urbana St. Vicenç de Calders | 4 | 4.00 |
| Total |  | 16 |

**E0821** u Recreixement i anivellació pericó o bunera
4 u × 58.26 = 233.04
Recreixement i anivellament de pericó o bunera, totalment acabat.

| Codi | Ut | Descripció | Rendiment | Preu | Import |
|---|---|---|---|---|---|
| O0101 | h | Cap de colla | 0.05 | 20.6 | 1.03 |
| O0102 | h | Oficial 1ª | 0.5 | 20.46 | 10.23 |
| O0110 | h | Peó | 0.5 | 16.75 | 8.38 |
| P0504 | m3 | Formigó HM-20 posat a l'obra | 0.1 | 52 | 5.20 |
| E0515 | m2 | Encofrat de fusta per a fonaments i/o formigó ocult | 1.23 | 24.49 | 30.12 |
| %1613 | % | Despeses indirectes | 6 % | 54.96 | 3.30 |
|  |  | Total |  |  | 58.26 |

| Amidament | Uts. | Parcial |
|---|---|---|
| Zona urbana St. Vicenç de Calders | 4 | 4.00 |
| Total |  | 4 |

**E0821P** u Recreixement i anivellació pou de registre
4 u × 140.52 = 562.08
Recreixement i anivellament de pou de registre, totalment acabat.

| Codi | Ut | Descripció | Rendiment | Preu | Import |
|---|---|---|---|---|---|
| O0101 | h | Cap de colla | 0.1 | 20.6 | 2.06 |
| O0102 | h | Oficial 1ª | 1.5 | 20.46 | 30.69 |
| O0110 | h | Peó | 1.5 | 16.75 | 25.13 |
| P0504 | m3 | Formigó HM-20 posat a l'obra | 0.4 | 52 | 20.80 |
| E0515 | m2 | Encofrat de fusta per a fonaments i/o formigó ocult | 2.2 | 24.49 | 53.88 |
| %1613 | % | Despeses indirectes | 6 % | 132.56 | 7.95 |
|  |  | Total |  |  | 140.52 |

| Amidament | Uts. | Parcial |
|---|---|---|
| Zona urbana Vendrell | 2 | 2.00 |
| Zona urbana St. Vicenç de Calders | 2 | 2.00 |
| Total |  | 4 |

**E10216** u Retirada pal elèctric o telefònic (23/07/1998)
1 u × 61.72 = 61.72
Retirada de pal elèctric o telefònic, inclòs demolició de la fonamentació, rebliment i compactació del forat, càrrega i transport de les runes i de tots els elements a l'abocador controlat, inclòs cànons.

| Codi | Ut | Descripció | Rendiment | Preu | Import |
|---|---|---|---|---|---|
| M0214 | h | Camió grua | 0.8 | 42.073368 | 33.66 |
| O0110 | h | Peó | 0.8 | 16.75 | 13.40 |
| O0101 | h | Cap de colla | 0.02 | 20.6 | 0.41 |
| O0102 | h | Oficial 1ª | 0.2 | 20.46 | 4.09 |
| P1609 | m3 | Excavació de terres | 0.6 | 11.118 | 6.67 |
| VGZ | % | Despeses indirectes | 0.582 | 6 | 3.49 |
|  |  | Total |  |  | 61.72 |

| Amidament | Uts. | Parcial |
|---|---|---|
| trasllat línia afectada | 1 | 1.00 |
| Total |  | 1 |

**E0305** m3 Excavació rases i pous, mitjans mecànics, cànon abocador
16 m3 × 11.12 = 177.92

| Amidament | Uts. | Llarg | Ample | Alt | Parcial |
|---|---|---|---|---|---|
| pas serveis de telefonia | 1 | 32 | 0.5 | 1 | 16.00 |
| Total |  |  |  |  | 16 |

**E0502** m3 Formigó HM-20 fonaments
16 m3 × 62.85 = 1005.60

| Amidament | Uts. | Llarg | Ample | Alt | Parcial |
|---|---|---|---|---|---|
| pas serveis de telefonia | 1 | 32 | 0.5 | 1 | 16.00 |
| Total |  |  |  |  | 16 |

**E101310** m Subministrament i col·locació de cinta senyalitzadora (23/07/1998)
64 m × 1.12 = 71.68
Subministrament i col·locació de cinta de senyalització no adhesiva d'avís de servei soterrat de PEBD de 150 mm d'amplada amb una pel·lícula plàstica de color segons el servei a inidicar, disposada a una profunditat mínima a 0,10 m del paviment acabat i a 0,25 m sobre la generatriu superior del tub.

| Codi | Ut | Descripció | Rendiment | Preu | Import |
|---|---|---|---|---|---|
| O0110 | h | Peó | 0.02 | 16.75 | 0.34 |
| O0101 | h | Cap de colla | 0.015 | 20.6 | 0.31 |
| PUC001 | m | Cinta senyalitzadora PVC (material; 23/09/2020) | 1.05 | 0.38 | 0.40 |
| VGZ | % | Despeses indirectes | 0.011 | 6 | 0.07 |
|  |  | Total |  |  | 1.12 |

| Amidament | Uts. | Llarg | Parcial |
|---|---|---|---|
| pas serveis de telefonia | 2 | 32 | 64.00 |
| Total |  |  | 64 |

**E1010012** m Canalització de telefonia amb tub de PVC rígid de Ø110 (23/07/1998)
64 m × 3.25 = 208.00
Canalització de telefonia amb tub de PVC rígid de DN 110x1,8 mm, inclòs corda de niló de 5 mm, col·locada a fons de rasa.

| Codi | Ut | Descripció | Rendiment | Preu | Import |
|---|---|---|---|---|---|
| O0102 | h | Oficial 1ª | 0.012 | 20.46 | 0.246 |
| O0110 | h | Peó | 0.012 | 16.75 | 0.201 |
| P0912111 | m | Tub PVC rígid DN 110 mm amb corda niló 5 mm (material; 23/09/2020) | 1.05 | 2.49 | 2.615 |
| %ZZ0600_2 | % | Despeses generals (23/09/2020) | 6 % | 3.062 | 0.184 |
|  |  | Total |  |  | 3.25 |

| Amidament | Uts. | Llarg | Parcial |
|---|---|---|---|
| pas serveis de telefonia | 2 | 32 | 64.00 |
| Total |  |  | 64 |

**E10123** u Pericó prefabricat tipus H telefonia (23/07/1998)
1 u × 490.99 = 490.99
Pericó prefabricat tipus H per a conduccions de telefonia, segons especificacions de la companyia subministradora, inclou bastiment i tapa de formigó homologada, totalment acabat.

| Codi | Ut | Descripció | Rendiment | Preu | Import |
|---|---|---|---|---|---|
| M0214 | h | Camió grua | 0.2 | 42.073368 | 8.41 |
| O0110 | h | Peó | 0.5 | 16.75 | 8.38 |
| O0102 | h | Oficial 1ª | 0.5 | 20.46 | 10.23 |
| O0101 | h | Cap de colla | 0.1 | 20.6 | 2.06 |
| P10123 | u | Pericó prefab. tipus H (material; 23/09/2020) | 1 | 434.12 | 434.12 |
| VGZ | % | Despeses indirectes | 4.632 | 6 | 27.79 |
|  |  | Total |  |  | 490.99 |

| Amidament | Uts. | Parcial |
|---|---|---|
| pas serveis de telefonia | 1 | 1.00 |
| Total |  | 1 |

**E10125** u Pericó prefabricat tipus D telefonia (23/07/1998)
1 u × 791.51 = 791.51
Pericó prefabricat tipus D per a conduccions de telefonia, segons especificacions de la companyia subministradora, inclou bastiment i tapa de formigó homologada, totalment acabat.

| Codi | Ut | Descripció | Rendiment | Preu | Import |
|---|---|---|---|---|---|
| M0214 | h | Camió grua | 0.45 | 42.073368 | 18.93 |
| O0102 | h | Oficial 1ª | 0.45 | 20.46 | 9.21 |
| O0101 | h | Cap de colla | 0.05 | 20.6 | 1.03 |
| O0110 | h | Peó | 0.45 | 16.75 | 7.54 |
| P10124 | u | Pericó prefab. tipus D (material; 23/09/2020) | 1 | 710 | 710.00 |
| VGZ | % | Despeses indirectes | 7.467 | 6 | 44.80 |
|  |  | Total |  |  | 791.51 |

| Amidament | Uts. | Parcial |
|---|---|---|
| pas serveis de telefonia | 1 | 1.00 |
| Total |  | 1 |

**E10127** u Pericó prefabricat tipus M telefonia (23/07/1998)
1 u × 178.63 = 178.63
Pericó prefabricat tipus M per a conduccions de telefonia, segons especificacions de la companyia subministradora, inclou bastiment i tapa de fundició amb l'inscripció ´´Telefonia´´, totalment acabat.

| Codi | Ut | Descripció | Rendiment | Preu | Import |
|---|---|---|---|---|---|
| M0214 | h | Camió grua | 0.15 | 42.073368 | 6.31 |
| O0102 | h | Oficial 1ª | 0.3 | 20.46 | 6.14 |
| O0101 | h | Cap de colla | 0.05 | 20.6 | 1.03 |
| O0110 | h | Peó | 0.3 | 16.75 | 5.03 |
| P10125 | u | Pericó prefabr. tipus M (material; 23/09/2020) | 1 | 150.01 | 150.01 |
| VGZ | % | Despeses indirectes | 1.685 | 6 | 10.11 |
|  |  | Total |  |  | 178.63 |

| Amidament | Uts. | Parcial |
|---|---|---|
| pas serveis de telefonia | 1 | 1.00 |
| Total |  | 1 |

**E1612** pa A justificar per reposició de serveis afectats per les obres (27/01/2021)
1 pa × 5000 = 5000.00
Partida alçada a justificar per reposició de serveis afectats per les obres.

## 06 OBRES COMPLEMENTÀRIES
Import: 181392.49

### 061 ENLLUMENAT PÚBLIC
Import: 40263.02

**E0334** m Tall serra disc paviment mescles bituminoses, formigó o panot, fins 25 cm
70.6 m × 1.75 = 123.55

| Amidament | Uts. | Llarg | Parcial |
|---|---|---|---|
| Creuaments calçada: |  |  |  |
| c/ Salvador Estalella | 2 | 5.3 | 10.60 |
| Eix 1 PK 0+688 | 2 | 6.8 | 13.60 |
| c/ dels Pous | 2 | 9.2 | 18.40 |
| Rotonda nova | 2 | 14 | 28.00 |
| Total |  |  | 70.6 |

**E0213** m2 Demolició paviment de mescla bituminosa, mitjans mecànics, fondària 25 cm
10.44 m2 × 6.45 = 67.34

| Amidament | Uts. | Llarg | Ample | Parcial |
|---|---|---|---|---|
| Creuaments calçada: |  |  |  |  |
| c/ Salvador Estalella | 1 | 5.3 | 0.4 | 2.12 |
| Eix 1 PK 0+688 | 1 | 6.8 | 0.4 | 2.72 |
| Rotonda nova | 1 | 14 | 0.4 | 5.60 |
| Total |  |  |  | 10.44 |

**E0211** m2 Demolició de paviment de formigó, transport abocador
3.68 m2 × 4.69 = 17.26

| Amidament | Uts. | Llarg | Ample | Parcial |
|---|---|---|---|---|
| Creuaments calçada: |  |  |  |  |
| c/ dels Pous | 1 | 9.2 | 0.4 | 3.68 |
| Total |  |  |  | 3.68 |

**E0212** m2 Demolició de paviment de panots de morter de ciment, transport abocador
0.6 m2 × 5.17 = 3.10

| Amidament | Uts. | Llarg | Ample | Parcial |
|---|---|---|---|---|
| c/ Salvador Estalella | 1 | 1.5 | 0.4 | 0.60 |
| Total |  |  |  | 0.6 |

**E0305** m3 Excavació rases i pous, mitjans mecànics, cànon abocador
351.28 m3 × 11.12 = 3906.23

| Amidament | Uts. | Llarg | Ample | Alt | Parcial |
|---|---|---|---|---|---|
| Punt connexió Vendrell - itinerari ciclista | 1 | 23 | 0.4 | 0.8 | 7.36 |
| Itinerari ciclista - arq. rotonda existent | 1 | 5 | 0.4 | 0.8 | 1.60 |
| Interior rotonda existent | 1 | 9 | 0.4 | 0.6 | 2.16 |
| Punt connexió St. Vivenç - rotonda nova | 1 | 23 | 0.4 | 0.8 | 7.36 |
| Rotonda nova - itinerari ciclista | 1 | 20 | 0.4 | 0.8 | 6.40 |
| línia paral·lela itinerari | 1 | 1360 | 0.4 | 0.6 | 326.40 |
| Total |  |  |  |  | 351.28 |

**E0502** m3 Formigó HM-20 fonaments
23.8 m3 × 62.85 = 1495.83

| Amidament | Uts. | Llarg | Ample | Alt | Parcial |
|---|---|---|---|---|---|
| Punt connexió Vendrell - itinerari ciclista | 1 | 23 | 0.4 | 0.8 | 7.36 |
| Itinerari ciclista - arq. rotonda existent | 1 | 5 | 0.4 | 0.8 | 1.60 |
| Interior rotonda existent | 1 | 9 | 0.4 | 0.3 | 1.08 |
| Punt connexió St. Vivenç - rotonda nova | 1 | 23 | 0.4 | 0.8 | 7.36 |
| Rotonda nova - itinerari ciclista | 1 | 20 | 0.4 | 0.8 | 6.40 |
| Total |  |  |  |  | 23.8 |

**E0317** m3 Rebliment i piconatge rasa, material préstec, inclòs càrrega i transport
164.28 m3 × 8.11 = 1332.31

| Amidament | Uts. | Llarg | Ample | Alt | Parcial |
|---|---|---|---|---|---|
| Interior rotonda existent | 1 | 9 | 0.4 | 0.3 | 1.08 |
| línia paral·lela itinerari | 1 | 1360 | 0.4 | 0.3 | 163.20 |
| Total |  |  |  |  | 164.28 |

**E03221** m3 Sorra de riu en recobriment de tubs
163.2 m3 × 19.49 = 3180.77

| Amidament | Uts. | Llarg | Ample | Alt | Parcial |
|---|---|---|---|---|---|
| línia paral·lela itinerari | 1 | 1360 | 0.4 | 0.3 | 163.20 |
| Total |  |  |  |  | 163.2 |

**E10100** m Tub de PEAD corrugat de Ø 90 mm doble paret (14/07/1995)
2012 m × 3.4 = 6840.80
Tub corbable de PEAD de doble paret vermell de 90 mm. de diàmetre nominal, interior llis i exterior corrugat, per a canalització soterrada amb fil guia incorporat, resistència a la compressió 450 N, grau de protecció segons normativa vigent, inclòs part proporcional de maneguets d'unió, col·locat en rasa.

| Codi | Ut | Descripció | Rendiment | Preu | Import |
|---|---|---|---|---|---|
| O0102 | h | Oficial 1ª | 0.012 | 20.46 | 0.25 |
| O0110 | h | Peó | 0.012 | 16.75 | 0.20 |
| P091271 | m | Tub PEAD corrugat ext. llis int. DN90 mm. (material; 17/06/2019) | 1.05 | 2.49 | 2.61 |
| P10209 | pp | Petit material | 0.005 | 29.83 | 0.15 |
| % | % | Despeses generals (14/07/1995) | 6 % | 3.21 | 0.19 |
|  |  | Total |  |  | 3.4 |

| Amidament | Uts. | Llarg | Parcial |
|---|---|---|---|
| Punt connexió Vendrell - itinerari ciclista | 2 | 23 | 46.00 |
| Itinerari ciclista - arq. rotonda existent | 2 | 5 | 10.00 |
| Punt connexió St. Vivenç - rotonda nova | 2 | 23 | 46.00 |
| Rotonda nova - itinerari ciclista | 2 | 20 | 40.00 |
| Itinerari ciclista PK 0+100 al 0+610 | 1 | 510 | 510.00 |
| PK 0+075 al 1+357 (pre-instal·lació) |  |  |  |
| línia paral·lela itinerari | 1 | 1360 | 1360.00 |
| Total |  |  | 2012 |

**E101311** m Subministrament i col·locació de cinta senyalitzadora
2012 m × 1.12 = 2253.44
Subministrament i col·locació de cinta de senyalització d'avís de perill elèctric de PVC de color groc i 150 mm d'amplada, disposada a una profunditat mínima a 0,10 m del paviment acabat i a 0,25 m sobre la generatriu superior del tub.

| Codi | Ut | Descripció | Rendiment | Preu | Import |
|---|---|---|---|---|---|
| O0101 | h | Cap de colla | 0.015 | 20.6 | 0.31 |
| O0110 | h | Peó | 0.02 | 16.75 | 0.34 |
| PN002 | m | Cinta senyalitzadora PVC 150 mm color groc (material; 17/06/2019) | 1.05 | 0.38 | 0.40 |
| %1613 | % | Despeses indirectes | 6 % | 1.05 | 0.06 |
|  |  | Total |  |  | 1.12 |

| Amidament | Uts. | Llarg | Parcial |
|---|---|---|---|
| Punt connexió Vendrell - itinerari ciclista | 2 | 23 | 46.00 |
| Itinerari ciclista - arq. rotonda existent | 2 | 5 | 10.00 |
| Punt connexió St. Vivenç - rotonda nova | 2 | 23 | 46.00 |
| Rotonda nova - itinerari ciclista | 2 | 20 | 40.00 |
| Itinerari ciclista PK 0+100 al 0+610 | 1 | 510 | 510.00 |
| PK 0+075 al 1+357 (pre-instal·lació) |  |  |  |
| línia paral·lela itinerari | 1 | 1360 | 1360.00 |
| Total |  |  | 2012 |

**E10121** m Conductor coure nu de 35 mm2, unipolar soterrada (23/07/1998)
1941 m × 3.8 = 7375.80
Conductor de coure nu de 35 mm2, unipolar, col·locat al fons de la rasa i sortint a punts de llum, compresa la part proporcional de tub protector dels sortints i soldadures als punts metàl·lics o a les derivacions.

| Codi | Ut | Descripció | Rendiment | Preu | Import |
|---|---|---|---|---|---|
| O0110 | h | Peó | 0.03 | 16.75 | 0.503 |
| O0101 | h | Cap de colla | 0.01 | 20.6 | 0.206 |
| O0102 | h | Oficial 1ª | 0.03 | 20.46 | 0.614 |
| P10111 | m | Conductor Cu nu unipolar d'1x35 mm2 (material; 17/06/2019) | 1.05 | 1.29 | 1.355 |
| P10207 | pp | Soldadures a xarxa i petit mat. (material; 17/06/2019) | 1 | 0.91 | 0.910 |
| %ZZ | % | Despeses generals (17/06/2019) | 6 % | 3.588 | 0.215 |
|  |  | Total |  |  | 3.8 |

| Amidament | Uts. | Llarg | Parcial |
|---|---|---|---|
| Punt connexió Vendrell - itinerari ciclista | 1 | 23 | 23.00 |
| Itinerari ciclista - arq. rotonda existent | 1 | 5 | 5.00 |
| Punt connexió St. Vivenç - rotonda nova | 1 | 23 | 23.00 |
| Rotonda nova - itinerari ciclista | 1 | 20 | 20.00 |
| Itinerari ciclista PK 0+100 al 0+610 | 1 | 510 | 510.00 |
| PK 0+075 al 1+357 (pre-instal·lació) |  |  |  |
| línia paral·lela itinerari | 1 | 1360 | 1360.00 |
| Total |  |  | 1941 |

**E1210B** u Pericó registre 45x45x60 cm amb tapa (semàf i enllum, s/base formigó)
31 u × 87.89 = 2724.59
Pericó de registre de dimensions de 45x45x60 cm interiors mínims, per a instal·lacions semafòriques o d'enllumenat, inclòs marc i tapa de fosa dúctil classe B-125 , de tipus prefabricat o elaborat in siut amb parets de maó calat "gero" arrebossat i acabat lliscat interior, col·locat sobre solera de graves.

| Codi | Ut | Descripció | Rendiment | Preu | Import |
|---|---|---|---|---|---|
| O0110 | h | Peó | 0.9 | 16.75 | 15.08 |
| O0101 | h | Cap de colla | 0.09 | 20.6 | 1.85 |
| O0102 | h | Oficial 1ª | 0.45 | 20.46 | 9.21 |
| P0622B | u | Tapa fosa 480x480x30, marc 500x500, classe B-125 (material; 23/07/1998) | 1 | 18.07 | 18.07 |
| P0841 | m2 | Enlluïment parets exteriors (material; 12/01/2009) | 1.08 | 20.006484 | 21.61 |
| P0805 | u | Maó massís 29x14x5 cm. a rev. | 100 | 0.12 | 12.00 |
| E0108 | m3 | Morter de ciment elaborat a l'obra | 0.1 | 50.96 | 5.10 |
| %1613 | % | Despeses indirectes | 6 % | 82.92 | 4.98 |
|  |  | Total |  |  | 87.89 |

| Amidament | Uts. | Parcial |
|---|---|---|
| Eix 1 PK 0+688 MD | 15 | 15.00 |
| Interior rotonda nova | 1 | 1.00 |
| PK 0+075 al 1+357 (pre-instal·lació) |  |  |
| línia paral·lela itinerari (prolongació) | 15 | 15.00 |
| Total |  | 31 |

**E101291** u Fonamentació fanal columna h>5m alçària
2 u × 100.81 = 201.62
Fonamentació de fanal amb columna de més de 5 m d'alçària, inclòs l'excavació, formigó HA-25 abocat i vibrat, motlle, passatubs, placa i perns d'ancoratge d'acer galvanitzat amb forma de gaiata, totalment acabada.

| Codi | Ut | Descripció | Rendiment | Preu | Import |
|---|---|---|---|---|---|
| O0101 | h | Cap de colla | 0.12 | 20.6 | 2.47 |
| O0110 | h | Peó | 0.48 | 16.75 | 8.04 |
| P1609 | m3 | Excavació de terres | 1 | 11.118 | 11.12 |
| P16801 | u | Placa, perns i cargoleria per ancoratge (material; 12/01/2009) | 1 | 7.510158 | 7.51 |
| E0505 | m3 | Formigó HA-25 fonaments i soleres | 1 | 65.96 | 65.96 |
| %1613 | % | Despeses indirectes | 6 % | 95.10 | 5.71 |
|  |  | Total |  |  | 100.81 |

| Amidament | Uts. | Parcial |
|---|---|---|
| Rotonda existent | 1 | 1.00 |
| Rotonda nova | 1 | 1.00 |
| Total |  | 2 |

**E10122** u Piqueta connexió a terra 17,3x500 mm (23/07/1998)
2 u × 19.95 = 39.90
Piqueta connexió a terra, clavetejada verticalment i connexionada la línia amb soldadura aluminotèrmica.

| Codi | Ut | Descripció | Rendiment | Preu | Import |
|---|---|---|---|---|---|
| O0110 | h | Peó | 0.08 | 16.75 | 1.34 |
| O0102 | h | Oficial 1ª | 0.04 | 20.46 | 0.82 |
| O0101 | h | Cap de colla | 0.002 | 20.6 | 0.04 |
| P10112 | u | Piqueta courejada 17,3x500 mm (material; 17/06/2019) | 1 | 12.12 | 12.12 |
| P102081 | pp | Soldadures pica i llums (material; 17/06/2019) | 1 | 4.5 | 4.50 |
| %ZZ | % | Despeses generals | 6 % | 18.82 | 1.13 |
|  |  | Total |  |  | 19.95 |

| Amidament | Uts. | Parcial |
|---|---|---|
| Rotonda existent | 1 | 1.00 |
| Rotonda nova | 1 | 1.00 |
| Total |  | 2 |

**E111331** u Columna MULTIPLE-12, h=12m, permet fins 9 projectors en 3 eixos (23/07/1998)
2 u × 1214.15 = 2428.30
Columna model MULTIPLE-12 de fins a 12,00 m d'alçària, de secció cilíndrica d'un sol tram i acabat galvanitzat en calent amb amb 3 conjunts articulats que permeten col·locar fins a 9 projectors, hissada, aplomada i fixada sobre dau de formigó, totalment instal·lada.

| Codi | Ut | Descripció | Rendiment | Preu | Import |
|---|---|---|---|---|---|
| O0101 | h | Cap de colla | 0.5 | 20.6 | 10.300 |
| O0102 | h | Oficial 1ª | 2 | 20.46 | 40.920 |
| O0110 | h | Peó | 3 | 16.75 | 50.250 |
| M0214 | h | Camió grua | 2 | 42.073368 | 84.147 |
| P990101 | u | Columna model MULTIPLE-12 (material; 11/11/2019) | 1 | 872.8 | 872.800 |
| P10109 | m | Conductor Cu tripolar 3x2,5 rv 0,6/1 kV (material; 17/06/2019) | 12 | 1.3 | 15.600 |
| P10110 | m | Conductor Cu bipolar 2x2,5 rv 0,6/1 kV (material; 17/06/2019) | 12 | 0.98 | 11.760 |
| P10209 | pp | Petit material | 2 | 29.83 | 59.660 |
| %ZZ | % | Despeses generals | 6 % | 1145.437 | 68.726 |
|  |  | Total |  |  | 1214.15 |

| Amidament | Uts. | Parcial |
|---|---|---|
| Rotonda existent | 1 | 1.00 |
| Rotonda nova | 1 | 1.00 |
| Total |  | 2 |

**E111561L** u Projector model TNG-400/A, per punt de llum de leds 109 W. (14/07/1995)
6 u × 579.85 = 3479.10
Projector model TNG-400/A o equivalent a determinar per la D.F., armadura de fosa d'alumini, amb equip incorporat de doble nivell (2N) per punt de llum de leds 109 W, muntat en placa extraïble prevista de regletes de connexió.

| Codi | Ut | Descripció | Rendiment | Preu | Import |
|---|---|---|---|---|---|
| O0101 | h | Cap de colla | 0.15 | 20.6 | 3.09 |
| O0102 | h | Oficial 1ª | 1.05 | 20.46 | 21.48 |
| O0110 | h | Peó | 1.05 | 16.75 | 17.59 |
| P99011 | u | Projector tipus TNG-400/AS (material; 01/09/2013) | 1 | 454 | 454.00 |
| P10209 | pp | Petit material | 1 | 29.83 | 29.83 |
| M0214 | h | Camió grua | 0.5 | 42.073368 | 21.04 |
| % | % | Despeses generals | 6 % | 547.03 | 32.82 |
|  |  | Total |  |  | 579.85 |

| Amidament | Uts. | Parcial |
|---|---|---|
| Rotonda existent | 3 | 3.00 |
| Rotonda nova | 3 | 3.00 |
| Total |  | 6 |

**E10103** m Conductor coure tetrapolar 4x10 mm2 soterrada (14/07/1995)
547 m × 7.61 = 4162.67
Conductor de coure tetrapolar 4x10 mm2, de designació UNE RV 0,6/1 kV, col·locat en línia d'enllumenat soterrada, allotjat en tub corrugat.

| Codi | Ut | Descripció | Rendiment | Preu | Import |
|---|---|---|---|---|---|
| O0101 | h | Cap de colla | 0.01 | 20.6 | 0.21 |
| O0102 | h | Oficial 1ª | 0.04 | 20.46 | 0.82 |
| O0110 | h | Peó | 0.04 | 16.75 | 0.67 |
| P10103 | m | Conductor Cu tetrapolar 4x10 rv 0,6/1 kV (material; 23/07/1998) | 1.05 | 5.22 | 5.48 |
| % | % | Despeses generals | 6 % | 7.18 | 0.43 |
|  |  | Total |  |  | 7.61 |

| Amidament | Uts. | Llarg | Parcial |
|---|---|---|---|
| Punt connexió Vendrell - itinerari ciclista | 1 | 23 | 23.00 |
| Itinerari ciclista PK 0+100 al 0+610 | 1 | 510 | 510.00 |
| Itinerari ciclista - arq. rotonda existent | 1 | 5 | 5.00 |
| Interior rotonda existent | 1 | 9 | 9.00 |
| Total |  |  | 547 |

**E10104** m Conductor coure tetrapolar 4x6 mm2 soterrada (23/07/1998)
23 m × 5.67 = 130.41
Conductor de coure tetrapolar 4x6 mm2, de designació UNE RV 0,6/1 kV, col·locat en línia d'enllumenat soterrada, allotjat en tub corrugat.

| Codi | Ut | Descripció | Rendiment | Preu | Import |
|---|---|---|---|---|---|
| O0101 | h | Cap de colla | 0.01 | 20.6 | 0.21 |
| O0110 | h | Peó | 0.04 | 16.75 | 0.67 |
| O0102 | h | Oficial 1ª | 0.04 | 20.46 | 0.82 |
| P10104 | m | Conductor Cu tetrapolar 4x6 rv 0,6/1 kV (material; 17/06/2019) | 1.05 | 3.48 | 3.65 |
| %ZZ | % | Despeses generals | 6 % | 5.35 | 0.32 |
|  |  | Total |  |  | 5.67 |

| Amidament | Uts. | Llarg | Parcial |
|---|---|---|---|
| Punt connexió St. Vivenç - rotonda nova | 1 | 23 | 23.00 |
| Total |  |  | 23 |

**E1626N** u Legalització del nou enllumenat públic (27/01/2021)
2 u × 150 = 300.00
Redacció i disseny de les memòries o projecte d'enllumenat públic visat i legalització de les instal·lacions, inclòs permisos, declaració responsable per la posada en servei, certificats de la instal·lació, inscripció RITSIC, càlculs i butlletins.

**E1627N** u Connexió elèctrica, escomeses, quadres (27/01/2021)
2 u × 100 = 200.00
Connexió a la xarxa elèctrica, inclòs escomeses i ampliació o modificació del quadre elèctric.

### 062 DESPLEGAMENT XARXA DE FIBRA ÒPTICA
Import: 31256.91

**E0212** m2 Demolició de paviment de panots de morter de ciment, transport abocador
30 m2 × 5.17 = 155.10

| Amidament | Uts. | Llarg | Ample | Parcial |
|---|---|---|---|---|
| Eix 1 PK 0+585 al 0+660 MD | 1 | 75 | 0.4 | 30.00 |
| Total |  |  |  | 30 |

**E111031** m Canalització sota cuneta en base granular infraest. com. 12x20 mm PEHD de 20 mm
1021 m × 16.94 = 17295.74
Canalització sota cuneta, en la base granular, d'infraestructura de comunicacions soterrada formada per 12 microtubs de PEHD de 20 mm de diàmetre exterior i de 2 mm de gruix, amb colors distintius, agrupats en subgrups de 3 amb vaina plàstica, amb fil de detecció, cinta de senyalització, col·locats en base de 3 a fons de rasa, inclòs l'excavació del dau, càrrega i transport a l'interior d'obra o abocador, cànon i condicionament del mateix.

| Codi | Ut | Descripció | Rendiment | Preu | Import |
|---|---|---|---|---|---|
| O0101 | h | Cap de colla | 0.005 | 20.6 | 0.10 |
| O0102 | h | Oficial 1ª | 0.1 | 20.46 | 2.05 |
| O0110 | h | Peó | 0.2 | 16.75 | 3.35 |
| M0214 | h | Camió grua | 0.06 | 42.073368 | 2.52 |
| P02001a | m | Canalització 12 microtubs de PEHD Ø 20 mm amb fil de detecció (material; 27/01/2021) | 1.05 | 6.76 | 7.10 |
| P1609 | m3 | Excavació de terres | 0.005 | 11.118 | 0.06 |
| P1613 | u | Cànon d'abocador | 1 | 0.8 | 0.80 |
| %1613 | % | Despeses indirectes | 6 % | 15.98 | 0.96 |
|  |  | Total |  |  | 16.94 |

| Amidament | Uts. | Llarg | Parcial |
|---|---|---|---|
| Eix 1 PK 0+680 al 1+104 | 1 | 424 | 424.00 |
| Eix 2 PK 0+065 al 0+662 | 1 | 597 | 597.00 |
| Total |  |  | 1021 |

**E111021** m Canalització pav. bit. infraest. comunicacions 12x20 mm PEHD de 20 mm, microrasa
177 m × 23.21 = 4108.17
Canalització en calçada, d'infraestructura de comunicacions soterrada formada per 12 microtubs de PEHD de 20 mm de diàmetre exterior i de 2 mm de gruix, amb colors distintius, agrupats en subgrups de 3 amb vaina plàstica, col·locats en base de 3, amb fil de detecció, cinta de senyalització i morter D-300, mitjançant microrasa de 10 cm d'amplària i de fins a 30 cm de profunditat en qualsevol tipus de paviment, ferm i terreny, inclòs aspirat, càrrega, transport a l'abocador, cànon d'abocament i manteniment de l'abocador, desplaçaments, despeses de maquinària, trasllats parcials dels equips d'acord amb l'avanç de l'obra i tots els elements auxiliars, mà d'obra, maquinària, materials i senyalització provisional d'obra.

| Codi | Ut | Descripció | Rendiment | Preu | Import |
|---|---|---|---|---|---|
| O0101 | h | Cap de colla | 0.02 | 20.6 | 0.41 |
| O0102 | h | Oficial 1ª | 0.1 | 20.46 | 2.05 |
| O0110 | h | Peó | 0.2 | 16.75 | 3.35 |
| M0300 | h | Equip complet de microrasa (maquinària; 23/07/1998) | 0.065 | 67.82 | 4.41 |
| M0202 | h | Retroexcavadora (maquinària; 23/09/2020) | 0.01 | 59.41 | 0.59 |
| M0212B | h | Camió de trabuc de 20 t | 0.05 | 37.33 | 1.87 |
| E0108 | m3 | Morter de ciment elaborat a l'obra | 0.026 | 50.96 | 1.32 |
| P02001a | m | Canalització 12 microtubs de PEHD Ø 20 mm amb fil de detecció | 1.05 | 6.76 | 7.10 |
| P1613 | u | Cànon d'abocador | 1 | 0.8 | 0.80 |
| %1613 | % | Despeses indirectes | 6 % | 21.90 | 1.31 |
|  |  | Total |  |  | 23.21 |

| Amidament | Uts. | Llarg | Parcial |
|---|---|---|---|
| Rotonda existent | 1 | 107 | 107.00 |
|  | 1 | 70 | 70.00 |
| Total |  |  | 177 |

**E11104** m Canalització en vorera infraest. comunicacions 12x20 mm PEHD de 20 mm
93 m × 15.46 = 1437.78
Canalització en vorera d'infraestructura de comunicacions soterrada formada per 12 microtubs de PEHD de 20 mm de diàmetre exterior i de 2 mm de gruix, amb colors distintius, agrupats en subgrups de 3 amb vaina plàstica, amb fil de detecció, cinta de senyalització, col·locats en base de 3 sota solera, inclòs l'excavació del dau, càrrega i transport a l'interior d'obra o abocador, cànon i condicionament del mateix.

| Codi | Ut | Descripció | Rendiment | Preu | Import |
|---|---|---|---|---|---|
| O0101 | h | Cap de colla | 0.004 | 20.6 | 0.08 |
| O0102 | h | Oficial 1ª | 0.09 | 20.46 | 1.84 |
| O0110 | h | Peó | 0.18 | 16.75 | 3.02 |
| M0214 | h | Camió grua | 0.04 | 42.073368 | 1.68 |
| P02001a | m | Canalització 12 microtubs de PEHD Ø 20 mm amb fil de detecció | 1.05 | 6.76 | 7.10 |
| P1609 | m3 | Excavació de terres | 0.005 | 11.118 | 0.06 |
| P1613 | u | Cànon d'abocador | 1 | 0.8 | 0.80 |
| %1613 | % | Despeses indirectes | 6 % | 14.58 | 0.87 |
|  |  | Total |  |  | 15.46 |

| Amidament | Uts. | Llarg | Parcial |
|---|---|---|---|
| Eix 1 PK 0+585 al 0+660 | 1 | 75 | 75.00 |
| Rotonda nova | 1 | 18 | 18.00 |
| Total |  |  | 93 |

**E111051** m Creuament en calçada d'infraest. de comunicacions 12x20 mm PEHD de 20 mm
40 m × 31.05 = 1242.00
Creuament en calçada de canalització d'infraestructura de comunicacions soterrada formada per 12 microtubs de PEHD de 20 mm de diàmetre exterior i de 2 mm de gruix, amb colors distintius, agrupats en subgrups de 3 amb vaina plàstica, amb fil de detecció, cinta de senyalització, col·locats en base de 3 a fons de rasa, rebliment amb formigó HNE-15, inclòs talls, demolició del paviment existent, excavació, càrrega i transport a l'interior d'obra o abocador, cànon i condicionament del mateix.

| Codi | Ut | Descripció | Rendiment | Preu | Import |
|---|---|---|---|---|---|
| O0101 | h | Cap de colla | 0.005 | 20.6 | 0.10 |
| O0102 | h | Oficial 1ª | 0.1 | 20.46 | 2.05 |
| O0110 | h | Peó | 0.2 | 16.75 | 3.35 |
| M0201 | h | Compressor amb dos martells | 0.008 | 21.088194 | 0.17 |
| M0202 | h | Retroexcavadora | 0.025 | 59.41 | 1.49 |
| M0207B | h | Retroexcavadora amb martell trencador | 0.01 | 68.89 | 0.69 |
| M0212B | h | Camió de trabuc de 20 t | 0.04 | 37.33 | 1.49 |
| M0214 | h | Camió grua | 0.02 | 42.073368 | 0.84 |
| M0334 | h | Serra de disc | 0.05 | 12 | 0.60 |
| P02001a | m | Canalització 12 microtubs de PEHD Ø 20 mm amb fil de detecció | 1.05 | 6.76 | 7.10 |
| P0500B | m3 | Formigó HNE-15 posat a l'obra (material; 17/06/2019) | 0.21 | 50.5 | 10.61 |
| P1613 | u | Cànon d'abocador | 1 | 0.8 | 0.80 |
| %1613 | % | Despeses indirectes | 6 % | 29.29 | 1.76 |
|  |  | Total |  |  | 31.05 |

| Amidament | Uts. | Llarg | Parcial |
|---|---|---|---|
| Eix 1 PK 0+660 al 0+680 | 1 | 20 | 20.00 |
| Rotonda existent | 1 | 20 | 20.00 |
| Total |  |  | 40 |

**E11106** u Pericó de registre de formigó pref. 70x70x80 cm (23/07/1998)
3 u × 662.28 = 1986.84
Pericó de registre de formigó pref. de 70x70x80 cm interiors amb parets de 12,5 cm de gruix mínim per a serveis de telecomunicacions, col·locat sobre solera de formigó HM-20 de 15 cm de gruix i reblert lateral amb sòl seleccionat compactat, inclòs l'excavació, perforació de parets, connexions, formigonat dels entrocaments, fixació dels conductes, taps dels extrems, marc i tapa de fosa classe D-400 fixada a l'arqueta amb un mínim de 10 ancoratges de 60 mm de longitud i 14 mm de diàmetre, amb tancament de seguretat i distinitiu de la corporació, totalment acabada.

| Codi | Ut | Descripció | Rendiment | Preu | Import |
|---|---|---|---|---|---|
| M0214 | h | Camió grua | 0.9 | 42.073368 | 37.866 |
| O0110 | h | Peó | 2 | 16.75 | 33.500 |
| O0101 | h | Cap de colla | 0.1 | 20.6 | 2.060 |
| O0102 | h | Oficial 1ª | 2 | 20.46 | 40.920 |
| P1609 | m3 | Excavació de terres | 1.1 | 11.118 | 12.230 |
| P0504 | m3 | Formigó HM-20 posat a l'obra | 0.15 | 52 | 7.800 |
| P1613 | u | Cànon d'abocador | 1 | 0.8 | 0.800 |
| P10001 | u | Pericó 70x70x80 mm pref. tipus B amb marc i tapa D-400 (material; 23/09/2020) | 1 | 487.07 | 487.070 |
| E0108 | m3 | Morter de ciment elaborat a l'obra | 0.05 | 50.96 | 2.548 |
| %16130600_2 | % | Despeses indirectes (23/09/2020) | 6 % | 624.794 | 37.488 |
|  |  | Total |  |  | 662.28 |

| Amidament | Uts. | Parcial |
|---|---|---|
| Eix 1 PK 0+585 | 1 | 1.00 |
| Rotonda existent | 2 | 2.00 |
| Total |  | 3 |

**E11107** u Pericó de registre de formigó pref. 140x70x80 cm (23/07/1998)
2 u × 1102.3 = 2204.60
Pericó de registre de formigó pref. de 140x70x80 cm interiors amb parets de 12,5 cm de gruix mínim per a serveis de telecomunicacions, col·locat sobre solera de formigó HM-20 de 15 cm de gruix i reblert lateral amb sòl seleccionat compactat, inclòs l'excavació, perforació de parets, connexions, formigonat dels entrocaments, fixació dels conductes, taps dels extrems, marc i tapa de fosa classe D-400 fixada a l'arqueta amb un mínim de 10 ancoratges de 60 mm de longitud i 14 mm de diàmetre, amb tancament de seguretat i distintiu de la corporació, totalment acabada.

| Codi | Ut | Descripció | Rendiment | Preu | Import |
|---|---|---|---|---|---|
| M0214 | h | Camió grua | 0.9 | 42.073368 | 37.8660 |
| O0101 | h | Cap de colla | 0.1 | 20.6 | 2.0600 |
| O0102 | h | Oficial 1ª | 2 | 20.46 | 40.9200 |
| O0110 | h | Peó | 2 | 16.75 | 33.5000 |
| P0504 | m3 | Formigó HM-20 posat a l'obra | 0.2 | 52 | 10.4000 |
| P1609 | m3 | Excavació de terres | 2.1 | 11.118 | 23.3478 |
| P10002 | u | Pericó 140x70x80 mm pref. tipus C amb marc i tapa D-400 (material; 23/09/2020) | 1 | 885.12 | 885.1200 |
| P1613 | u | Cànon d'abocador | 2 | 0.8 | 1.6000 |
| E0108 | m3 | Morter de ciment elaborat a l'obra | 0.1 | 50.96 | 5.0960 |
| %16130600_2 | % | Despeses indirectes | 6 % | 1039.9098 | 62.3946 |
|  |  | Total |  |  | 1102.3 |

| Amidament | Uts. | Parcial |
|---|---|---|
| Eix 1 PK 0+657 | 1 | 1.00 |
| Rotonda nova | 1 | 1.00 |
| Subtotal |  | 2.00 |
| Total |  | 2 |

**E0501** m3 Formigó HL-150 solera neteja
35.94 m3 × 59.61 = 2142.38
Formigó de neteja tipus HL-150 elaborat en planta, col·locat.

| Codi | Ut | Descripció | Rendiment | Preu | Import |
|---|---|---|---|---|---|
| O0101 | h | Cap de colla | 0.02 | 20.6 | 0.41 |
| O0102 | h | Oficial 1ª | 0.08 | 20.46 | 1.64 |
| O0110 | h | Peó | 0.15 | 16.75 | 2.51 |
| P0500 | m3 | Formigó HL-150 posat a l'obra | 1.02 | 50.5 | 51.51 |
| M0225 | h | Vibrador | 0.08 | 2.091306 | 0.17 |
| vg | % | Despeses indirectes | 0.562 | 6 | 3.37 |
|  |  | Total |  |  | 59.61 |

| Amidament | Uts. | Llarg | Ample | Alt | Parcial |
|---|---|---|---|---|---|
| Prisma formigó rasa fibra sota cuneta àrid 12 mm |  |  |  |  |  |
| Eix 1 PK 0+680 al 1+104 | 1 | 424 | 0.2 | 0.2 | 16.96 |
| Eix 2 PK 0+065 al 0+662 | 1 | 597 | 0.2 | 0.2 | 23.88 |
| a deduir microtubs | -1 | 1021 | 0.06 | 0.08 | -4.90 |
| Total |  |  |  |  | 35.94 |

**E06231** m2 Paviment de panot 9 pastilles de color gris de 20x20x4 cm.
30 m2 × 22.81 = 684.30

| Amidament | Uts. | Llarg | Ample | Parcial |
|---|---|---|---|---|
| Eix 1 PK 0+585 al 0+660 MD | 1 | 75 | 0.4 | 30.00 |
| Total |  |  |  | 30 |

### 063 DESVIAMENTS PROVISIONALS (27/01/2021)
Import: 3000

**E1620** pa Cobrament íntegre seguretat viària, senyalització i desv provisionals (27/01/2021)
1 pa × 3000 = 3000.00
Partida alçada d'abonament íntegre per a la seguretat viària, inclòs senyalistes, instal·lacions de semàfors, senyalització horitzontal i vertical, abalisament, proteccions, barreres de seguretat, tancaments i de tots els desviaments provisionals durant les diferents fases d'execució de les obres i d'acord amb el seu avanç, inclòs els desplaçaments, muntatge i desmuntatge, manteniment, trasllats i tots els mitjans i elements auxiliars que requereixin, mà d'obra, maquinària i materials, segons indicacions de la Direcció de l'Obra.

### 064 ITINERARI CICLISTES I VIANANTS
Import: 92523.29

**E0305** m3 Excavació rases i pous, mitjans mecànics, cànon abocador
22.8 m3 × 11.12 = 253.54

| Amidament | Uts. | Llarg | Ample | Alt | Parcial |
|---|---|---|---|---|---|
| Eix 1 PK 1+120 accés camí | 1 | 95 | 0.4 | 0.6 | 22.80 |
| Total |  |  |  |  | 22.8 |

**E0603B1** t Paviment de MBC tipus AC11, àrid granític (reductors)
20.21 t × 51.12 = 1033.14

| Amidament | Uts. | Parcial |
|---|---|---|
| PK 0+000 al 0+075 | 20.2125 | 20.21 |
| Total |  | 20.21 |

**E06021** m3 Base granular de tot-u artificial, amb motoanivelladora
615.36 m3 × 19.48 = 11987.21

| Amidament | Uts. | Llarg | Ample | Alt | Parcial |
|---|---|---|---|---|---|
| PK 0+075 al 1+357 | 1 | 1282 | 2.4 | 0.2 | 615.36 |
| Total |  |  |  |  | 615.36 |

**E1107** m Vorada de peces de formigó de 8x20 cm tipus tauló
1263 m × 15.61 = 19715.43

| Amidament | Uts. | Llarg | Parcial |
|---|---|---|---|
| PK 0+000 al 0+075 | 2 | 75 | 150.00 |
| PK 0+075 al 0+530 | 1 | 455 | 455.00 |
| a deduir camins i accessos | -6 | 4 | -24.00 |
| PK 0+620 al 1+357 | 1 | 737 | 737.00 |
| a deduir camins i accessos | -10 | 5.5 | -55.00 |
| Total |  |  | 1263 |

**E0502** m3 Formigó HM-20 fonaments
36.15 m3 × 62.85 = 2272.03

| Amidament | Uts. | Llarg | Ample | Alt | Parcial |
|---|---|---|---|---|---|
| Eix 1 PK 1+120 accés camí | 1 | 95 | 0.4 | 0.3 | 11.40 |
| PK 0+000 al 0+075 | 1 | 75 | 2.2 | 0.15 | 24.75 |
| Total |  |  |  |  | 36.15 |

**E0317B** m3 Rebliment i piconatge rasa, material pròpia obra, inclòs càrrega i transport
11.4 m3 × 4.2 = 47.88
Rebliment i piconatge de rasa amb compactació amb base a l'assaig de referència, amb material procedent de la pròpia obra o de préstec, inclòs càrrega i transport.

| Codi | Ut | Descripció | Rendiment | Preu | Import |
|---|---|---|---|---|---|
| O0101 | h | Cap de colla | 0.01 | 20.6 | 0.21 |
| O0102 | h | Oficial 1ª | 0.03 | 20.46 | 0.61 |
| O0110 | h | Peó | 0.07 | 16.75 | 1.17 |
| M0207 | h | Retroexcavadora | 0.025 | 59.41 | 1.49 |
| M0211 | h | Picó vibrant amb placa 60 cm. | 0.05 | 9.611766 | 0.48 |
| %1613 | % | Despeses indirectes | 6 % | 3.96 | 0.24 |
|  |  | Total |  |  | 4.2 |

| Amidament | Uts. | Llarg | Ample | Alt | Parcial |
|---|---|---|---|---|---|
| Eix 1 PK 1+120 accés camí | 1 | 95 | 0.4 | 0.3 | 11.40 |
| Total |  |  |  |  | 11.4 |

**E0610** m2 Paviment de sauló solid, o equivalent, de 10cm gruix i recorregut >1,5m d'ample
2535.5 m2 × 20.35 = 51597.43
Formació de paviment de terra d'aportació amb molt alta estabilització tipus sauló sòlid o equivalent amb mitjans manuals i mecànics de 10 cm de gruix, compost per àrid de préstec classificat amb una dotació de 150 kg/m³ de conglomerant ecològic i una mescla homogènia de l'àrid aportat amb 1 kg/m³ de barreja en pols de silicat de sodi, carbonat de sodi, clorur de potassi i sodi tri-polifostat, estès, anivellat i compactat amb base l'assaig de referència.

| Codi | Ut | Descripció | Rendiment | Preu | Import |
|---|---|---|---|---|---|
| O0101 | h | Cap de colla | 0.01 | 20.6 | 0.21 |
| O0102 | h | Oficial 1ª | 0.02 | 20.46 | 0.41 |
| O0110 | h | Peó | 0.04 | 16.75 | 0.67 |
| P9999 | m3 | Conglomerat ecòlogic amb additius naturals estabilitzadors (material; 27/01/2021) | 0.1 | 28.05 | 2.81 |
| M0222 | h | Planta de formigó (maquinària; 12/01/2009) | 0.035 | 108.088584 | 3.78 |
| M0214 | h | Camió grua | 0.035 | 42.073368 | 1.47 |
| M0204 | h | Pala carregadora neumàtics | 0.035 | 58.268112 | 2.04 |
| M0236 | h | Estenedora per a mescles | 0.035 | 70.661418 | 2.47 |
| M0209 | h | Corró vibratori autop. 8 a 10 t | 0.035 | 46.25598 | 1.62 |
| M0237 | h | Piconadora de pneumàtics 15 t | 0.035 | 62.358006 | 2.18 |
| M0211 | h | Picó vibrant amb placa 60 cm. | 0.035 | 9.611766 | 0.34 |
| vg | % | Despeses indirectes | 0.391 | 6 | 2.35 |
|  |  | Total |  |  | 20.35 |

| Amidament | Uts. | Llarg | Ample | Parcial |
|---|---|---|---|---|
| PK 0+075 al 0+530 | 1 | 455 | 2.2 | 1001.00 |
| a deduir camins i accessos | -3 | 4 | 2.2 | -26.40 |
| PK 0+620 al 1+357 | 1 | 737 | 2.2 | 1621.40 |
| a deduir camins i accessos | -5 | 5.5 | 2.2 | -60.50 |
| Total |  |  |  | 2535.5 |

**E0610A** pa Implantació a obra de la logística per actuació paviment tipus eco (27/01/2021)
1 pa × 3570 = 3570.00
Partida alçada d'abonament íntegre per al desplaçament i implantació a obra i retirada de l'equip per a actuacions de pavimentació de molt alta estabilització, inclou totes les despeses de maquinària, trasllats parcials dels equips d'acord amb l'avanç de l'obra i tots els elements auxiliars que requereixi per a la logística de producció.

**E0334** m Tall serra disc paviment mescles bituminoses, formigó o panot, fins 25 cm
508.2 m × 1.75 = 889.35

| Amidament | Uts. | Llarg | Parcial |
|---|---|---|---|
| junts retracció paviment ecològic (4 mm) |  |  |  |
| PK 0+075 al 0+530 | 89 | 2.2 | 195.80 |
| PK 0+620 al 1+357 | 142 | 2.2 | 312.40 |
| Total |  |  | 508.2 |

**E1160** m Tanca mixta ferro-fusta fabricada per mòduls travessers de ferro galvanitzat (23/07/1998)
8 m × 144.66 = 1157.28
Tanca mixta de ferro-fusta fabricada per mòduls travessers de ferro galvanitzat amb pilars de fusta cada 2 m amb un tap metàl.lic galvanitzat a la testa i llistons de fusta rectangulars col·locats verticalment de pi flandes tractat a l’autoclau nivell IV amb la impregnació realitzada per mitjà del sistema Bethel buit-pressió a base de sals hidrosolubles lliures de crom i arsèni, d' 1 m d'alçària, inclòs el subministrament i transport a l'obra, completament muntada i instal·lada.

| Codi | Ut | Descripció | Rendiment | Preu | Import |
|---|---|---|---|---|---|
| M0214 | h | Camió grua | 0.3 | 42.073368 | 12.62 |
| O0101 | h | Cap de colla | 0.05 | 20.6 | 1.03 |
| O0110 | h | Peó | 0.3 | 16.75 | 5.03 |
| O0102 | h | Oficial 1ª | 0.3 | 20.46 | 6.14 |
| P1609 | m3 | Excavació de terres | 0.13 | 11.118 | 1.45 |
| P0504 | m3 | Formigó HM-20 posat a l'obra | 0.1 | 52 | 5.20 |
| P2196 | m | Tanca mixta ferro-fusta 1m alçària (material; 23/09/2020) | 1 | 105 | 105.00 |
| %16130600_2 | % | Despeses indirectes | 6 % | 136.47 | 8.19 |
|  |  | Total |  |  | 144.66 |

| Amidament | Uts. | Llarg | Parcial |
|---|---|---|---|
| Pas sobre OD Eix 2 PK 0+110 | 2 | 4 | 8.00 |
| Total |  |  | 8 |

### 065 MURS I TANCAMENTS
Import: 11447.4

**E0305** m3 Excavació rases i pous, mitjans mecànics, cànon abocador
88.98 m3 × 11.12 = 989.46

| Amidament | Uts. | Llarg | Ample | Alt | Parcial |
|---|---|---|---|---|---|
| Mur zona urbana Vendrell | 1 | 32.2 | 0.4 | 0.6 | 7.73 |
| Escullera IC PK 0+625 al 0+650 | 1 | 25 | 1.3 | 2.5 | 81.25 |
| Total |  |  |  |  | 88.98 |

**E0502** m3 Formigó HM-20 fonaments
1.29 m3 × 62.85 = 81.08

| Amidament | Uts. | Llarg | Ample | Alt | Parcial |
|---|---|---|---|---|---|
| Mur zona urbana Vendrell | 1 | 32.2 | 0.4 | 0.1 | 1.29 |
| Total |  |  |  |  | 1.29 |

**E0505** m3 Formigó HA-25 fonaments i soleres
6.44 m3 × 65.96 = 424.78

| Amidament | Uts. | Llarg | Ample | Alt | Parcial |
|---|---|---|---|---|---|
| Mur zona urbana Vendrell | 1 | 32.2 | 0.4 | 0.5 | 6.44 |
| Total |  |  |  |  | 6.44 |

**E0421C** m2 Muret fàbrica blocs formigo Split, de 40x20x20 cm, massissats
19.32 m2 × 74.16 = 1432.77
Mur de fàbrica de blocs de formigó prefabricat de 40x20x20 cm tipus Split o similar, de color a determinar per la D.F., a cara vista, collats amb morter de ciment blanc i sorra de marbre 1:4., inclòs part proporcional del massissat interior amb formigó tipus HA-25 vibrat, armat amb barres d'acer corrugat B500S i forquilla de fixació, totalment acabat.

| Codi | Ut | Descripció | Rendiment | Preu |
|---|---|---|---|---|
| O0101 | h | Cap de colla | 0.2 | 20.6 |
| O0102 | h | Oficial 1ª | 0.8 | 20.46 |
| O0110 | h | Peó | 0.8 | 16.75 |
| P0818B | u | Bloc de formigó SPLIT, color blanc (material; 23/07/1998) | 12.5 | 1.83 |
| P0607 | kg | Acer corrugat B-500s en barres | 7.25 | 0.7171 |
| P0506 | m3 | Formigó HA-25 posat a l'obra | 0.13 | 55 |
| E0108 | m3 | Morter de ciment elaborat a l'obra | 0.016 | 50.96 |
| %1613 | % | Despeses indirectes | 6 % |  |

| Amidament | Uts. | Llarg | Alt | Parcial |
|---|---|---|---|---|
| Mur zona urbana Vendrell | 1 | 32.2 | 0.6 | 19.32 |
| Total |  |  |  | 19.32 |

**E0517** kg Acer especial B-500S de límit elàstic 500 N/mm2 en barres corrugades
618.24 kg × 0.97 = 599.69

| Amidament | Uts. | Parcial |
|---|---|---|
| Mur zona urbana Vendrell | 386.4 | 386.40 |
|  | 231.84 | 231.84 |
| Total |  | 618.24 |

**E0701M** m Barana d'acer galvanitzat amb perfils superior i inferior 50x20x1.5 mm.
34 m × 97.34 = 3309.56
Barana d'acer galvanitzat amb perfils superior i inferior 50x20x1.5 mm, barres verticals de diàmetre 20 mm cada 10 cm, de 100 cm d'alçària, muntants cada 150 cm de 50x50x2 mm soldades, termolacada en color RAL a determinar per la D.F., inclòs ancoratges a paviment o mur amb pletina d'1 cm i 4 visos amb tacs metàl·lics, totalment col.locada.

| Codi | Ut | Descripció | Rendiment | Preu | Import |
|---|---|---|---|---|---|
| O0101 | h | Cap de colla | 0.05 | 20.6 | 1.03 |
| O0102 | h | Oficial 1ª | 0.25 | 20.46 | 5.12 |
| O0110 | h | Peó | 0.6 | 16.75 | 10.05 |
| P1423M | m | Barana acer galv.passa.trave. (material; 16/04/2012) | 1 | 70.161455164035 | 70.16 |
| P1903 | kg | Pintura d'emprimació (material; 12/01/2009) | 0.17 | 6.397542 | 1.09 |
| P1904 | kg | Pintura (material; 12/01/2009) | 2 × 0.17 | 7.201098 | 2.45 |
| M0235 | h | Equip de soldadura elèctrica (maquinària; 12/01/2009) | 0.1 | 14.546424 | 1.45 |
| M0226 | h | Grup electrògen de 20/30 kVA | 0.1 | 4.73892 | 0.47 |
| %1613 | % | Despeses indirectes | 6 % | 91.82 | 5.51 |
|  |  | Total |  |  | 97.34 |

| Amidament | Uts. | Llarg | Parcial |
|---|---|---|---|
| Mur zona urbana Vendrell | 1 | 34 | 34.00 |
| Total |  |  | 34 |

**E0413B** m3 Escullera concertada pedra calcària 400-800 kg., rejuntat amb formigó
32.5 m3 × 42.32 = 1375.40
Escullera concertada amb blocs de pedra calcària de 400 a 800 kg., inclòs rejuntat de formigó tipus HM-20, totalment col.locada.

| Codi | Ut | Descripció | Rendiment | Preu | Import |
|---|---|---|---|---|---|
| O0101 | h | Cap de colla | 0.025 | 20.6 | 0.52 |
| O0102 | h | Oficial 1ª | 0.05 | 20.46 | 1.02 |
| O0110 | h | Peó | 0.162 | 16.75 | 2.71 |
| P0325B | t | Bloc pedra calcària.esc.400-800 kg (material; 13/12/2011) | 1.43 | 17.75 | 25.38 |
| P0504 | m3 | Formigó HM-20 posat a l'obra | 0.06 | 52 | 3.12 |
| M0204 | h | Pala carregadora neumàtics | 0.054 | 58.268112 | 3.15 |
| M0212B | h | Camió de trabuc de 20 t | 0.108 | 37.33 | 4.03 |
| %1613 | % | Despeses indirectes | 6 % | 39.93 | 2.40 |
|  |  | Total |  |  | 42.32 |

| Amidament | Uts. | Llarg | Ample | Alt | Parcial |
|---|---|---|---|---|---|
| fonamentació |  |  |  |  |  |
| Escullera IC PK 0+625 al 0+650 | 1 | 25 | 1.3 | 1 | 32.50 |
| Total |  |  |  |  | 32.5 |

**E0411B** t Escullera amb blocs pedra calcària 400-800 kg
75 t × 23.45 = 1758.75
Escullera amb blocs de pedra calcària de 400 kg a 800 kg, com a màxim, col.locats mecànicament, inclòs càrrega i transport.

| Codi | Ut | Descripció | Rendiment | Preu | Import |
|---|---|---|---|---|---|
| O0101 | h | Cap de colla | 0.01 | 20.6 | 0.21 |
| O0102 | h | Oficial 1ª | 0.04 | 20.46 | 0.82 |
| O0110 | h | Peó | 0.1 | 16.75 | 1.68 |
| P0325B | t | Bloc pedra calcària.esc.400-800 kg | 1 | 17.75 | 17.75 |
| M0205 | h | Pala carregadora sobre orugues | 0.015 | 73.35 | 1.10 |
| M0212B | h | Camió de trabuc de 20 t | 0.015 | 37.33 | 0.56 |
| vg | % | Despeses indirectes | 0.221 | 6 | 1.33 |
|  |  | Total |  |  | 23.45 |

| Amidament | Uts. | Parcial |
|---|---|---|
| Escullera IC PK 0+625 al 0+650 | 75 | 75.00 |
| Total |  | 75 |

**E0867** m Tub dren DN 200 mm PE corrugat i doble paret TP
27 m × 11.58 = 312.66
Tub dren de 200 mm de diàmetre nominal de PE corrugat i doble paret, totalment ranurat, col·locat en rasa de trasdós de mur per al drenatge.

| Codi | Ut | Descripció | Rendiment | Preu | Import |
|---|---|---|---|---|---|
| O0102 | h | Oficial 1ª | 0.05 | 20.46 | 1.02 |
| O0110 | h | Peó | 0.05 | 16.75 | 0.84 |
| P1151 | m | Tub PE DN200 mm doble paret TP (material; 23/07/1998) | 1 | 7.31 | 7.31 |
| P1171 | pp | Accessoris i connexions PVC (material; 12/01/2009) | 1 | 1.761642 | 1.76 |
| %1613 | % | Despeses indirectes | 6 % | 10.93 | 0.66 |
|  |  | Total |  |  | 11.58 |

| Amidament | Uts. | Llarg | Parcial |
|---|---|---|---|
| Escullera IC PK 0+625 al 0+650 | 1 | 27 | 27.00 |
| Total |  |  | 27 |

**E0319** m3 Rebliment i piconatge localitzat amb material filtrant
37.5 m3 × 24.62 = 923.25
Rebliment i piconatge localitzat amb material filtrant, inclòs reperfilat, càrrega i transport.

| Codi | Ut | Descripció | Rendiment | Preu | Import |
|---|---|---|---|---|---|
| O0101 | h | Cap de colla | 0.05 | 20.6 | 1.03 |
| O0102 | h | Oficial 1ª | 0.09 | 20.46 | 1.84 |
| O0110 | h | Peó | 0.15 | 16.75 | 2.51 |
| P0308 | m3 | Material filtrant (material; 09/10/2009) | 1 | 16.362 | 16.36 |
| M0207 | h | Retroexcavadora | 0.025 | 59.41 | 1.49 |
| %1613 | % | Despeses indirectes | 6 % | 23.23 | 1.39 |
|  |  | Total |  |  | 24.62 |

| Amidament | Uts. | Llarg | Ample | Alt | Parcial |
|---|---|---|---|---|---|
| Escullera IC PK 0+625 al 0+650 | 1 | 25 | 1 | 1.5 | 37.50 |
| Total |  |  |  |  | 37.5 |

**E0666F** m2 Feltre geotextil de polipropilè 350 g/m2
50 m2 × 4.8 = 240.00
Feltre geotextil de polipropilè amb un pes mínim de 350 g/m2 no teixit, 100% foradat per ambdues cares, amb resistència a la perforació igual o superior a 4250 N, inclòs pèrdues per retalls i encavalcaments, regularització i anivellament de superfície d'assentament, totalment col·locat.

| Codi | Ut | Descripció | Rendiment | Preu | Import |
|---|---|---|---|---|---|
| O0101 | h | Cap de colla | 0.003 | 20.6 | 0.0618 |
| O0102 | h | Oficial 1ª | 0.03 | 20.46 | 0.6138 |
| O0110 | h | Peó | 0.03 | 16.75 | 0.5025 |
| P0642F | m2 | Geotèxtil 350 g/m2 resist>= 4250 N (material; 12/01/2009) | 1.1 | 3.049392 | 3.3543 |
| %1613 | % | Despeses indirectes | 6 % | 4.5324 | 0.2719 |
|  |  | Total |  |  | 4.8 |

| Amidament | Uts. | Llarg | Alt | Parcial |
|---|---|---|---|---|
| Escullera IC PK 0+625 al 0+650 | 1 | 25 | 2 | 50.00 |
| Total |  |  |  | 50 |

### 066 REGS I JARDINERIA
Import: 2901.87

**E0305** m3 Excavació rases i pous, mitjans mecànics, cànon abocador
8 m3 × 11.12 = 88.96

| Amidament | Uts. | Llarg | Ample | Alt | Parcial |
|---|---|---|---|---|---|
| escomesa | 1 | 25 | 0.4 | 0.8 | 8.00 |
| Total |  |  |  |  | 8 |

**E0317B** m3 Rebliment i piconatge rasa, material pròpia obra, inclòs càrrega i transport
4 m3 × 4.2 = 16.80

| Amidament | Uts. | Llarg | Ample | Alt | Parcial |
|---|---|---|---|---|---|
| escomesa | 1 | 25 | 0.4 | 0.4 | 4.00 |
| Total |  |  |  |  | 4 |

**E03221** m3 Sorra de riu en recobriment de tubs
2 m3 × 19.49 = 38.98

| Amidament | Uts. | Llarg | Ample | Alt | Parcial |
|---|---|---|---|---|---|
| escomesa | 1 | 25 | 0.4 | 0.2 | 2.00 |
| Total |  |  |  |  | 2 |

**E0502** m3 Formigó HM-20 fonaments
2 m3 × 62.85 = 125.70

| Amidament | Uts. | Llarg | Ample | Alt | Parcial |
|---|---|---|---|---|---|
| escomesa | 1 | 25 | 0.4 | 0.2 | 2.00 |
| Total |  |  |  |  | 2 |

**E101312** m Subministrament i col·locació de cinta senyalitzadora
25 m × 1.12 = 28.00
Subministrament i col·locació de cinta de senyalització d'avís de canalització d'aigua de PVC de color blau i 200 mm d'amplada, disposada a una profunditat mínima a 0,10 m del paviment acabat i a 0,25 m sobre la generatriu superior del tub.

| Codi | Ut | Descripció | Rendiment | Preu | Import |
|---|---|---|---|---|---|
| O0101 | h | Cap de colla | 0.015 | 20.6 | 0.31 |
| O0110 | h | Peó | 0.02 | 16.75 | 0.34 |
| PN001 | m | Cinta senyalitzadora PVC 200 mm color blau (material; 11/11/2019) | 1.05 | 0.38 | 0.40 |
| %1613 | % | Despeses indirectes | 6 % | 1.05 | 0.06 |
|  |  | Total |  |  | 1.12 |

**E091041** m Tub PEAD Ø63 PN-10 (14/07/1995)
50 m × 3.98 = 199.00
Tub de PEAD de 63 mm de diàmetre nominal i de 10 bar de pressió nominal, inclòs part proporcional de peces especials i accessoris, termosoldat, muntat i col·locat.

| Codi | Ut | Descripció | Rendiment | Preu | Import |
|---|---|---|---|---|---|
| O0101 | h | Cap de colla | 0.015 | 20.6 | 0.31 |
| O0102 | h | Oficial 1ª | 0.03 | 20.46 | 0.61 |
| O0110 | h | Peó | 0.03 | 16.75 | 0.50 |
| P09104 | m | Tub PEAD DN63mm, PE-100, PN-10 (material; 23/07/1998) | 1.02 | 1.51 | 1.54 |
| A0901 | pp | Accessoris per a tub de polietilè (material; 09/10/2009) | 0.04 | 15.15 | 0.61 |
| A0902 | pp | Elements de muntatge (12/01/2009) | 1 | 0.1836 | 0.18 |
| % | % | Despeses generals | 6 % | 3.75 | 0.23 |
|  |  | Total |  |  | 3.98 |

| Amidament | Uts. | Llarg | Parcial |
|---|---|---|---|
| escomesa en servei | 1 | 25 | 25.00 |
| en reserva | 1 | 25 | 25.00 |
| Total |  |  | 50 |

**E1211** u Pericó registre 60x60x60 cm, amb tapa (aigua potable, base formigó)
2 u × 157.72 = 315.44
Pericó de registre de dimensions de 60x60x60 cm interiors mínim, per a instal·lacions i serveis, inclòs marc i tapa de fosa dúctil classe B-125, de tipus prefabricat o elaborat in siut amb parets de maó calat "gero" arrebossat i acabat lliscat interior, col·locat sobre solera de graves.

| Codi | Ut | Descripció | Rendiment | Preu | Import |
|---|---|---|---|---|---|
| O0101 | h | Cap de colla | 0.1 | 20.6 | 2.06 |
| O0102 | h | Oficial 1ª | 0.7 | 20.46 | 14.32 |
| O0110 | h | Peó | 1.3 | 16.75 | 21.78 |
| P0805 | u | Maó massís 29x14x5 cm. a rev. | 185 | 0.12 | 22.20 |
| E0108 | m3 | Morter de ciment elaborat a l'obra | 0.1 | 50.96 | 5.10 |
| P0504 | m3 | Formigó HM-20 posat a l'obra | 0.08 | 52 | 4.16 |
| P0841 | m2 | Enlluïment parets exteriors | 2.16 | 20.006484 | 43.21 |
| P0622A | u | Tapa fosa 680x680x40, marc 700x700, classe B-125 (material; 29/06/2020) | 1 | 35.95 | 35.95 |
| %1613 | % | Despeses indirectes | 6 % | 148.78 | 8.93 |
|  |  | Total |  |  | 157.72 |

**E09303** u Anell 50 a 32 amb capçal de stop (14/07/1995)
1 u × 74.16 = 74.16
Anell 50 a 32 amb capçal stop.

| Codi | Ut | Descripció | Rendiment | Preu |
|---|---|---|---|---|
| O0101 | h | Cap de colla | 0.03 | 20.6 |
| O0102 | h | Oficial 1ª | 0.3 | 20.46 |
| O0110 | h | Peó | 0.3 | 16.75 |
| P09305 | m | Anell 50 a 32 amb capçal d'stop (material; 12/01/2009) | 1 | 56.372544 |
| A0902 | pp | Elements de muntatge | 10 | 0.1836 |
| % | % | Despeses generals | 6 % |  |

**E09306** m Tub drenatge per a reg de goteig (14/07/1995)
50 m × 4.98 = 249.00
Tub de degoter integrat de 17 mm, autocompensant i antisucció cada 30 cm, col·locat i instal·lat, inclòs part proporcional de collarins, goteres i terminals.

| Codi | Ut | Descripció | Rendiment | Preu | Import |
|---|---|---|---|---|---|
| O0101 | h | Cap de colla | 0.025 | 20.6 | 0.52 |
| O0102 | h | Oficial 1ª | 0.08 | 20.46 | 1.64 |
| O0110 | h | Peó | 0.08 | 16.75 | 1.34 |
| P09308 | m | Tub de drenatge (material; 12/01/2009) | 1 | 1.019898 | 1.02 |
| A0902 | pp | Elements de muntatge | 1 | 0.1836 | 0.18 |
| % | % | Despeses generals | 6 % | 4.70 | 0.28 |
|  |  | Total |  |  | 4.98 |

**E09301** u Electrovàlvula amb regulador de cabal i pressió
1 u × 520.33 = 520.33
Electrovàlvula de pas amb regulador de cabal i pressió solenoide de 24V amb possibilitat d'obertura manual, caixa de connexió per a programador de reg multizona, totalment instal·lada.

| Codi | Ut | Descripció | Rendiment | Preu |
|---|---|---|---|---|
| O0101 | h | Cap de colla | 0.5 | 20.6 |
| O0102 | h | Oficial 1ª | 1.5 | 20.46 |
| O0110 | h | Peó | 1.5 | 16.75 |
| P09301 | u | Electrovàlvula amb regulador de pressió d'1" sense solenoide tipus PGA. 100 (material; 12/01/2009) | 1 | 69.662124 |
| P09302 | u | Solenoide tipus TBOS per a 9 v. (material; 12/01/2009) | 1 | 28.268688 |
| P09303 | u | Caixa de connexió tipus TBOS d'una sortida per a programació (material; 12/01/2009) | 1 | 144.217698 |
| P09304 | u | Regulador de pressió a 3Kg. (material; 12/01/2009) | 1 | 130.876608 |
| A0902 | pp | Elements de muntatge | 10 | 0.1836 |
| A09225 | u | Arqueta amb marc i tapa de fosa (material; 12/01/2009) | 1 | 49.933794 |
| %1613 | % | Despeses indirectes | 6 % |  |

**E09179** u Vàlvula bola Ø63 mm. (14/07/1995)
2 u × 70.55 = 141.10
Subministrament i instal·lació de vàlvula d'esfera manual de racor pla DN63 mm i 10 bar de PN.

| Codi | Ut | Descripció | Rendiment | Preu | Import |
|---|---|---|---|---|---|
| O0101 | h | Cap de colla | 0.05 | 20.6 | 1.030 |
| O0102 | h | Oficial 1ª | 0.35 | 20.46 | 7.161 |
| O0110 | h | Peó | 0.35 | 16.75 | 5.863 |
| P09805 | u | Vàlvula de bola 50 mm, PN-10 (material; 23/07/1998) | 1 | 52.5 | 52.500 |
| % | % | Despeses generals | 6 % | 66.554 | 3.993 |
|  |  | Total |  |  | 70.55 |

**E09304** u Ressort per connexió (14/07/1995)
1 u × 53.68 = 53.68
Subministrament i col·locació de ressort per a connexió.

| Codi | Ut | Descripció | Rendiment | Preu |
|---|---|---|---|---|
| O0101 | h | Cap de colla | 0.03 | 20.6 |
| O0102 | h | Oficial 1ª | 0.17 | 20.46 |
| O0110 | h | Peó | 0.17 | 16.75 |
| P09306 | u | Ressort (material; 12/01/2009) | 1 | 41.887932 |
| A0902 | pp | Elements de muntatge | 10 | 0.1836 |
| % | % | Despeses generals | 6 % |  |

**E09302N** u Programador automàtic electrònic multizona (27/01/2021)
1 u × 85 = 85.00
Programador electrònic de reg multizona automàtic.

**E99989** u Connexió de servei d'aigua
1 u × 140.57 = 140.57
Connexió de servei d'aigua, inclòs tall subministrament, excavació en els punts de tall, maneguets d'unió i rebliment amb sorra.

| Codi | Ut | Descripció | Rendiment | Preu | Import |
|---|---|---|---|---|---|
| O0101 | h | Cap de colla | 0.025 | 20.6 | 0.52 |
| O0102 | h | Oficial 1ª | 1 | 20.46 | 20.46 |
| O0110 | h | Peó | 2 | 16.75 | 33.50 |
| A0901 | pp | Accessoris per a tub de polietilè | 0.1 | 15.15 | 1.52 |
| P0315 | m3 | Sorra de riu a peu d'obra | 0.17 | 13.19 | 2.24 |
| A0902 | pp | Elements de muntatge | 1 | 0.1836 | 0.18 |
| P1609 | m3 | Excavació de terres | 4 | 11.118 | 44.47 |
| M0207 | h | Retroexcavadora | 0.5 | 59.41 | 29.71 |
| %1613 | % | Despeses indirectes | 6 % | 132.60 | 7.96 |
|  |  | Total |  |  | 140.57 |

**E1188** m2 Malla antiherba gramatge de 140 g/m2
63.62 m2 × 3.53 = 224.58
Subministrament i col·locació de malla antiherba de 140 gr/m2 de gramatge, inclou transport.

| Codi | Ut | Descripció | Rendiment | Preu | Import |
|---|---|---|---|---|---|
| O0102 | h | Oficial 1ª | 0.04 | 20.46 | 0.82 |
| O0110 | h | Peó | 0.06 | 16.75 | 1.01 |
| P50018 | m2 | Malla antiherba gramatge de 140 g/m2 (material; 23/07/1998) | 1 | 1.5 | 1.50 |
| %1613 | % | Despeses indirectes | 6 % | 3.33 | 0.20 |
|  |  | Total |  |  | 3.53 |

| Amidament | Uts. | Llarg | Parcial |
|---|---|---|---|
| Rotonda nova | 1 | 63.62 | 63.62 |
| Total |  |  | 63.62 |

**E11831** m2 Grava decorativa o equivalent estesa i anivellada.
63.62 m2 × 9.44 = 600.57
Subministrament de grava decorativa o altre àrid decoratiu a determinar per la D.F., estès i anivellat amb un gruix de fins a 10 cm, a l'interior de la rotonda o espais destinats a l'enjardiment.

| Codi | Ut | Descripció | Rendiment | Preu | Import |
|---|---|---|---|---|---|
| O0101 | h | Cap de colla | 0.05 | 20.6 | 1.03 |
| O0110 | h | Peó | 0.15 | 16.75 | 2.51 |
| P0330 | m3 | Grava decorativa (material; 12/01/2009) | 0.1 | 53.714628 | 5.37 |
| %1613 | % | Despeses indirectes | 6 % | 8.91 | 0.53 |
|  |  | Total |  |  | 9.44 |

| Amidament | Uts. | Llarg | Parcial |
|---|---|---|---|
| Rotonda nova | 1 | 63.62 | 63.62 |
| Total |  |  | 63.62 |

## 07 SENYALITZACIÓ I ABALISAMENT
Import: 16952.55

### 071 SENYALITZACIÓ HORITZONTAL I ABALISAMENT
Import: 5857.27

**E0704** m Premarcatge de marca viària longitudinal
4168 m × 0.13 = 541.84

| Codi | Ut | Descripció | Rendiment | Preu | Import |
|---|---|---|---|---|---|
| O0101 | h | Cap de colla | 0.001 | 20.6 | 0.02 |
| O0110 | h | Peó | 0.006 | 16.75 | 0.10 |
| %1613 | % | Despeses indirectes | 6 % | 0.12 | 0.01 |
|  |  | Total |  |  | 0.13 |

| Amidament | Uts. | Llarg | Parcial |
|---|---|---|---|
| Eix 1 PK 0+578 al 1+104 | 3 | 526 | 1578.00 |
| Eix 2 PK 0+065 al 0+674 | 3 | 609 | 1827.00 |
| Eix 3 PK 0+000 al 0+014 | 2 | 14 | 28.00 |
| Eix 4 PK 0+000 al 0+118 | 3 | 119 | 357.00 |
| Eix 5 PK 0+000 al 0+010 | 2 | 10 | 20.00 |
| Reforç camí de la Costa Roja | 3 | 90 | 270.00 |
| Voral exterior rotonda nova | 1 | 88 | 88.00 |
| Total |  |  | 4168 |

**E07061** m Marca viària longitudinal 15 cm amplada, pintura acrílica
4168 m × 0.55 = 2292.40
Marca viària longitudinal de 15 cm d'amplada de pintura acrílica amb base solvent postmesclada amb microesferes de vidre, aplicada amb màquina autopropulsada pinta franges.

| Codi | Ut | Descripció | Rendiment | Preu | Import |
|---|---|---|---|---|---|
| O0101 | h | Cap de colla | 0.001 | 20.6 | 0.02 |
| O0110 | h | Peó | 0.002 | 16.75 | 0.03 |
| P1422 | kg | Pintura | 0.135 | 2.26644 | 0.31 |
| P1421 | kg | Microesferes de vidre (material; 12/01/2009) | 0.082 | 0.958086 | 0.08 |
| M0220 | h | Escombradora autopropulsada | 0.001 | 42.145482 | 0.04 |
| M0224 | h | Màquina pintura bandes autop. 7,6 l/min (maquinària; 12/01/2009) | 0.001 | 41.56857 | 0.04 |
| %1613 | % | Despeses indirectes | 6 % | 0.52 | 0.03 |
|  |  | Total |  |  | 0.55 |

| Amidament | Uts. | Llarg | Parcial |
|---|---|---|---|
| Eix 1 PK 0+578 al 1+104 | 3 | 526 | 1578.00 |
| Eix 2 PK 0+065 al 0+674 | 3 | 609 | 1827.00 |
| Eix 3 PK 0+000 al 0+014 | 2 | 14 | 28.00 |
| Eix 4 PK 0+000 al 0+118 | 3 | 119 | 357.00 |
| Eix 5 PK 0+000 al 0+010 | 2 | 10 | 20.00 |
| Reforç camí de la Costa Roja | 3 | 90 | 270.00 |
| Voral exterior rotonda nova | 1 | 88 | 88.00 |
| Total |  |  | 4168 |

**E07321** m Marca viària transversal 40 cm amplada, pintura blanca
60 m × 1.43 = 85.80
Marca viària transversal de 40 cm d'amplada de pintura acrílica amb base solvent postmesclada amb microesferes de vidre, aplicada amb màquina autopropulsada pinta franges.

| Codi | Ut | Descripció | Rendiment | Preu | Import |
|---|---|---|---|---|---|
| O0101 | h | Cap de colla | 0.001 | 20.6 | 0.02 |
| O0110 | h | Peó | 0.003 | 16.75 | 0.05 |
| P1422 | kg | Pintura | 0.4 | 2.26644 | 0.91 |
| P1421 | kg | Microesferes de vidre | 0.3 | 0.958086 | 0.29 |
| M0220 | h | Escombradora autopropulsada | 0.001 | 42.145482 | 0.04 |
| M0224 | h | Màquina pintura bandes autop. 7,6 l/min | 0.001 | 41.56857 | 0.04 |
| %1613 | % | Despeses indirectes | 6 % | 1.35 | 0.08 |
|  |  | Total |  |  | 1.43 |

| Amidament | Uts. | Llarg | Parcial |
|---|---|---|---|
| Pas elevat eix 1 PK 0+592: |  |  |  |
| M-4.1 | 2 | 3 | 6.00 |
| Eix 1 PK 0+650: |  |  |  |
| M-4.1 | 2 | 3 | 6.00 |
| c/ Martí Franques i Salvador Estalella: |  |  |  |
| M-4.1 | 1 | 9.8 | 9.80 |
|  | 1 | 4.7 | 4.70 |
|  | 1 | 5.5 | 5.50 |
| c/ Salvador Estalella: |  |  |  |
| M-4.1 | 1 | 4.7 | 4.70 |
| Pas elevat eix 2 PK 0+665: |  |  |  |
| M-4.1 | 1 | 3.6 | 3.60 |
|  | 1 | 4.7 | 4.70 |
| Rotonda nova: |  |  |  |
| M-4.2 | 2 | 3.2 | 6.40 |
|  | 2 | 4.3 | 8.60 |
| Total |  |  | 60 |

**E0708** m2 Marca viària transversal, fletxes, inscripcions i zebrats, pintura acrílica
232.39 m2 × 11.33 = 2632.98
Marca viària transversal, fletxes, inscripcions i zebrats, amb pintura acrílica amb base solvent postmesclada amb microesferes de vidre, totalment acabada.

| Codi | Ut | Descripció | Rendiment | Preu | Import |
|---|---|---|---|---|---|
| O0101 | h | Cap de colla | 0.095 | 20.6 | 1.96 |
| O0110 | h | Peó | 0.286 | 16.75 | 4.79 |
| P1422 | kg | Pintura | 0.9 | 2.26644 | 2.04 |
| P1421 | kg | Microesferes de vidre | 0.55 | 0.958086 | 0.53 |
| M0220 | h | Escombradora autopropulsada | 0.002 | 42.145482 | 0.08 |
| M0224 | h | Màquina pintura bandes autop. 7,6 l/min | 0.031 | 41.56857 | 1.29 |
| %1613 | % | Despeses indirectes | 6 % | 10.69 | 0.64 |
|  |  | Total |  |  | 11.33 |

| Amidament | Uts. | Llarg | Ample | Alt | Parcial |
|---|---|---|---|---|---|
| Pas elevat eix 1 PK 0+592: |  |  |  |  |  |
| M-4.3 | 9 | 4 | 0.5 |  | 18.00 |
|  | 7 | 1 | 0.5 | 0.5 | 1.75 |
| En vermell | 2 | 3 | 1 |  | 6.00 |
| Eix 1 PK 0+650: |  |  |  |  |  |
| M-4.3 | 8 | 4 | 0.5 |  | 16.00 |
| c/ Martí Franques i Salvador Estalella: |  |  |  |  |  |
| M-4.3 | 6 | 4 | 0.5 |  | 12.00 |
| M-5.1 | 2 | 1.2 |  |  | 2.40 |
| M-6.4 | 1 | 1.23 |  |  | 1.23 |
| M-6.5 | 1 | 1.43 |  |  | 1.43 |
| c/ Salvador Estalella: |  |  |  |  |  |
| M-4.3 | 5 | 4 | 0.5 |  | 10.00 |
| M-5.1 | 1 | 1.2 |  |  | 1.20 |
| Pas elevat eix 2 PK 0+665: |  |  |  |  |  |
| M-4.3 | 9 | 4 | 0.5 |  | 18.00 |
|  | 9 | 1 | 0.5 | 0.5 | 2.25 |
| En vermell | 1 | 3.6 | 1 |  | 3.60 |
|  | 1 | 4.7 | 1 |  | 4.70 |
| Rotonda nova: |  |  |  |  |  |
| illots | 1 | 6.74 |  |  | 6.74 |
|  | 1 | 4.8 |  |  | 4.80 |
| M-6.5 | 3 | 1.43 |  |  | 4.29 |
| c/ del Pous |  |  |  |  |  |
| M-4.3 | 9 | 4 | 0.5 |  | 18.00 |
| varis | 1 | 100 |  |  | 100.00 |
| Total |  |  |  |  | 232.39 |

**E0708BO** m Pintura en vorades de color alternatiu blanc i vermell.
73.49 m × 4.14 = 304.25
Pintura acrílica amb base solvent en vorades de color alternatiu blanc i vermell, totalment acabada.

| Codi | Ut | Descripció | Rendiment | Preu | Import |
|---|---|---|---|---|---|
| O0101 | h | Cap de colla | 0.04 | 20.6 | 0.82 |
| O0110 | h | Peó | 0.11 | 16.75 | 1.84 |
| P1422 | kg | Pintura | 0.297 | 2.26644 | 0.67 |
| M0220 | h | Escombradora autopropulsada | 0.002 | 42.145482 | 0.08 |
| M0224 | h | Màquina pintura bandes autop. 7,6 l/min | 0.012 | 41.56857 | 0.50 |
| %1613 | % | Despeses indirectes | 6 % | 3.91 | 0.23 |
|  |  | Total |  |  | 4.14 |

| Amidament | Uts. | Llarg | Parcial |
|---|---|---|---|
| Vorera resguard rotonda nova (exterior) | 1 | 37.69 | 37.69 |
| Illots rotonda nova | 1 | 23 | 23.00 |
|  | 1 | 12.8 | 12.80 |
| Total |  |  | 73.49 |

### 072 SENYALITZACIÓ VERTICAL
Import: 11095.28

**E07311** u Retirada de senyal o cartell
3 u × 13.24 = 39.72
Desmuntatge i retirada de senyal o cartell, demolició d'ancoratges i fonamentació de formigó, inclòs part proporcional de suports i transport a abocador o magatzem i cànon.

| Codi | Ut | Descripció | Rendiment | Preu | Import |
|---|---|---|---|---|---|
| O0101 | h | Cap de colla | 0.1 | 20.6 | 2.06 |
| O0110 | h | Peó | 0.4 | 16.75 | 6.70 |
| M0212B | h | Camió de trabuc de 20 t | 0.1 | 37.33 | 3.73 |
| %1613 | % | Despeses indirectes | 6 % | 12.49 | 0.75 |
|  |  | Total |  |  | 13.24 |

| Amidament | Uts. | Parcial |
|---|---|---|
| P-14a + S-7 | 1 | 1.00 |
| P-17 | 1 | 1.00 |
| P-3 + R-301 | 1 | 1.00 |
| Total |  | 3 |

**E0731C** u Trasllat de senyal d'indicació o orientació existent
7 u × 195.02 = 1365.14
Trasllat de senyal d'indicació o orientació existent de qualsevol tipus a nova ubicació, inclòs la demolició de la base de formigó, l'excavació i fonamanetació de la nova base de formigó, tots els treballs i materials necessaris per deixar la partida acabada.

| Codi | Ut | Descripció | Rendiment | Preu | Import |
|---|---|---|---|---|---|
| O0101 | h | Cap de colla | 3 | 20.6 | 61.80 |
| O0110 | h | Peó | 3 | 16.75 | 50.25 |
| M0212B | h | Camió de trabuc de 20 t | 0.5 | 37.33 | 18.67 |
| P1609 | m3 | Excavació de terres | 0.72 | 11.118 | 8.00 |
| E0502 | m3 | Formigó HM-20 fonaments | 0.72 | 62.85 | 45.25 |
| %1613 | % | Despeses indirectes | 6 % | 183.97 | 11.04 |
|  |  | Total |  |  | 195.02 |

| Amidament | Uts. | Parcial |
|---|---|---|
| S-13 | 2 | 2.00 |
| Cartell informatiu Ajunt. Vendrell | 1 | 1.00 |
| R-308 | 1 | 1.00 |
| Cartell indicatiu TP-2044 St. Vicenç | 1 | 1.00 |
| Cartell informatiu radar | 1 | 1.00 |
| Pre-senyalització rotonda existent | 1 | 1.00 |
| Total |  | 7 |

**E0729** u Fonamentació de senyals
22 u × 25.25 = 555.50
Fonamentació de senyals, segons plànols, inclòs l'excavació, totalment acabada.

| Codi | Ut | Descripció | Rendiment | Preu | Import |
|---|---|---|---|---|---|
| O0101 | h | Cap de colla | 0.12 | 20.6 | 2.47 |
| O0110 | h | Peó | 0.48 | 16.75 | 8.04 |
| P1609 | m3 | Excavació de terres | 0.18 | 11.118 | 2.00 |
| E0502 | m3 | Formigó HM-20 fonaments | 0.18 | 62.85 | 11.31 |
| %1613 | % | Despeses indirectes | 6 % | 23.82 | 1.43 |
|  |  | Total |  |  | 25.25 |

| Amidament | Uts. | Parcial |
|---|---|---|
| P-15a | 1 | 1.00 |
| R-1 | 5 | 5.00 |
| R-301 | 2 | 2.00 |
| R401-a | 1 | 1.00 |
| R-402 | 4 | 4.00 |
| S-13 | 7 | 7.00 |
| Panell P-15a + R-301 (1350x900) | 1 | 1.00 |
| Panell P-15a + P-4 (1350x900) | 1 | 1.00 |
| Total |  | 22 |

**E0725** m Suport rectangular d'acer galvanitzat de 80x40x2 mm. (23/07/1998)
68 m × 15.39 = 1046.52
Suport rectangular d'acer galvanitzat de 80x40x2 mm., col.locat.

| Codi | Ut | Descripció | Rendiment | Preu | Import |
|---|---|---|---|---|---|
| O0110 | h | Peó | 0.09 | 16.75 | 1.51 |
| O0102 | h | Oficial 1ª | 0.05 | 20.46 | 1.02 |
| P1417 | m | Suport tub acer galv. 80x40x2mm. (material; 23/09/2020) | 1 | 11.99 | 11.99 |
| %161306000600 | % | Despeses indirectes (23/09/2020) | 6 % | 14.52 | 0.87 |
|  |  | Total |  |  | 15.39 |

| Amidament | Uts. | Llarg | Parcial |
|---|---|---|---|
| P-15a | 1 | 3.4 | 3.40 |
| R-1 | 5 | 3.4 | 17.00 |
| R-301 | 2 | 3.4 | 6.80 |
| R401-a | 1 | 3.4 | 3.40 |
| R-402 | 4 | 3.4 | 13.60 |
| S-13 | 7 | 3.4 | 23.80 |
| Total |  |  | 68 |

**E0711** u Placa reflectora circular Ø60 cm, nivell 2 HIP (23/07/1998)
7 u × 87.73 = 614.11
Placa reflectora circular de 60 cm. de diàmetre, per a senyals de trànsit, nivell 2 HIP, inclòs ancoratges i cargoleria.

| Codi | Ut | Descripció | Rendiment | Preu | Import |
|---|---|---|---|---|---|
| O0102 | h | Oficial 1ª | 0.175 | 20.46 | 3.58 |
| O0110 | h | Peó | 0.2 | 16.75 | 3.35 |
| P1403 | u | Placa circular reflect. 60 cm. (material; 23/09/2020) | 1 | 75.83 | 75.83 |
| %161306000600 | % | Despeses indirectes | 6 % | 82.76 | 4.97 |
|  |  | Total |  |  | 87.73 |

| Amidament | Uts. | Parcial |
|---|---|---|
| R-301 | 2 | 2.00 |
| R401-a | 1 | 1.00 |
| R-402 | 4 | 4.00 |
| Total |  | 7 |

**E0713** u Placa reflectora octogonal 60 cm. doble apotema, nivell 2 HIP (23/07/1998)
2 u × 105.17 = 210.34
Placa reflectora octogonal de 60 cm. de doble apotema, per a senyals de trànsit, nivell 2 HIP, inclòs ancoratges i cargoleria.

| Codi | Ut | Descripció | Rendiment | Preu | Import |
|---|---|---|---|---|---|
| O0110 | h | Peó | 0.2 | 16.75 | 3.35 |
| O0102 | h | Oficial 1ª | 0.175 | 20.46 | 3.58 |
| P1425 | u | Placa octog. reflect. 60 cm. (material; 23/09/2020) | 1 | 92.29 | 92.29 |
| %161306000600 | % | Despeses indirectes | 6 % | 99.22 | 5.95 |
|  |  | Total |  |  | 105.17 |

**E0715** u Placa reflectora quadrada de 60 cm. costat, nivell 2 HIP (23/07/1998)
8 u × 76.53 = 612.24
Placa reflectora quadrada de 60 cm. de costat, per a senyals de trànsit, nivell 2 HIP, inclòs ancoratges i cargoleria.

| Codi | Ut | Descripció | Rendiment | Preu | Import |
|---|---|---|---|---|---|
| O0110 | h | Peó | 0.2 | 16.75 | 3.35 |
| O0102 | h | Oficial 1ª | 0.175 | 20.46 | 3.58 |
| P1408 | u | Placa infor. refl. 60x60 cm. (material; 23/09/2020) | 1 | 65.27 | 65.27 |
| %161306000600 | % | Despeses indirectes | 6 % | 72.20 | 4.33 |
|  |  | Total |  |  | 76.53 |

| Amidament | Uts. | Parcial |
|---|---|---|
| S-13 | 8 | 8.00 |
| Total |  | 8 |

**E0709** u Placa reflectora triangular L=90 cm., nivell 2 HIP (23/07/1998)
6 u × 93.72 = 562.32
Placa reflectora triangular de 90 cm. de costat, per a senyals de trànsit, nivell 2 HIP, inclòs ancoratges i cargoleria.

| Codi | Ut | Descripció | Rendiment | Preu | Import |
|---|---|---|---|---|---|
| O0102 | h | Oficial 1ª | 0.175 | 20.46 | 3.58 |
| O0110 | h | Peó | 0.2 | 16.75 | 3.35 |
| P1401 | u | Placa triang. reflect. 90 cm. (material; 23/09/2020) | 1 | 81.49 | 81.49 |
| %161306000600 | % | Despeses indirectes | 6 % | 88.42 | 5.31 |
|  |  | Total |  |  | 93.72 |

| Amidament | Uts. | Parcial |
|---|---|---|
| P-15a | 1 | 1.00 |
| R-1 | 5 | 5.00 |
| Total |  | 6 |

**E0720** u Placa reflectora rectangular de 60x20 cm. complementaria (23/07/1998)
2 u × 63.17 = 126.34
Placa reflectora rectangular de 60x20 cm. complementària, nivell 2 HIP, inclòs ancoratges i cargoleria.

| Codi | Ut | Descripció | Rendiment | Preu | Import |
|---|---|---|---|---|---|
| O0102 | h | Oficial 1ª | 0.08 | 20.46 | 1.64 |
| O0110 | h | Peó | 0.12 | 16.75 | 2.01 |
| P1428 | u | Placa comp. refl. 60x20 cm. (material; 23/09/2020) | 1 | 55.94 | 55.94 |
| %161306000600 | % | Despeses indirectes | 6 % | 59.59 | 3.58 |
|  |  | Total |  |  | 63.17 |

| Amidament | Uts. | Parcial |
|---|---|---|
| S-800 (150m) | 2 | 2.00 |
| Total |  | 2 |

**E0744** u Base d'acer galvanitzat per a suport de 76 mm.
2 u × 104.04 = 208.08
Base d'acer galvanitzat per a suport de 76 mm, col·locada.

| Codi | Ut | Descripció | Rendiment | Preu | Import |
|---|---|---|---|---|---|
| O0102 | h | Oficial 1ª | 0.05 | 20.46 | 1.02 |
| O0110 | h | Peó | 0.09 | 16.75 | 1.51 |
| P1471 | u | Base d'acer galvanit. suport 76 mm. (material; 23/07/1998) | 1 | 95.62 | 95.62 |
| %1613 | % | Despeses indirectes | 6 % | 98.15 | 5.89 |
|  |  | Total |  |  | 104.04 |

**E0738B** m Pal d'alumini anoditzat color plata, Ø76 mm. MB
5.7 m × 27.79 = 158.40
Pal d'alumini anoditzat color plata, estriat, de 76 mm de diàmetre MB, col·locat.

| Codi | Ut | Descripció | Rendiment | Preu | Import |
|---|---|---|---|---|---|
| O0102 | h | Oficial 1ª | 0.05 | 20.46 | 1.02 |
| O0110 | h | Peó | 0.09 | 16.75 | 1.51 |
| P1481 | m | Pal alumini diàmetre 76 mm. MB (material; 12/01/2009) | 1 | 23.6946 | 23.69 |
| %1613 | % | Despeses indirectes | 6 % | 26.22 | 1.57 |
|  |  | Total |  |  | 27.79 |

| Amidament | Uts. | Llarg | Parcial |
|---|---|---|---|
| senyal 5 - 8 | 2 | 2.85 | 5.70 |
| Total |  |  | 5.7 |

**E0744A** u Base d'acer galvanitzat per a suport de 90 mm.
2 u × 111.89 = 223.78
Base d'acer galvanitzat per a suport de 90 mm, col·locada.

| Codi | Ut | Descripció | Rendiment | Preu | Import |
|---|---|---|---|---|---|
| O0102 | h | Oficial 1ª | 0.05 | 20.46 | 1.02 |
| O0110 | h | Peó | 0.09 | 16.75 | 1.51 |
| P1471A | u | Base d'acer galvanit. suport 90 mm. (material; 12/01/2009) | 1 | 103.02 | 103.02 |
| %1613 | % | Despeses indirectes | 6 % | 105.55 | 6.33 |
|  |  | Total |  |  | 111.89 |

**E0744B** u Base d'acer galvanitzat per a suport de 114 mm.
2 u × 133.86 = 267.72
Base d'acer galvanitzat per a suport de 114 mm, col·locada.

| Codi | Ut | Descripció | Rendiment | Preu | Import |
|---|---|---|---|---|---|
| O0102 | h | Oficial 1ª | 0.05 | 20.46 | 1.02 |
| O0110 | h | Peó | 0.09 | 16.75 | 1.51 |
| P1471B | u | Base d'acer galvanit. suport 114 mm. (material; 12/01/2009) | 1 | 123.747624 | 123.75 |
| %1613 | % | Despeses indirectes | 6 % | 126.28 | 7.58 |
|  |  | Total |  |  | 133.86 |

| Amidament | Uts. | Parcial |
|---|---|---|
| senyal 1 | 1 | 1.00 |
| senyal 2 | 1 | 1.00 |
| Total |  | 2 |

**E0744C** u Base d'acer galvanitzat per a suport de 140 mm.
2 u × 163.66 = 327.32
Base d'acer galvanitzat per a suport de 140 mm, col·locada.

| Codi | Ut | Descripció | Rendiment | Preu | Import |
|---|---|---|---|---|---|
| O0102 | h | Oficial 1ª | 0.05 | 20.46 | 1.02 |
| O0110 | h | Peó | 0.09 | 16.75 | 1.51 |
| P1471C | u | Base d'acer galvanit. suport 140 mm. (material; 12/01/2009) | 1 | 151.872084 | 151.87 |
| %1613 | % | Despeses indirectes | 6 % | 154.40 | 9.26 |
|  |  | Total |  |  | 163.66 |

**E0745** m Pal d'alumini anoditzat color plata, Ø90 mm. MC
8.05 m × 34.86 = 280.62
Pal d'alumini anoditzat color plata, estriat, de 90 mm de diàmetre MC, col·locat.

| Codi | Ut | Descripció | Rendiment | Preu | Import |
|---|---|---|---|---|---|
| O0102 | h | Oficial 1ª | 0.05 | 20.46 | 1.02 |
| O0110 | h | Peó | 0.09 | 16.75 | 1.51 |
| P1472 | m | Pal alumini diàmetre 90 mm. MC (material; 23/07/1998) | 1 | 30.36 | 30.36 |
| %1613 | % | Despeses indirectes | 6 % | 32.89 | 1.97 |
|  |  | Total |  |  | 34.86 |

| Amidament | Uts. | Llarg | Parcial |
|---|---|---|---|
| senyal 1 | 1 | 2.01 | 2.01 |
| senyal 6 - 7 | 2 | 3.02 | 6.04 |
| Total |  |  | 8.05 |

**E0746** m Pal d'alumini anoditzat color plata, Ø114 mm. MD
4.97 m × 39.99 = 198.75
Pal d'alumini anoditzat color plata, estriat, de 114 mm de diàmetre MD, col·locat.

| Codi | Ut | Descripció | Rendiment | Preu | Import |
|---|---|---|---|---|---|
| O0102 | h | Oficial 1ª | 0.05 | 20.46 | 1.02 |
| O0110 | h | Peó | 0.09 | 16.75 | 1.51 |
| P1473 | m | Pal alumini diàmetre 114 mm. MD (material; 23/07/1998) | 1 | 35.2 | 35.20 |
| %1613 | % | Despeses indirectes | 6 % | 37.73 | 2.26 |
|  |  | Total |  |  | 39.99 |

| Amidament | Uts. | Llarg | Parcial |
|---|---|---|---|
| senyal 1 | 1 | 2.35 | 2.35 |
| senyal 2 | 1 | 2.62 | 2.62 |
| Total |  |  | 4.97 |

**E0746A** m Pal d'alumini anoditzat color plata, Ø114/Ø140 mm. ME
8.12 m × 60.02 = 487.36
Pal d'alumini anoditzat color plata, estriat, de 114 mm o 140 mm de diàmetre ME, col·locat.

| Codi | Ut | Descripció | Rendiment | Preu | Import |
|---|---|---|---|---|---|
| O0102 | h | Oficial 1ª | 0.05 | 20.46 | 1.02 |
| O0110 | h | Peó | 0.09 | 16.75 | 1.51 |
| P1473A | m | Pal alumini diàmetre 114 o 140 mm. ME (material; 12/01/2009) | 1 | 54.0855 | 54.09 |
| %1613 | % | Despeses indirectes | 6 % | 56.62 | 3.40 |
|  |  | Total |  |  | 60.02 |

| Amidament | Uts. | Llarg | Parcial |
|---|---|---|---|
| senyal 2 | 1 | 2.35 | 2.35 |
| senyal 3 | 1 | 2.88 | 2.88 |
| senyal 4 | 1 | 2.89 | 2.89 |
| Total |  |  | 8.12 |

**E0746B** m Pal d'alumini anoditzat color plata, Ø140 mm. MF
4.7 m × 97.94 = 460.32
Pal d'alumini anoditzat color plata, estriat, de 140 mm de diàmetre MF, col·locat.

| Codi | Ut | Descripció | Rendiment | Preu | Import |
|---|---|---|---|---|---|
| O0102 | h | Oficial 1ª | 0.05 | 20.46 | 1.02 |
| O0110 | h | Peó | 0.09 | 16.75 | 1.51 |
| P1473B | m | Pal alumini diàmetre 140 mm. MF (material; 23/07/1998) | 1 | 89.87 | 89.87 |
| %1613 | % | Despeses indirectes | 6 % | 92.40 | 5.54 |
|  |  | Total |  |  | 97.94 |

| Amidament | Uts. | Llarg | Parcial |
|---|---|---|---|
| senyal 3 | 1 | 2.35 | 2.35 |
| senyal 4 | 1 | 2.35 | 2.35 |
| Total |  |  | 4.7 |

**E0755** m2 Placa d'alumini fins a 0,25 m², nivell 2 HIP, amb abraçadores
1 m2 × 283.46 = 283.46
Placa d'alumini fins a 0,25 m², per a senyals de trànsit senyals d'orientació, amb revestiment reflectant nivell 2 HIP, inclosos abraçadores d'unió al suport i cargoleria corresponent, totalment col·locada.

| Codi | Ut | Descripció | Rendiment | Preu | Import |
|---|---|---|---|---|---|
| O0101 | h | Cap de colla | 0.15 | 20.6 | 3.090 |
| O0102 | h | Oficial 1ª | 0.3 | 20.46 | 6.138 |
| O0110 | h | Peó | 0.4 | 16.75 | 6.700 |
| P1495 | m2 | Placa d'alumini fins 0,25 m2 (material; 11/03/2009) | 1 | 251.49 | 251.490 |
| %1613 | % | Despeses indirectes | 6 % | 267.418 | 16.045 |
|  |  | Total |  |  | 283.46 |

| Amidament | Uts. | Parcial |
|---|---|---|
| altres | 1 | 1.00 |
| Total |  | 1 |

**E0756** m2 Placa d'alumini >0,25 m² i <0,50 m², nivell 2 HIP, amb abraçadores
1.7 m2 × 264.19 = 449.12
Placa d'alumini superior a 0,25 m² i fins a 0,50 m², per a d'orientació, amb revestiment reflectant HIP nivell 2, inclosos abraçadores d'unió al suport i cargoleria corresponent, totalment col·locada.

| Codi | Ut | Descripció | Rendiment | Preu | Import |
|---|---|---|---|---|---|
| O0101 | h | Cap de colla | 0.15 | 20.6 | 3.09 |
| O0102 | h | Oficial 1ª | 0.3 | 20.46 | 6.14 |
| O0110 | h | Peó | 0.4 | 16.75 | 6.70 |
| P1496 | m2 | Placa d'alumini de 0,25 a 0,50 m2 (material; 11/03/2009) | 1 | 233.31 | 233.31 |
| %1613 | % | Despeses indirectes | 6 % | 249.24 | 14.95 |
|  |  | Total |  |  | 264.19 |

| Amidament | Uts. | Llarg | Parcial |
|---|---|---|---|
| senyal 1 | 1 | 0.136 | 0.14 |
|  | 1 | 0.3 | 0.30 |
| senyal 2 | 1 | 0.32 | 0.32 |
| senyal 3 | 1 | 0.32 | 0.32 |
| senyal 4 | 1 | 0.32 | 0.32 |
| senyal 5 - 8 | 1 | 0.3 | 0.30 |
| Total |  |  | 1.7 |

**E0757** m2 Placa d'alumini >0,50 m² i <1,00 m², nivell 2 HIP, amb abraçadores
4.61 m2 × 220.3 = 1015.58
Placa d'alumini superior a 0,50 m² i fins a 1,00 m², per a senyals de trànsit d'orientació, amb revestiment reflectant HIP nivell 2, inclosos abraçadores d'unió al suport i cargoleria corresponent, totalment col·locada.

| Codi | Ut | Descripció | Rendiment | Preu | Import |
|---|---|---|---|---|---|
| O0101 | h | Cap de colla | 0.15 | 20.6 | 3.09 |
| O0102 | h | Oficial 1ª | 0.3 | 20.46 | 6.14 |
| O0110 | h | Peó | 0.4 | 16.75 | 6.70 |
| P1497 | m2 | Placa d'alumini de 0,50 m2 a 1,00 m2 (material; 11/03/2009) | 1 | 191.9 | 191.90 |
| %1613 | % | Despeses indirectes | 6 % | 207.83 | 12.47 |
|  |  | Total |  |  | 220.3 |

| Amidament | Uts. | Llarg | Parcial |
|---|---|---|---|
| senyal 1 | 1 | 0.55 | 0.55 |
| senyal 2 | 1 | 0.32 | 0.32 |
|  | 2 | 0.66 | 1.32 |
| senyal 3 | 1 | 0.66 | 0.66 |
| senyal 4 | 1 | 0.66 | 0.66 |
| senyal 6 - 7 | 2 | 0.55 | 1.10 |
| Total |  |  | 4.61 |

**E0758** m2 Placa d'alumini >1,00 m² i <1,50 m², nivell 2 HIP, amb abraçadores
8.25 m2 × 168.91 = 1393.51
Placa d'alumini superior a 1,00 m² i fins a 1,50 m², per a senyals de trànsit d'orientació, amb revestiment reflectant HIP nivell 2, inclosos abraçadores d'unió al suport i cargoleria corresponent, totalment col·locada.

| Codi | Ut | Descripció | Rendiment | Preu | Import |
|---|---|---|---|---|---|
| O0101 | h | Cap de colla | 0.15 | 20.6 | 3.09 |
| O0102 | h | Oficial 1ª | 0.3 | 20.46 | 6.14 |
| O0110 | h | Peó | 0.4 | 16.75 | 6.70 |
| P1498 | m2 | Placa d'alumini superior a 1,50 m2 (material; 11/03/2009) | 1 | 143.42 | 143.42 |
| %1613 | % | Despeses indirectes | 6 % | 159.35 | 9.56 |
|  |  | Total |  |  | 168.91 |

| Amidament | Uts. | Llarg | Parcial |
|---|---|---|---|
| Panell P-15a + R-301 (1350x900) | 1 |  | 1.00 |
| Panell P-15a + P-4 (1350x900) | 1 |  | 1.00 |
| senyal 2 | 1 | 1.25 | 1.25 |
| senyal 3 | 2 | 1.25 | 2.50 |
| senyal 4 | 2 | 1.25 | 2.50 |
| Total |  |  | 8.25 |

**E07211** u Fita quilomètrica de 800x400mm, nivell 2 HIP
1 u × 209.03 = 209.03
Fita quilomètrica de 800 x 400 mm., nivell 2 HIP, inclòs les 2 plaques, suports, ancoratges i cargoleria, totalment col·lacada.

| Codi | Ut | Descripció | Rendiment | Preu | Import |
|---|---|---|---|---|---|
| O0102 | h | Oficial 1ª | 0.18 | 20.46 | 3.683 |
| O0110 | h | Peó | 0.2 | 16.75 | 3.350 |
| P1429 | u | Panells direc.refl. 800x400 mm (material; 12/01/2009) | 2 | 69.116118 | 138.232 |
| P1440 | m | Suport acer galv. 100x50x3 mm (material; 12/01/2009) | 2.5 | 20.768832 | 51.922 |
| %1613 | % | Despeses indirectes | 6 % | 197.187 | 11.831 |
|  |  | Total |  |  | 209.03 |

| Amidament | Uts. | Parcial |
|---|---|---|
| km 1 TP-2044 | 1 | 1.00 |
| Total |  | 1 |

## 08 MESURES CORRECTORES D'IMPACTE AMBIENTAL (23/07/1998)
Import: 4945.82

**E1145** m2 Hidrosembra projectada en 1 fase (23/07/1998)
2311.13 m2 × 0.98 = 2264.91
Hidrosembra projectada en una fase amb espècies adaptades agroclimàticament a la zona, inclòs el subministrament de tots els components necessaris (aigua, llavors, estabilitzant, adobs, mulch) i regs d'arrelament; totalment acabada segons les característiques especificades al plec de condicions.

| Codi | Ut | Descripció | Rendiment | Preu | Import |
|---|---|---|---|---|---|
| M0213 | h | Camió cisterna de 8 m3 | 0.002 | 47.997018 | 0.096 |
| O0110 | h | Peó | 0.01 | 16.75 | 0.168 |
| P1601 | m3 | Aigua | 0.025 | 0.65 | 0.016 |
| P1122 |  | Fixador sintètic base acrílica (material; 12/01/2009) | 1 | 0.072114 | 0.072 |
| P1101 |  | Adob mineral d'anivellament lent (material; 12/01/2009) | 1 | 0.030906 | 0.031 |
| P1505 |  | Barreja llavors herbàcies hidros (material; 12/01/2009) | 1 | 0.123624 | 0.124 |
| P1120 |  | Bioactivador microbià (material; 12/01/2009) | 1 | 0.123624 | 0.124 |
| P1126 | u | Altres conceptes (12/01/2009) | 1 | 0.2856 | 0.286 |
| P1123 |  | Mulch prot hidros fibra semi-cur (material; 12/01/2009) | 1 | 0.010302 | 0.010 |
| %16130600_2 | % | Despeses indirectes | 6 % | 0.927 | 0.056 |
|  |  | Total |  |  | 0.98 |

| Amidament | Uts. | Parcial |
|---|---|---|
| Marge dret | 472.704 | 472.70 |
| Marge esquerra | 1532.364 | 1532.36 |
| Marge esquerra intinerari ciclistes | 306.072 | 306.07 |
| Total |  | 2311.13 |

**E11051** m2 Estesa terra vegetal en talussos (23/07/1998)
2311.13 m2 × 1.16 = 2680.91
Estesa de 30 cm de terra vegetal en talussos o altres zones de l'obra amb material de la pròpia obra o d'aportació, inclòs la càrrega, transport, abocat i el reperfilat amb mitjans mecànics i manuals.

| Codi | Ut | Descripció | Rendiment | Preu | Import |
|---|---|---|---|---|---|
| M0205 | h | Pala carregadora sobre orugues | 0.003 | 73.35 | 0.22 |
| M0212B | h | Camió de trabuc de 20 t | 0.006 | 37.33 | 0.22 |
| M0208 | h | Motonivelladora | 0.003 | 73.35024 | 0.22 |
| M0204 | h | Pala carregadora neumàtics | 0.003 | 58.268112 | 0.17 |
| O0110 | h | Peó | 0.012 | 16.75 | 0.20 |
| O0101 | h | Cap de colla | 0.003 | 20.6 | 0.06 |
| %16130600_10600 | % | Despeses indirectes (23/09/2020) | 6 % | 1.09 | 0.07 |
|  |  | Total |  |  | 1.16 |

| Amidament | Uts. | Parcial |
|---|---|---|
| Marge dret | 472.704 | 472.70 |
| Marge esquerra | 1532.364 | 1532.36 |
| Marge esquerra intinerari ciclistes | 306.072 | 306.07 |
| Total |  | 2311.13 |

## 09 GESTIÓ DE RESIDUS (23/09/2020)
Import: 629.15

**E1551** u Acondicionament de la zona de residus (23/09/2020)
1 u × 190 = 190.00
Acondicionament del terreny per la implementació dels residus, inclou l'excavació i reperfilat de la superfície del terreny per col·locar posteriorment els diferents contenidors, zones d'apilament i aïllament, i la seva posterior retirada per deixar la zona en un correcte estat.

**E1552** m3 Classificació a peu d'obra de residus (23/09/2020)
7.2 m3 × 19.88 = 143.14
Classificació a preu d'obra de residus de la construcció o demolició en residus inerts, no especials i especials, amb mitjans manuals o mecànics.

**E1562** m3 Càrrega i transport residus inerts o no especials barrejats, contenidor 9 m3 (23/09/2020)
4 m3 × 23.11 = 92.44
Càrrega amb mitjans manuals o mecànics i transport de residus inerts o no especials a instal·lació autoritzada de gestió de residus, amb contenidor de 5 m3 de capacitat, inclòs el seu subministrament.

**E1563** m3 Càrrega i transport residus (ferralla i plàstic), contenidor 1 m3 (23/09/2020)
3 m3 × 32.99 = 98.97
Càrrega amb mitjans manuals o mecànics i transport de residus de plàstic i/o ferralla a instal·lació autoritzada de gestió de residus, amb contenidor d'1 m3 de capacitat, inclòs el seu subministrament.

**E1564** m3 Càrrega i transport residus especials, bidó 200 l (23/09/2020)
0.2 m3 × 143 = 28.60
Càrrega amb mitjans manuals o mecànics i transport de residus especials a instal·lació autoritzada de gestió de residus, amb bidó de plàstic de 200 l de capacitat, inclòs el seu subministrament.

**E1571** m3 Disposició controlada residus inerts o no especials barrejats (23/09/2020)
3 m3 × 5.9 = 17.70
Disposició controlada a centre de reciclatge de residus inerts o no especials barrejats, procedents de construcció o demolició.

**E1572** m3 Disposició controlada residus de metalls no especials barrejats (23/09/2020)
2 m3 × 13.25 = 26.50
Disposició controlada a centre de reciclatge de residus de metalls no especials barrejats, procedents de construcció o demolició.

**E1573** m3 Disposició controlada residus de plàstics no especials (23/09/2020)
1 m3 × 8.2 = 8.20
Disposició controlada a centre de reciclatge de residus de plàstics no especials, procedents de construcció o demolició.

**E1574** m3 Disposició controlada residus de fusta no especials (23/09/2020)
1 m3 × 7.35 = 7.35
Disposició controlada a centre de reciclatge de residus de fusta no especials, procedents de construcció o demolició.

**E1575** m3 Disposició controlada residus especials barrejats (23/09/2020)
0.2 m3 × 81.26 = 16.25
Disposició controlada a centre de selecció i transferència de residus especials barrejats, procedents de construcció o demolició.

## 10 SEGURETAT I SALUT (27/01/2021)
Import: 16027.64

**PESSA04** pa Annex núm. 4 - Estudi de Seguretat i Salut. (27/01/2021)
1 pa × 16027.64 = 16027.64

## Preus auxiliars

**E0108** m3 Morter de ciment elaborat a l'obra (23/07/1998)
Preu: 50.96

| Codi | Ut | Descripció | Rendiment | Preu | Import |
|---|---|---|---|---|---|
| O0110 | h | Peó | 1 | 16.75 | 16.75 |
| P1601 | m3 | Aigua | 0.2 | 0.65 | 0.13 |
| P0301 | m3 | Sorra per a formigons i morters (material; 23/07/1998) | 0.67 | 22.15 | 14.84 |
| P0401 | kg | Ciment pòrtland P-350 (material; 23/07/1998) | 200 | 0.07 | 14.00 |
| M0218 | h | Formigonera de 250 l (maquinària; 10/07/2006) | 0.7 | 7.48 | 5.24 |
|  |  | Total |  |  | 50.96 |

## Recursos

**P1613** u Cànon d'abocador
Canon d'abocador

**P1615** u Condicionament de l'abocador
Acondiciament de l'abocador

**P03071** m3 sòl seleccionat de préstec
Terra de préstec

**P1007** m Vorada pref. form. 8x20 cm. tipus jardí
Vorada pref. form. 8x20 cm. jardí

**P0812** m2 Rajola hidr. gris 20x20x4 cm
Rajola hidr. gris 20x20x4 c

**P1902** u Rigola blanca 20x20x8 cm
Rigola blanca 20x20x8

**P10094** u Peça cantonada 570x400x280 mm per a gual de vehicles ó vianants
Gual vehicles, peça cantonada 570x400x280 mm

**P0509** m3 Formigó HM-20-P-12-I-AI, posat a l'obra en revest. cunetes
Formigó HM-20 posat a l'obra en revest. cunetes

**P1241** m Tub de pp DN315 mm., SN 8 kN/m2
Tub de pp d 315 mm., SN 8 kN/m2

**P1244** m Tub de pp DN630 mm., SN 8 kN/m2
Tub de pp d 630 mm., SN 8 kN/m2

**P0632** m2 Tapa tràmex de 0.03x0.03m
Reixa de 0.03x0.03m

**P0616B0** u Reixa i bastiment 973x490x70 mm
Reixa i bastiment 973x500x70 mm.

**P1242** m Tub de pp DN400 mm., SN 8 kN/m2
Tub de pp d 400 mm., SN 8 kN/m2

**P0620B** u Tapa fosa Ø650 mm. exterior, marc Ø800 mm., classe D-400
Tapa Ø650 mm. exterior i bastiment, pou Ø800 mm., estanca i insonora

**P0651** u Graó d'acer revestit de polipropilè, 40 cm d'amplada
Graó per a pou de registre 300x300x300 mm

**P0327** m3 Matacà de pedra gran. fonaments
Matacà de pedra gran. foname.

**P1245** m Tub de pp DN800 mm., SN 8 kN/m2
Tub de pp d 800 mm., SN 8 kN/m2

**P091271** m Tub PEAD corrugat ext. llis int. DN90 mm
Tub corrugat Ø110 mm.

**PN002** m Cinta senyalitzadora PVC 150 mm color groc
Cinta senyalitzadora PVC

**P10111** m Conductor Cu nu unipolar d'1x35 mm2
Conductor Coure nu de 1x35 mm2

**P10109** m Conductor Cu tripolar 3x2,5 rv 0,6/1 kV
Conductor Cu 3x2,5 rv 0,6/1 kV

**P10110** m Conductor Cu bipolar 2x2,5 rv 0,6/1 kV
Conductor Cu 2x2,5 rv 0,6/1 kV

**P10103** m Conductor Cu tetrapolar 4x10 rv 0,6/1 kV
Conductor Cu 4x10 rv 0,6/1 kV

**P10104** m Conductor Cu tetrapolar 4x6 rv 0,6/1 kV
Conductor Cu tetrapolar de 4x6 mm2

**P02001a** m Canalització 12 microtubs de PEHD Ø 20 mm amb fil de detecció
Canalització 9 microtubs de PEHD Ø 20 mm amb fil de detecció

**P1151** m Tub PE DN200 mm doble paret TP
Tub porós de Ø200mm

**P0642F** m2 Geotèxtil 350 g/m2 resist>= 4250 N
Geotextil 350 g/m2 resist>= 4250 N

**P0622A** u Tapa fosa 680x680x40, marc 700x700, classe B-125
Tapa fosa 680x680x40, marc 700x700, classe B125

**P0330** m3 Grava decorativa
Ceràmica triturada

**M0224** h Màquina pintura bandes autop. 7,6 l/min
Màquina pintura bandes autop.

**P1481** m Pal alumini diàmetre 76 mm. MB
Pal alumini 76 mm. diàmetre

**P1472** m Pal alumini diàmetre 90 mm. MC
Pal alumini 90 mm. diàmetre

**P1473** m Pal alumini diàmetre 114 mm. MD
Pal alumini diàmetre 114 o 140 mm. ME

**P1473B** m Pal alumini diàmetre 140 mm. MF
Pal alumini 140 mm. diàmetre

**P1497** m2 Placa d'alumini de 0,50 m2 a 1,00 m2
Placa d'alumini de 0,50 m2 a 1.00 m2

**P1429** u Panells direc.refl. 800x400 mm
Panel direc. refl. 800x400 mm, nivell 2 HIP

**P1440** m Suport acer galv. 100x50x3 mm
Suport acer galv. 100x50x3mm

**P0301** m3 Sorra per a formigons i morters
Sorra per a formigons i mort.
